# AC LöKa Neubau U-geb. III u. V
Angebotsaufforderung (GAEB DA XML 3.3, DA83)
Projekt: AC LöKa
Währung: EUR
Auftraggeber: Bau- und Liegenschaftsbetrieb, NL Bundesbau, Mercedesstr.12, 40470 Düsseldorf
Erstellt mit: FUTURA, FUTURA Version 9.1.03.77, 21.07.2026

## Zusätzlicher Text
Projektbeschreibung / Baubeschreibung U III:

Bei der Baumaßnahme handelt es sich um den Neubau eines Unterkunftsgebäudes in der Löwensteinkaserne in Aachen.
Sie gehört zu den Liegenschaften, die der BLB NRW NL Aachen
für die BImA betreut und bearbeitet.

Der Baukörper ist ein langgezogener, nicht unterkellerter dreigeschossiger Riegel. Als oberer Abschluss wird ein Satteldach mit einer Neigung von 30° aufgesetzt. Im Dachraum werden Lüftungsleitungen verlegt, ansonsten bleibt das Geschoss ungenutzt.

Das Gebäude wird in Massivbauweise errichtet. Der Dachstuhl wird aus einer
Zimmermannskonstruktion aufgesetzt und mit Dachsteinen eingedeckt. Die Außenwände werden aus Stahlbeton hergestellt. Sie erhalten ein Wärmedämmverbundsystem.
Die Fassade wird im Bereich des Erdgeschosses mit Klinkerriemchen verkleidet . Die restliche Fläche wird mit Scheibenputz versehen.

Der Zugang zur Unterkunft und das Haupttreppenhaus befindet sich ca. mittig im Gebäude. Als 2. Fluchtweg dient eine außenliegende Stahltreppe.

Das Erdgeschoss ist zu den anderen Geschossen leicht erhöht und beherbergt NIUKS-Flächen mit den zugehörigen Sanitärräumen. Eingangsnah sind der UvD mit barrierefreiem WC, Bettwäschelager, Putzraum und der Trockenraum untergebracht. Alle Hausanschlussräume sind von außen zugängig und befinden sich in einem Block mit dem Heizraum, BWZ und SiBel mittig des Gebäudes. Im 1.OG befinden sich 22 Stuben und der Gemeinschaftsraum, Küche und Putzraum. Im 2. OG sind 20 Stuben, Putzraum, Küche sowie die Lüftungszentrale untergebracht.
Insgesamt verfügt das Gebäude UIII somit über 42 Stuben.

Der Neubau wird unter Berücksichtigung aller, zum Zeitpunkt der Genehmigung geltenden, gesetzlichen Anforderungen hinsichtlich Brand-, Betriebs-, Arbeits- und Wärmeschutz ausgeführt. Das Gebäude liegt in der Erdbebenzone II.

Abmessungen Gebäude U III:
L x B: ca. : 48,60 m x 13,60 m zzgl. Dachüberstände und Nottreppe
Firsthöhe ca.: + 14,86 m
Traufhöhe ca. : + 10.92 m
Satteldach mit 30° Dachneigung

Projektbeschreibung / Baubeschreibung U V:
Bei der Baumaßnahme handelt es sich um den Neubau eines Unterkunftsgebäudes in der Löwensteinkaserne in Aachen.
Sie gehört zu den Liegenschaften, die der BLB NRW NL Aachen für die BImA betreut und bearbeitet.

Das neue Unterkunftsgebäude V ist ein langgezogener nicht unterkellerter Riegel, der drei Vollgeschosse erhält. Als oberer Abschluss wird ein Satteldach mit einer Dachneigung von 30° aufgesetzt.

Das Gebäude wird in Massivbauweise errichtet, der Dachstuhl aus einer
Zimmermannskonstruktion aufgesetzt und mit Ziegeln eingedeckt. Die Geschossdecken und statisch erforderliche Teile der Innenwände und die Innentreppe werden aus Stahlbeton hergestellt. Die Außenwände und weitere tragende Innenwände werden in Mauerwerk erstellt. Das Gebäude erhält ein Wärmedämm-verbundsystem. Die Fassade wird im Bereich des Erdgeschosses und im Bereich des Treppenhauses mit Klinkerriemchen verkleidet, die restliche
Fläche wird mit Scheibenputz versehen.

Der Zugang zur Unterkunft und das Haupttreppenhaus befindet sich ca. mittig im Gebäude. Als 2. Fluchtweg dient eine außenliegende Stahltreppe.
Der Zugang der Unterkunft und das Haupttreppenhaus befinden sich etwas außermittig.
An der nordöstlichen Schmalseite des Gebäudes befindet sich eine dreigeschossige Außentreppe aus feuerverzinktem Stahl, die gemäß des Brandschutzleitfadens für Gebäude des Bundes als Fluchtweg erforderlich ist. Über die Außentreppe wird das Dachgeschoss erschlossen.

In den drei Vollgeschossen sind insgesamt 70 Stuben untergebracht.
Auf jedem Geschoss befindet sich eine Gemeinschaftsküche, ein Putz- sowie ein Putzmittelraum und ein Elektro UV-Raum. Im Erdgeschoss eingangsnah sind der UvD, ein barrierefreies WC und der Trockenraum eingeplant.

Der Neubau wird unter Berücksichtigung aller, zum Zeitpunkt der Genehmigung geltenden, gesetzlichen Anforderungen hinsichtlich Brand-, Betriebs-, Arbeits- und Wärmeschutz ausgeführt. Das Gebäude liegt in der Erdbebenzone II.

Abmessungen Gebäude UV:
L x B: ca. : 52,02 m x 13,60 m zzgl. Dachüberstände und Nottreppe
Firsthöhe ca.: + 14,46 m
Traufhöhe ca. : + 10.51 m
Satteldach mit 30° Dachneigung

Allgemeine Vorbemerkungen:

1.
Die nachstehend aufgeführten Leistungen sind auf dem Gelände der Löwensteinkaserne in Aachen. Die Hauptwache für die Kasernen in Aachen ist die Lützow- Kaserne ca. 2,5 km Luftlinie an der Abfahrt Brand der BAB 44 entfernt
Diese gehört zur Niederlassung des BLB Aachen.

BLB NRW
NL Bundesbau
Mies- van- der Rohe- Straße 10
52074 Aachen

 2.
Der Zutritt zur Liegenschaft bedarf einer vorhergehenden Prüfung der
Personaldaten des ausführenden Personals. Daher hat der AN nach
Auftragserteilung und vor Ausführungsbeginn über entsprechende Formulare
Personaldaten der eingesetzten Mitarbeiter an die zuständige Stelle der
Bundeswehr zur Prüfung vorzulegen. Mitarbeitern des AN, die Staatsangehörige
aus Staaten mit besonderem Risiko sind, wird kein Zutritt zur Liegenschaft
gewährt ("Staatenliste").
 3.
Der Zutritt zur Baustelle/zur Liegenschaft ist nur über die Straße
"Kornelimünsterweg" möglich.
An der Kasernenzufahrt erfolgt i. d. R. eine Anmeldung über eine Stele mit Video
Gegensprechanlage. Hierbei muss, von den zuvor durch den AN angemeldeten
Mitarbeiten, der Name genannt und der Lichtbildausweises (Personalausweis oder
Reisepass) vor die Kamera gehalten werden. Nur wer auf der vorher erwähnten
Zutrittsliste steht, erhält Zugang.
Sollte es zur Zeit der Baumaßnahme eine erhöhte Sicherheitslage geben, muss
bei Einfahrt auf das Kasernengelände jeder Mitarbeiter an der Wache der Dr. Leo
Löwenstein Kaserne seinen Lichtbildausweis im Tausch gegen einen
Besucherausweis, abgegeben, und beim Verlassen der Kaserne dieser
Besucherausweis wieder gegen den Lichtbildausweis zurückgetauscht werden.
Wartezeiten, resultierend aus der Zutrittsprozedur, werden nicht vergütet.
4.
Die Gebäude können innerhalb der Kaserne über befestigte Straßen angefahren werden.
Parkplätze für das Baustellenpersonal, Platz für die Baustelleneinrichtungen sowie
Stellplätze für Schuttcontainer stehen unmittelbar am Gebäude zur Verfügung. Innerhalb
der Gebäude dürfen keine Räume belegt werden.
Beschädigungen an den Zufahrtstraßen, die durch den AN oder eines von ihm
beauftragten Unternehmens verursacht werden, sind kostenneutral für den AG
wieder in einen ordnungsgemäßen Zustand zu versetzen.
5.
Auf dem gesamten Kasernengelände gilt die Straßenverkehrsordnung.
6.
Alle Arbeiten werden im laufenden Betrieb der Liegenschaft durchgeführt.
Mögliche Arbeitszeiten:
Montags - Freitags 07.00 - 17.00 Uhr
Samstagsarbeit ist der örtlichen Bauleitung mindestens 5 Tage vor
Ausführungsbeginn anzumelden.
Übernachten auf der Baustelle / auf dem Gelände ist grundsätzlich verboten.
7.
Bauschutt und arbeitstägliche Reinigung:
Aller anfallende Schutt (Bauschutt, Verpackungsmaterial usw.) ist arbeitstäglich
unaufgefordert zu
entfernen. Bohr-, Schleif- und Fräsarbeiten sind generell mit geeigneter Absaugung
vorzunehmen.
Eine arbeitstägliche Reinigung der Baubereiche wird vorgeschrieben. Befolgt der AN
eine dahingehende Aufforderung zur Reinigung oder Schuttbeseitigung nicht innerhalb einer
angemessenen Frist, so hat der AG das Recht die Reinigungs- u. Entsorgungsarbeiten in
Eigenregie zu vollziehen, die anfallenden Kosten trägt der AN.
Die Müllcontainer der Liegenschaft dürfen nicht vom AN genutzt werden.
8.
In vom AG festgesetzten Abständen finden auf der Baustelle
Baubesprechungen statt. Der AN ist zur Teilnahme an den Besprechungen
verpflichtet. Im Verhinderungsfalle hat er einen Bevollmächtigten und mit allen
Gegebenheiten der Baustelle vertrauten Vertreter zu entsenden.
Der verantwortliche Bauleiter des AN und dessen Vertreter sind deutschsprachig.
Der AN verpflichtet sich, dass auch sonst mindestens ein deutschsprachiger
Mitarbeiter während er Ausführung der Arbeiten auf der Baustelle anwesend ist.
9.
Die Baustellenbesprechungsergebnisse werden in Protokollen festgehalten und an die am
Bau Beteiligten
zugestellt. Sie sind damit verbindlich.
10.
Der AN hat Bautagesberichte zu führen und diese unaufgefordert, wöchentlich der Bauleitung des AG zu übergeben.
Diese müssen enthalten:
- Nennung der Firma
- Anzahl und Status (Facharbeiter/Helfer/Auszubildender, etc.) der eingesetzten
Mitarbeiter
- Umfang und Art der Ausgeführten Arbeiten
- Umfang und Art der eingesetzten Geräte
- Besondere Vorkommnisse

11.
Nach Beauftragung und vor der Bauausführung hat der AN einen Feinterminplan (ggf.
tageweise) im Rahmen der vorgegebenen Ausführungsfristen zu erstellen und dem AG zu
übergeben.
12.
Planungs- und Ausführungsunterlagen: Dem AN werden die Ausführungsunterlagen in
digitaler Form zur Verfügung gestellt. Alle weiteren Abzüge hat der AN auf eigene Kosten
anfertigen zu lassen. Bei Änderungen von Zeichnungen wird ein Ausschnitt der Zeichnung
übermittelt.
13.
Bauseits werden keine Lagerräume, Besprechungsräume, Aufenthaltsräume vom AG zur
Verfügung gestellt. Bei Bedarf muss Sie der AN auf seine eigenen Kosten aufbauen,
vorhalten, abbauen

14.
Die beiden Gebäude liegen diagonal versetzt und sind durch eine kaserneninterne Straße voneinander getrennt.
Jedes Baufeld ist bauseits mit einem Bauzaun eingezäunt.
Bauseits wird Baustrom auf jedem Baufeld, Bauwasser und mind. ein Sanitärcontainer vorgehalten.
Der Sanitärcontainer befindet sich nur auf dem eingezäunten Baufeld zum Gebäude U III.
Die Distanz zwischen den beiden Ecken der durch Bauzäune eingegrenzten Baufelder beträgt ca. 15 m. Die Luftlinie vom Mittelpunkt des einen Neubaus zum anderen Neubau beträgt ca. 100 m.
Je nach Anordnung der Zugänge in den Bauzäunen kann der Weg von dem einen Baufeld-Zugang bis zum anderen Baufeldzugang ca. 250 m betragen.
Werden vom AN temporär Bauzaunelemente geöffnet, um seinen Weg vom Baufeld U V zum Baufeld U III, z. B. zur schnelleren Erreichung des Sanitärcontainers, zu verkürzen, so hat der AN arbeitstäglich dafür sorge zutragen, dass zu seinem Dienstschluss der von im temporär geöffneten Bauzaun wieder geschlossen wird.

15.
Baustrom für Belange des AN:
Sofern vom AN, in Absprache mit der Objektüberwachung des AG, Container aufgestellt werden, die einen Stromanschluss benötigen, muss der AN diese Stromanschlüsse selber ab einem vorhandenen Baustromverteiler in dem Baufeld herstellen.
Die arbeitstägliche Prüfung der FI-Schutzschalter in Baustromverteilern ist vom AN eigenverantwortlich für seine Belange selber durchzuführen. Diese Prüfungen/Funktionstests erfolgen nicht bauseits.

Technische Vorbemerkungen

Nachfolgend beschriebene Leistungen sind Bauleistungen entsprechend derVOB, Teil B + C,
in der z.Z. gültigen Fassung, sowie alle für diese Leistungen z. Z. gültigen DIN, Richtlinien, Anerkannten Regeln der Technik, Vorschriften usw. Insbesondere gelten:

DIN 18299 - Allgemeine Regelungen für Bauarbeiten jeder Art
DIN 18300 - Erdarbeiten
DIN 4123 - Ausschachtungen + Gründungen
DIN 18330 - Mauerarbeiten
DIN 18331 - Betonarbeiten
DIN 18336 - Abdichtungsarbeiten
DIN 18451 - Gerüstarbeiten

Nebenleistungen gemäß VOB/C der betreffenden Leistungsbereiche.
Metallteile sind nur in korrosionsgeschützter Ausführung zugelassen.
Anfallender Verschnitt ist in die Preise einzukalkulieren.

Anlagen: Siehe Anlagenliste

## KKE01 - Rohbau

### Titel 01 Rohbauarbeiten Neubau Geb. UIII

#### Untertitel 01.01 Tiefbauarbeiten und Gründung

**01.01.0010 Bodenprobe aus Haufwerken LAGA PN 98 bis 30m3**
STLB-Bau 2024-04 087
Entnahme von Bodenproben aus Haufwerken, nach LAGA PN 98, Volumen bis 30 m3, einschl. Protokoll.
Menge: 3,000 St
Leistungsbereich: 087
Kostengruppe DIN 276 2018-12: 300000000

**01.01.0020 Untersuchung Abfalldeklaration**
STLB-Bau 2024-04 087
Untersuchung zur Abfalldeklaration nach LAGA-Merkblatt 20, Tabelle II.1.2-1 Mindestuntersuchungsprogramm für Boden bei unspezifischem Verdacht, Untersuchung im Feststoff aus Haufwerken.
Menge: 3,000 St
Leistungsbereich: 087
Kostengruppe DIN 276 2018-12: 300000000

**01.01.0030 Baugrubenrampe, B = 4,00 m, Gefälle 7 - 8 %, H = 1,5 m**
Baugrubenrampe, B = 4,00m, Gefälle 7-8 %, H = 1,5m
aus verdichteter Schottertragschicht, Dpr 100,
Seiten abgeböscht unter 45° in Baugrube einbauen und nach Beendigung der Erdarbeiten wieder ausbauen.
Menge: 3,000 St
Kostengruppe DIN 276 2018-12: 300000000

**01.01.0040 Schnurgerüst und Einmessarbeiten**
Schnurgerüst rings um die Baugrube, standsicher verstrebt, aufstellen, einschl. evtl. erforderlicher Vermessungshilfen.
Die durchgehend angeordneten Horizontalbohlen zum Einschneiden für den Geometer müssen absolut waagerecht und mindestens 1,00 m über Gelände angebracht werden.
Menge: 1,000 Psch
Kostengruppe DIN 276 2018-12: 300000000

**01.01.0050 Boden Baugrube lösen fördern lagern geböschte Wände B 20-25m L 50-60m T bis 0,8m GW GU SU GU**
STLB-Bau 2024-04 002
Boden für Baugrube, ab Baugrubensohle,
profilgerecht lösen, fördern, lagern, belastet nach Deponieverordnung für DK 0,
mit geböschten Wänden und mit Verbau, Verbau wird gesondert vergütet,
Gesamtbreite über 20 bis 25 m,
Gesamtlänge über 50 bis 60 m,
Aushubtiefe bis 0,8 m,
Homogenbereich 1, mit 4 Bodengruppen, Bodengruppe 1 GW DIN 18196 (weitgestuftes Kies-Sand-Gemisch), Bodengruppe 2 GU DIN 18196 (Kies-Schluff-Gemisch), Bodengruppe 3 SU DIN 18196 (Sand-Schluff-Gemisch), Bodengruppe 4 GU DIN 18196 (Kies-Schluff-Gemisch), Tiefe oberer Horizont des Homogenbereiches von 1 m, Tiefe unterer Horizont des Homogenbereiches bis 2 m,
geschätzter Anteil des Homogenbereiches an der Gesamtaushubmenge '100'
%,
Baumaßnahme der Geotechnischen Kategorie 2 DIN 4020, Kornverteilungsbereich DIN EN ISO 17892-4:
- Massenanteile Ton unterer Wert '5'
%,
- Massenanteile Ton oberer Wert '20'
%,
- Massenanteile Schluff unterer Wert '15'
%,
- Massenanteile Schluff oberer Wert '25'
%,
- Massenanteile Sand unterer Wert '40'
%,
- Massenanteile Sand oberer Wert '35'
%,
- Massenanteile Kies unterer Wert '40'
%,
- Massenanteile Kies oberer Wert '20'
%,
- Feuchtdichte Boden DIN EN ISO 17892-2 oder DIN 18125-2 über 1600 bis 1800 kg/m3,
- Wassergehalt über 20 bis 40 %,
- Lagerungsdichte sehr locker,
- Organischer Masseanteil DIN 18128 größer 5 %, Mengenermittlung nach Aufmaß an der Entnahmestelle.
Menge: 500,000 m3
Leistungsbereich: 002
Kostengruppe DIN 276 2018-12: 300000000

**01.01.0060 Boden Baugrube seitl. gelagert laden transp. LKW AN entsorgen Vergüt.Entsorg. AN AVV170504**
Boden Baugrube, seitl. gelagert,
auf LKW des AN laden, transportieren, entsorgen,
Vergütung der Entsorgung übernimmt AN, Abfall ist nicht gefährlich, Aushub schadstoffbelastet gemäß Gutachten, belastet nach Deponieverordnung für DK 0, Abfallschlüssel nach AVV (Abfallverzeichnis-Verordnung) 170504 Boden/Stein, zum Lager oder zur Anlage nach Wahl des AN,
'..........'
'
'....................................................'
vom Bieter einzutragen,
Homogenbereich 1, mit 4 Bodengruppen, Bodengruppe 1 GW DIN 18196 (weitgestuftes Kies-Sand-Gemisch), Bodengruppe 2 GU DIN 18196 (Kies-Schluff-Gemisch), Bodengruppe 3 SU DIN 18196 (Sand-Schluff-Gemisch), Bodengruppe 4 GU DIN 18196 (Kies-Schluff-Gemisch), Tiefe oberer Horizont des Homogenbereiches von 1 m, Tiefe unterer Horizont des Homogenbereiches bis 2 m,
geschätzter Anteil des Homogenbereiches an der
Gesamtaushubmenge'100' %,

Baumaßnahme der Geotechnischen Kategorie 2 DIN 4020, Kornverteilungsbereich DIN EN ISO 17892-4:
- Massenanteile Ton unterer Wert'5' %,

- Massenanteile Ton oberer Wert'20' %,

- Massenanteile Schluff unterer Wert'15' %,

- Massenanteile Schluff oberer Wert'25' %,

- Massenanteile Sand unterer Wert'40' %,

- Massenanteile Sand oberer Wert'35' %,

- Massenanteile Kies unterer Wert'40' %,

- Massenanteile Kies oberer Wert'20' %,

- Feuchtdichte Boden DIN EN ISO 17892-2 oder DIN 18125-2 über 1600 bis 1800 kg/m3,
- Wassergehalt über 20 bis 40 %,
- Lagerungsdichte sehr locker,
- Organischer Masseanteil DIN 18128 größer 5 %, Mengenermittlung nach Aufmaß an der Entnahmestelle.
Menge: 500,000 m3
Kostengruppe DIN 276 2018-12: 300000000

**01.01.0070 Planum Abweichung +/-2cm EV2 45MPa**
STLB-Bau 2024-04 002
Planum herstellen, zulässige Abweichung von der Sollhöhe +/- 2 cm, Verformungsmodul mind. EV2 45 MPa, Arbeiten mit Gerät.
Menge: 1380,000 m2
Leistungsbereich: 002
Kostengruppe DIN 276 2018-12: 300000000

**01.01.0080 Kontrollprüfung Unterbau/Planum Verformungsmodul statischer Lastplattendruckversuch**
STLB-Bau 2024-04 080
Kontrollprüfung ZTV LW auf besondere Anordnung des AG, für Unterbau/Planum, Prüfung für Verformungsmodul, mit statischem Lastplattendruckversuch DIN 18134.
Menge: 4,000 St
Leistungsbereich: 080
Kostengruppe DIN 276 2018-12: 300000000

**01.01.0090 Geotextil Vliesstoff Trennen Überlappungs-B 50cm**
STLB-Bau 2024-04 002
Schicht aus Geotextilien, Vliesstoff, zum Trennen, gemäß ZTV-ING, Geotextilrobustheitsklasse 1, Masse min. 80 g/m2, Stempeldurchdrückkraft min. 0,5 kN, Dränleistung mind. 0,1 l/s x m, auf Bodengruppe GI (intermittierend gestuftes Kies-Sand-Gemisch), Einbau in Baugrube, Überlappungsbreite mind. 50 cm, Abrechnung in der Abwicklung der Bearbeitungsflächen.
Menge: 1500,000 m2
Leistungsbereich: 002
Kostengruppe DIN 276 2018-12: 300000000

**01.01.0100 Boden liefern einbauen Auffüllung Baugrube**
Boden liefern und profilgerecht einbauen
als Auffüllung der Baugrube,
Schotter-Split-Sand-Gemisch, Körnung 0/45 (U>7),
lagenweise (h<30cm) verdichten,
Verdichtungsgrad mind. DPr 0,98,
Einbauhöhe bis 1,00 - 1,50 m ab Baugrubensohle
Menge: 1550,000 m3
Kostengruppe DIN 276 2018-12: 300000000

**01.01.0110 Boden liefern einbauen Polsterschicht Gründung**
Boden liefern und profilgerecht einbauen
als Polsterschicht unter der Gründung,
Schotter-Split-Sand-Gemisch, Körnung 0/45 (U>7),
lagenweise (h<30cm) verdichten,
Verdichtungsgrad mind. DPr 0,98,
Einbauhöhe bis 1,00 - 1,50 m
über Auffüllung der Baugrube
Menge: 2350,000 m3
Kostengruppe DIN 276 2018-12: 300000000

**01.01.0120 Kontrollprüfung Kies-/Schottertragschicht Verformungsmodul statischer Lastplattendruckversuch**
STLB-Bau 2024-04 080
Kontrollprüfung ZTV LW auf besondere Anordnung des AG, für Kies-/Schottertragschicht, Prüfung für Verformungsmodul, mit statischem Lastplattendruckversuch DIN 18134.
Menge: 4,000 St
Leistungsbereich: 080
Kostengruppe DIN 276 2018-12: 300000000

**01.01.0130 Auffüllung Baugrube lösen, fördern, seitlich lagern**
Polsterschicht / Auffüllung der Baugrube
ab Zwischensohle profilgerecht lösen,
fördern, seitlich lagern,
Schotter-Split-Sand-Gemisch, Körnung 0/45 (U>7),
mit geböschten Wänden
Gesamtbreite über 3 bis 6 m,
Gesamtlänge über 3 bis 6 m,
Aushubtiefe bis 1,80

Ausführung vor Einbringen von
Trennlage, Sauberkeitsschicht, Perimeterdämmung und Errichten des Schachtbauwerks
Menge: 65,000 m3
Kostengruppe DIN 276 2018-12: 300000000

**01.01.0140 Kapillarbrechende Schicht Kies D 20cm**
STLB-Bau 2024-04 013
Kapillarbrechende Schicht aus Kies, Dicke 20 cm, Untergrund waagerecht.
Menge: 135,000 m3
Leistungsbereich: 013
Kostengruppe DIN 276 2018-12: 300000000

**01.01.0150 Trennlage PE-Folie D 0,3mm 2lagig Sauberkeitsschicht Beton**
STLB-Bau 2024-04 013
Trennlage aus PE-Folie Dicke 0,3 mm, 2lagig, auf Sauberkeitsschicht, Untergrund Beton.
Menge: 675,000 m2
Leistungsbereich: 013
Kostengruppe DIN 276 2018-12: 300000000

**01.01.0160 Schalung Sauberkeitsschicht H bis 15cm**
STLB-Bau 2024-04 013
Schalung Sauberkeitsschicht, als Randschalung, Schalungshöhe bis 15 cm.
Menge: 130,000 m
Leistungsbereich: 013
Kostengruppe DIN 276 2018-12: 300000000

**01.01.0170 Ortbeton Sauberkeitsschicht Bodenplatte unbewehrt C8/10 D 8cm**
STLB-Bau 2024-04 013
Ortbeton Sauberkeitsschicht, für Bodenplatte, als unbewehrter Beton, Normalbeton C 8/10 DIN EN 206, DIN 1045-2, natürliche Gesteinskörnung, Dicke 8 cm.
Menge: 675,000 m2
Leistungsbereich: 013
Kostengruppe DIN 276 2018-12: 300000000

**01.01.0180 Perimeterdämmung Bodenpl. Unterseite W1.1-E PS-Hartschaum XPS 0,036W/(mK) D 80mm PB ds**
STLB-Bau 2024-04 013
Perimeterdämmung unter Bodenplatte, Wassereinwirkungsklasse W1.1-E (Bodenfeuchte und nichtdrückendes Wasser bei Bodenplatten und erdberührten Wänden), aus Polystyrol-Hartschaum XPS DIN EN 13164, Bemessungswert der Wärmeleitfähigkeit max. 0,036 W/(mK), Nennwert der Wärmeleitfähigkeit max. 0,035 W/(mK), Dicke 80 mm, Anwendungsgebiet DIN 4108-10 PB, sehr hohe Druckbelastbarkeit - ds, lose auflegen,
Hersteller und Typ'
BPL Isover Styrodur 3035CS'
oder gleichwertig,
'....................................................'
vom Bieter einzutragen.
Menge: 675,000 m2
Leistungsbereich: 013
Kostengruppe DIN 276 2018-12: 300000000

**01.01.0190 Bodenabdeckung gg. Niederschlag Abdeckung Folie D 80mym**
Schutz der Böschung gegen Niederschlag durch Abdeckung mit Baufolie, Dicke 80 mym,
Neigung der Fläche ca. 45 °
Menge: 750,000 m2
Kostengruppe DIN 276 2018-12: 300000000

#### Untertitel 01.02 Offene Wasserhaltung

**01.02.0010 Offene Wasserhaltung aufbauen / abbauen**
Anlage für offene Wasserhaltung in der Baugrube liefern, einrichten, betreiben und abbauen, 10 - 20 ls,
einschl. aller erforderlichen Geräte und Materialien,
Pumpen für Pumpensümpfe, in erforderlicher Größe und Anzahl einschl. Elektroanschluss komplett liefern, einbauen, gegebenenfalls umsetzen und nach Bauende wieder ausbauen, Fördermenge 10 - 20 l/s,
Ausführung einschl. erforderlicher Vakuumlanzen.
Grundfläche der Baugrube ca. 1.300 m²,
Tiefe der Baugrube (Gründungssohle):
ca. -3,00 m ab OK Gelände.
Menge: 1,000 St
Kostengruppe DIN 276 2018-12: 300000000

**01.02.0020 Pumpensumpf herstellen räumen Holzverbau Grundfläche bis 2m2 T bis 1m**
STLB-Bau 2024-04 008
Pumpensumpf innerhalb der Baugrube ab Aushubsohle herstellen und räumen, aus Holzverbau, mit Umhüllung aus dränfähigem Füllstoff, Dicke mind. 15 cm, lichte Grundfläche bis 2 m2, Tiefe bis 1 m.
Menge: 2,000 St
Leistungsbereich: 008
Kostengruppe DIN 276 2018-12: 300000000

**01.02.0030 Sickerltg Kunststoff-Filterrohr**
STLB-Bau 2024-04 008
Sickerleitung innerhalb von Baugruben mit Anschluss an Pumpensumpf herstellen, aus Kunststoff-Filterrohren.
Menge: 125,000 m
Leistungsbereich: 008
Kostengruppe DIN 276 2018-12: 300000000

**01.02.0040 Offene Wasserhaltung vorhalten / warten**
Anlage für offene Wasserhaltung in der Baugrube,
einschl. aller erforderlichen Geräte und Materialien,
Pumpen für Pumpensümpfe, einschl. Elektroanschluss warten und vorhalten
Menge: 16,000 Stck
Kostengruppe DIN 276 2018-12: 300000000

#### Untertitel 01.03 Grundleitung unter der Bodenplatte

**01.03.0010 KG- Rohr DN 110**
Vollwandabwasserrohre und Formstücke aus Polypropylen
(PP-MD) gemäß DIN EN 14758-1 mit werksseitig
eingelegter patentierter Lippendichtung.
Hochlastkanalrohr mit hoher Ringsteifigkeit > 10 kN/m²
(durch MPAGutachten nach DIN EN ISO 9969 bestätigt), im
Schwerlastbereich ( SLW 60) einsetzbar. Die
Rohrleitungen sind unter Beachtung der DIN EN 1610 und
der Herstellerverlegeanleitung zu verlegen.

Nennweite: DN 110

Angebotenes Fabrikat

'....................'

'....................'
Menge: 185,000 m
Kostengruppe DIN 276 2018-12: 300000000

**01.03.0020 KG- Rohr DN 125**
Leistung wie zuvor beschrieben, jedoch

Nennweite: DN 125
Menge: 24,000 m
Kostengruppe DIN 276 2018-12: 300000000

**01.03.0030 KG- Bogen DN 110**
Leistung wie zuvor beschrieben, jedoch
als KG-Bogen 15° - 87°

Nennweite: DN 110
Menge: 112,000 St
Kostengruppe DIN 276 2018-12: 300000000

**01.03.0040 KG- Bogen DN 125**
Leistung wie zuvor beschrieben, jedoch
als KG-Bogen 15° - 87°

Nennweite: DN 125
Menge: 12,000 St
Kostengruppe DIN 276 2018-12: 300000000

**01.03.0050 KG- Abzweig DN 110**
Leistung wie zuvor beschrieben, jedoch
KG- Abzweig, Abgang in allen Nennweiten

Nennweite: DN 110
Menge: 32,000 St
Kostengruppe DIN 276 2018-12: 300000000

**01.03.0060 KG- Abzweig DN 125**
Leistung wie zuvor beschrieben, jedoch
KG- Abzweig, Abgang in allen Nennweiten

Nennweite: DN 125
Menge: 1,000 St
Kostengruppe DIN 276 2018-12: 300000000

**01.03.0070 KG- Reduktion DN 125**
Leistung wie zuvor beschrieben, jedoch
KG- Reduktion in allen Nennweiten

Nennweite: DN 125
Menge: 1,000 St
Kostengruppe DIN 276 2018-12: 300000000

**01.03.0080 KG- Enddeckel DN 110**
Leistung wie zuvor beschrieben, jedoch
KG- Enddeckel

Nennweite: DN 110
Menge: 12,000 St
Kostengruppe DIN 276 2018-12: 300000000

**01.03.0090 Erdaushub unter Bodenplatte**
Erdaushub unter Bodenplatte
Boden der Gräben für Entwässerungskanäle und
Wasserleitungen (Regenwasser, Abwasser, etc.)
profilgerecht ausheben und verfüllen,
Aushub lagern und bis zur Verfüllung einbaufähig
halten.
Aushubtiefe bis 1,00 m, Sohlenbreite bis 0,6 m.
Verdrängter und nicht zur Verfüllung geeigneter Boden
wird geladen.
Die zu erwartenden Bodenschichtungen sind dem
geologischen Gutachten zu entnehmen.
Einbetten und verfüllen von KG-Rohren DN 100 - DN 150
Rohrleitungen, schichtweise, gem. DIN EN 1610, unter
Beachtung der Hinweise für die Rohrverlegung des
Rohrherstellers.
Untergrund verdichten Material:
Kiesiger, steinfreier, nicht bindiger Boden, gem. DIN
1055, Teil
2, verdichten, Verdichtungsgrad DPr 95%,
Menge: 60,000 m3
Kostengruppe DIN 276 2018-12: 300000000

**01.03.0100 Boden verwerten**
Boden der Bodenklasse gemäß Bodengutachten und
Analytik, geladen, Transportieren und der Verwertung zuführen. Abrechnung nach Lieferscheinen.
Menge: 120,000 to
Kostengruppe DIN 276 2018-12: 300000000

**01.03.0110 Sandbett**
Grundleitungen sind gemäß Verlegerichtlinie in einem
Sanbett zu verlegen.
Sandbett ca. 10 cm, Sandandeckung ca. 20 cm
Der Sand 2/5 ist zu liefern und auf der Baustelle zu
verfahren
Menge: 48,000 to
Kostengruppe DIN 276 2018-12: 300000000

**01.03.0120 Füllboden**
Kiesiger, nicht bindiger zur Verfüllung und Verdichtung
geeigneter Boden als Ersatzboden zur Grabenposition liefern. Abrechnung erfolgt nach Lieferscheinen.
Menge: 72,000 to
Kostengruppe DIN 276 2018-12: 300000000

**01.03.0130 Profilstahl**
Profilstahl für Sonderkonstruktionen

Befestigungssysteme für Rohrunterstützungen,
Festpunktkonstruktionen, Gleitlager, usw. für
Sonderkonstruktion zur Befestigung der Grundleitungen
aus St 37-2, feuerverzinkt in Form von Montageschienen,
Haltern, Bodenplatten, Knotendreiecken, Fertigkonsolen
und Streben, einschl. der dazugehörigen und im Preis
mit einbeziehenden Befestigungs- und Kleinteile wie
Schrauben, Muttern, Scheiben, Federn, zugelassenen
Dübeln (Auf verlangen sind alle Berechnungen sowie
erforderlichen Detail- Werkstatt- u. Montagezeichnungen vorzulegen).
einschl. Rohrschellen mit schalldämmendem
Materialien zur Schallentkopplung, erforderliche
Bohrungen mit statischem Nachweis, soweit nicht in den Einheitspreisen der entsprechenden Positionen erfaßt
Menge: 50,000 kg
Kostengruppe DIN 276 2018-12: 300000000

**01.03.0140 Dichtheitsprüfung nach DIN EN 1610**
Dichtheitsprüfung

Gemäß DIN EN 1610 "Verlegung und Prüfung von
Abwasserleitungen und -kanälen, in der letztaktuellen
Ausgabe
ist nach Abschluss der Verlegung zunächst eine
Sichtprüfung durchzuführen, die folgende Punkte
umfassen sollte:

Richtung und Höhenlage
Verbindungen
Beschädigung oder Deformation
Anschlüsse
Auskleidungen und Beschichtungen

Anschließend werden Rohrleitungen, Schächte und
Inspektionsöffnungen auf Dichtheit geprüft.

Die komplette Anlage wird mit Luft nach DIN EN 1610
Verfahren "L" geprüft.

Beim Verfahren "L" ist die Anzahl der
Wiederholungsprüfungen unbegrenzt.

Es sind insgesamt 4 verschiedene Prüfverfahren
(LA, LB, LC, LD) mit Prüfdrücken zwischen 1 und 20 KPa
zulässig.

Die Prüfzeiten ergeben sich unter Berücksichtigung des
Prüfverfahrens (LA bis LD) und der Rohrdurchmesser aus
der Tabelle 3 der DIN EN 1610.

Werden Schächte und Inspektionsöffnungen mit Luft
geprüft, sollen die Prüfzeiten halb so lang sein, wie
die für Rohrleitungen mit gleichem Durchmesser.

Ein Anfangsdruck, der den erforderlichen Prüfdruck p0
um etwa 10 % überschreitet, ist zuerst für etwa 5
Minuten aufrecht zu erhalten.
Der Druck für ?p ist dann nach dem in Tabelle 3,
DIN EN 1610 für die Verfahren LA, LB, LC oder LD
enthaltenen Prüfdruck einzustellen.
Falls der nach der Prüfzeit gemessene Druckabfall ?p
geringer ist als der in Tabelle 3, DIN EN 1610
angegebene
Wert, entspricht die Rohrleitung den Anforderungen.

Für die Dichtheitsprüfung von Grundleitungen ist eine
gute Vorbereitung, ordentliche Durchführung und
nachvollziehbare schriftliche Dokumentation
erforderlich.

Die schriftliche Dokumentation ist dem Bauherren zum
Nachweis der Erstprüfung zu übergeben.

Das Protokoll der Dichtheitsprüfung wird Gegenstend der
Revisionsunterlagen.

Verfahren: Luftüberdruckprüfung, KG-Rohre aus PP bis DN
100 bis DN 200.

Ausführung in Teillängen bis100 m.
Menge: 5,000 St
Kostengruppe DIN 276 2018-12: 300000000

#### Untertitel 01.04 Hauseinführungen Elektro

*Hinweis: Vorbemerkungen Gebäudeeinführungen Elektro*
Vorbemerkungen Gebäudeeinführungen Elektro

Das nachfolgend beschriebene Materialien sind für die
Herstellung von 5 Gebäudeeinführungen vorgesehen, die
von unten durch die Bodenplatte stoßen.

Vor Erstellung der Bodenplatte sind die vorgefertigten
Gebäudeeinführungen im Erdreich zu setzten und
einzumessen, sowie mittels der biegsamen
Kabelschutzrohre bis ca. 1 m vor späteren gedämmten
Gebäudeaußenkante zu verlängern.

Im Erdreich beginnen/oder enden die biegsamen
Kabelschutzrohre auf max. 1 m UK des jeweiligen
Geländes
je Gebäudeseite.

Der AN verpflichtet sich, sämtliche Leistungen vor der
Ausführung zu überprüfen und Differenzen gegenüber den
Angaben der Ausschreibung rechtzeitig anzumelden.

Schäden die durch unsachgemäße Behandlung durch den AN
entstanden sind, sind von diesem kostenlos zu beheben.
Hierzu gehören auch evtl. erforderliche
Ersatzmaßnahmen,
z. B. bei vollgelaufenen Leerrohren.

Falls im Text keine anderen Angaben gemacht werden,
sind alle Teile zu liefern, zu installieren und
betriebsfertig anzuschließen, auch wenn darauf nicht
ausdrücklich in jeder Position hingewiesen wird.

**01.04.0010 Gebäudeeinführungssystem 1x1 Biegeradius 650 mm**
Gebäudeeinführungssystem KDS 1x1
mit vorgefertigtem Biegeradius 650 mm
zur Einführung von Versorgungsleitungen wie z.B. Wasser
- Strom - Telefon usw. in nicht unterkellerte Gebäude,
Biegeradius 650 mm,
mit stabiler Aufstellvorrichtung und Leerrohraufsatz
für einen Bodenaufbau bis 25 cm,
90° Leerrohrsystem sowie druckwasserdichter,
umlaufender Vierstegdichtung und KDS Verschlussdeckel
zum Einsatz vor dem Betonieren, bevor der o. g.
Leerrohraufsatz montiert wird,
MPA-geprüft bis 3,5 bar, gas- und geruchsdicht,
IAF-geprüft: Radondicht!,
WU-Richtlinie: Beanspruchungsklasse 1 + 2,
liefern und fachgerecht im Erdreich einbauen, einschl.
Anbindung eines biegsamen Kabelschutzrohres je
Leerrohrbogen..
Menge: 1,000 St
Kostengruppe DIN 276 2018-12: 300000000

**01.04.0020 Gebäudeeinführungssystem 1x1 Biegeradius 1.000 mm**
Gebäudeeinführungssystem KDS 1x1
mit vorgefertigtem Biegeradius 1.000 mm
zur Einführung von Versorgungsleitungen wie z.B. Wasser
- Strom - Telefon usw. in nicht unterkellerte Gebäude,
Biegeradius 1.000 mm,
mit stabiler Aufstellvorrichtung und Leerrohraufsatz
für einen Bodenaufbau bis 25 cm,
90° Leerrohrsystem sowie druckwasserdichter,
umlaufender Vierstegdichtung und KDS Verschlussdeckel
zum Einsatz vor dem Betonieren, bevor der o. g.
Leerrohraufsatz montiert wird,
MPA-geprüft bis 3,5 bar, gas- und geruchsdicht,
IAF-geprüft: Radondicht!,
WU-Richtlinie: Beanspruchungsklasse 1 + 2,
liefern und fachgerecht im Erdreich einbauen, einschl.
Anbindung eines biegsamen Kabelschutzrohres je
Leerrohrbogen.
Menge: 1,000 St
Kostengruppe DIN 276 2018-12: 300000000

**01.04.0030 Gebäudeeinführungssystem 1x3 Biegeradius 1.000 mm**
Gebäudeeinführungssystem KDS 1x3
mit 3x vorgefertigtem Biegeradius 1.000 mm
zur Einführung von Versorgungsleitungen wie z.B. Wasser
- Strom - Telefon usw. in nicht unterkellerte Gebäude,
Biegeradius 1.000 mm,
mit stabiler Aufstellvorrichtung und Leerrohraufsatz
für einen Bodenaufbau bis 25 cm,
3x 90° Leerrohrsystem nebeneinander sowie
druckwasserdichter, umlaufender Vierstegdichtungen und
KDS Verschlussdeckeln zum Einsatz vor dem Betonieren,
bevor der o. g. Leerrohraufsatz montiert wird,
MPA-geprüft bis 3,5 bar, gas- und geruchsdicht,
IAF-geprüft: Radondicht!,
WU-Richtlinie: Beanspruchungsklasse 1 + 2,
liefern und fachgerecht im Erdreich einbauen, einschl.
Anbindung eines biegsamen Kabelschutzrohres je
Leerrohrbogen.
Menge: 1,000 St
Kostengruppe DIN 276 2018-12: 300000000

**01.04.0040 Systemdeckel für Gebäudeeinführungen 150 für Kabelschutzrohr**
Systemdeckel für Gebäudeeinführungen 150,
einschl. Manschette, zum Anschluss eines biegsamen Kabeschutzrohres Typ 160
Menge: 5,000 St
Kostengruppe DIN 276 2018-12: 300000000

**01.04.0050 Biegsames Kabelschutzrohr für Hauseinführung, Typ 160**
Biegsames Kabelschutzrohr für Hauseinführung, Typ 160, halogenfrei, aus PE oder PE-HD,
außen gewellt, innen glatt,
Verwendung als Schutz- oder Leerrohr,
zur Verlegung in Erde und Beton-Bodenplatte,
Typ 160: D außen = 160 mm, D innen >= 136 mm
Druckbeanspruchung Typ 450, Schlagfestigkeit N nach
DIN EN 61386-24, unter Beachtung der EN 1610 und den Verlegerichtlinien des Herstellers,

Verlegung in 5 Teillängen, einzeln oder gebündelt, mit
Abstandshaltern, in vorbereitetem Graben.
Das eine Rohrende ist jeweils mithilfe des zuvor
genanntes Systemdeckels an die davor genannten
Gebäudeeinführungssysteme anzuschließen,
einschl. 5x passendem Deckel, wasserdicht bis 0,5 bar,
um jedes Rohrende im Erdreich, ca. 1 m vor der Außenkante des Gebäudes wasserdicht bis 0,5 bar abzudichten.

Die einzelnen Teilstücke sind ohne weitere
Unterteilungen/Verbindungen zu installieren.
Menge: 30,000 m
Kostengruppe DIN 276 2018-12: 300000000

**01.04.0060 Graben f. Kabelschutzr., T/B: bis 1,2/0,5 bis 1,00 m, Bk 4-5**
Graben f. Kabelschutzr., T/B: bis 1,2/0,5 bis 1,00 m,
Bk 4-5
Boden der Gräben für Kabelschutzrohr profilgerecht
ausheben und verfüllen, nach Abtrag des Oberbodens bzw. der Oberflächenbefestigung Schotter wird zum
Bodenaushub gerechnet,
Aushubtiefe bis 1,20 m, Grabenbreiten 0,50 bis 1,00 m,
für Schutzrohre in geraden Längen und Radien-Formstücke
Berechnung der Aushubtiefe ab vorbereiteter Geländehöhe bzw. UK vorbereiteter Baugrube
Bodenklasse 4 bis 5, (bindiger Mischboden zum Teil mit Bauschutt durchsetzt),
Graben ohne Verbau mit geböschten Wänden
Bodenaushub lagern und bis zur Verfüllung einbaufähig
halten. Verdrängter und nicht zur Verfüllung geeigneter Boden wird geladen.

Verfüllen und Verdichten der Leitungszone nach ZTVA-StB mit vom AN zu liefernden Füllsand, Verfüllen und Verdichten der Leitungszone wird nicht gesondert
vergütet.
Einzukalkulieren ist der Mehraufwand für die
Verdichtung des Füllsandes zwischen den Schutzrohren
mit Abstandhaltern (Einschlämmen).

Herstellen und Verdichten des Rohrauflagers für
Kabelschutzrohr, Auflager aus Füllsand mit vom AN zu liefernden Sand, Schichtdicke 10 cm, profilgerecht,
Rohrauflager wird nicht gesondert vergütet.

Verfüllen und verdichten des Grabens oberhalb der
Leitungszone nach ZTVA-StB mit vom AN zu liefernden,
verdichtungsfähigem, nicht bindigem Boden.
Grabenverfüllung wird nicht gesondert vergütet.
Menge: 10,000 m3
Kostengruppe DIN 276 2018-12: 300000000

**01.04.0070 Boden verwerten**
Boden der Bodenklasse gemäß Bodengutachten und
Analytik, geladen, Transportieren und der Verwertung zuführen. Abrechnung nach Lieferscheinen.
Menge: 14,000 to
Kostengruppe DIN 276 2018-12: 300000000

**01.04.0080 Füllboden**
Kiesiger, nicht bindiger zur Verfüllung und Verdichtung
geeigneter Boden als Ersatzboden zur Grabenposition liefern. Abrechnung erfolgt nach Lieferscheinen.
Menge: 14,000 to
Kostengruppe DIN 276 2018-12: 300000000

**01.04.0090 Warnband**
Markierung von Kabeltrassen/Schutzrohren mit
Kabelwarnband, Farbton rot bzw. gelb,
über Schutzrohrtrasse über den äußeren Schutzrohren,
mit Beschriftung: Kabel-Schutzrohr,
verlegen 30 cm über Kabel bzw. Schutzrohr,
einschl. Herstellen des Erdplanums zur Verlegung des
Warnbandes. Ausführung in Teillängen.
Menge: 6,000 m
Kostengruppe DIN 276 2018-12: 300000000

#### Untertitel 01.05 Leerrohr-Installation

*Hinweis: Vorbemerkungen In-Beton-Leerrohr-Installation*
Vorbemerkungen In-Beton-Leerrohr-Installation

Die Installationsarbeiten richten sich nach den
Anforderungen des Bauablaufs.

Der Auftragnehmer (AN) hat sich vor Aufnahme der
Arbeiten über den Bauablauf und den Fortgang während
der Arbeiten an der Baustelle bzw. in der Bauleitung
zu informieren.

Der AN verpflichtet sich, sämtliche Leistungen vor der
Ausführung zu überprüfen und Differenzen gegenüber den
Angaben der Ausschreibung rechtzeitig anzumelden.

Schäden die durch unsachgemäße Behandlung durch den AN
entstanden sind, sind von diesem kostenlos zu beheben.
Hierzu gehören auch evtl. erforderliche
Ersatzmaßnahmen, z. B. bei vollge-laufenen Leerrohren.

Die notwendigen Arbeiten zu In-Beton-Installationen
sind von einer Elektro-Fachfirma ausführen zu lassen.

Leerrohre in Beton sind grundsätzlich als reversibles
System ohne Unterbrechungen oder
Querschnittsverengungen herzustellen.
Die Leerrohre sind an der Armierung zu befestigen.
Zu Durchbrüchen (außer bei Öffnungen für Türen oder
Fenster) sind die Leerrohre in einem Mindestabstand von
20 cm zu verlegen.
In die Leerrohre ist grundsätzlich vom Anfangs- bis
Endpunkt ein Zugdraht d= 1 mm für die Installation von
Leitungen oder Einzeladern einzulegen.
Der Überstand des Zugdrahtes muss auf jeder Seite mind.
20 cm betragen.

Die verschiedenen Installationsdosen sind ordnungsgemäß
auf der Schalung bzw. an der Bewehrung zu befestigen,
so dass beim Betonieren ein Verrutschen ausgeschlossen
ist. Die Einmessung der Dosen obliegt dem AN.

Falls im Text keine anderen Angaben gemacht werden,
sind alle Teile zu liefern und zu installieren und
betriebsfertig anzuschließen, auch wenn darauf nicht
ausdrücklich hingewiesen wird.

**01.05.0010 Elektroinstallationsrohr in Beton, EN 25**
Flexibles Kunststoffpanzerrohr, EN 25 (Øaußen = 25 mm)
für mittlere Druck- und Schlagfestigkeit, für
Temperatureinsatz
ab - 25°C bis + 60°C
Klassifizierung 33412, gem. DIN EN 61386-22,
Verlegung geschlossen einschl. Muffen und Boegen mit
eingelegtem Zugdraht,
in/auf Schalung oder in Hohlraeumen von zweischaligen
Waenden,
einschl. Zugdraht, mit Montage und
auf Schalung gegen Eindringen von Beton sichern.
Menge: 1200,000 m
Kostengruppe DIN 276 2018-12: 300000000

**01.05.0020 Elektroinstallationsrohr in Beton, EN 32**
Leistung wie zuletzt in vollem Wortlaut beschrieben,
jedoch für Nenngrösse/Type EN 32.
Menge: 71,000 m
Kostengruppe DIN 276 2018-12: 300000000

**01.05.0030 Elektroinstallationsrohr in Beton, EN 40**
Leistung wie zuletzt in vollem Wortlaut beschrieben,
jedoch für Nenngrösse/Type EN 40.
Menge: 4,000 m
Kostengruppe DIN 276 2018-12: 300000000

**01.05.0040 Mehrkosten für Elektroinstallationsrohr in Beton bis 105°C, bis EN 32**
Mehrkosten je Meter für o. g. flexibles
Kunststoffpanzerrohr,
bis EN 32, wenn aufgrund von witterungsbedingten
Betonzusätzen das Leerrohr mit einer
Temperaturbeständig-keit bis mind. + 105°C eingesetzt
werden muss.
Klassifizierung 33532
Menge: 1271,000 m
Kostengruppe DIN 276 2018-12: 300000000

**01.05.0050 Geräte-Dose (Ortbeton)**
Gerätedose DIN EN 60670-1 und DIN 49073
aus Kunststoff, für Ortbeton,
mit 4 Schraubdomen und 2 Spreizkrallenfedern,
Einbauöffnung Ø 60 mm,
Länge 94 mm, Breite 75 mm, Tiefe 59 mm,
Schutzart IP 3X DIN EN 60529,
für Leitungen und Kabel bis Durchmesser 16 mm
für Rohre DIN EN Ø20/Ø25 mm,
mit Ausbrechöffnungen für 6 o. g. Rohre,
waagerecht und senkrecht verdrehungssicher kombinierbar
und anreihbar im Kombinationsabstand von 71 mm
vollisolierter Leitungsübergang bei Kombinationen,
einschl. anteiliger Verbindungen zwischen zwei Dosen
zur Herstellung von Mehrfach-Anordnungen,

einschl. Befestigung an der Schalung, mit ggf.
notwendigem Stürzrohr und Gegenlager für Wände bis 20
cm Dicke, oder mittels "Systemflügeln" an der
Bewehrung,
einschl. Befestigungsstutzen zum Anschluß von Rohren,
gegen Eindringen von Beton abdichten.

(Diese Dose MUSS bei gegenüberliegenden
Installationsdosen eingesetzt werden!)
Menge: 442,000 St
Kostengruppe DIN 276 2018-12: 300000000

**01.05.0060 Verbindungskasten 128 x 128 x 80 mm (Ortbeton)**
Verbindungsdose DIN VDE 0606-1 als Abzweigkasten,
plombierbar, aus Kunststoff, für Ortbeton,
Grundfläche mind. 100 mm x 100 mm, Tiefe mind. 50 mm,
Schutzart IP 3X DIN EN 60529, auf Schalung,
2-teilig, Einbauhöhe 75 mm
für Kabel und Rohre bis Durchmesser 40 mm
für Klemmen bis 6 mm²
mit 8 Einführungsfeldern, pro Einführungsfeld sind
folgende Leerrohre möglich:
4x Ø16 mm, 3x Ø20 mm, 1x Ø25 mm, 1x Ø32 mm, 1x Ø40 mm
einschl. Befestigungsstutzen zum Anschluß von Rohren,
einschl. Befestigung an der Schalung, mit ggf.
notwendigem Stürzrohr und Gegenlager,
einschl. Befestigungsstutzen zum Anschluß von Rohren,
gegen Eindringen von Beton abdichten.
Menge: 17,000 St
Kostengruppe DIN 276 2018-12: 300000000

**01.05.0070 Wand-/Deckenkrümmer 30°, bis EN 25 (Ortbeton)**
Wand-/Deckenkrümmer 30°, bis EN 25
zur Einfädelung von Leitungen in das
In-Beton-Leerrohrsystem, Montage in Wand oder Decke
Menge: 136,000 St
Kostengruppe DIN 276 2018-12: 300000000

**01.05.0080 Wand-/Deckenkrümmer 30°, EN 32 (Ortbeton)**
Wand-/Deckenkrümmer 30°, EN 32
zur Einfädelung von Leitungen in das
In-Beton-Leerrohrsystem, Montage in Wand oder Decke
Menge: 4,000 St
Kostengruppe DIN 276 2018-12: 300000000

**01.05.0090 End-/Übergangstülle bis EN 25 (Ortbeton)**
End-/Übergangstülle bis EN 25
zum Verbinden von Rohren oder als Deckenauslass,
einschl. Befestigung auf Schalung, gegen Eindringen von
Beton abdichten.
Menge: 2,000 St
Kostengruppe DIN 276 2018-12: 300000000

**01.05.0100 End-/Übergangstülle EN 40 (Ortbeton)**
End-/Übergangstülle EN 40
zum Verbinden von Rohren oder als Deckenauslass,
einschl. Befestigung auf Schalung, gegen Eindringen von
Beton abdichten.
Menge: 1,000 St
Kostengruppe DIN 276 2018-12: 300000000

**01.05.0110 Deckenleiste/Schalungsschoner bis EN 40 (Ortbeton)**
Deckenleiste/Schalungsschoner (Deckenauslass)
270x80x85 mm
wiederverwendbar
für DIN EN Rohr 1xØ 20, 2x Ø 25, 2x Ø 32, 1x Ø 40 mm
einschl. Befestigung auf Schalung, gegen Eindringen von
Beton abdichten.
Menge: 1,000 St
Kostengruppe DIN 276 2018-12: 300000000

**01.05.0120 Putz-/Signaldeckel**
Putz-/Signaldeckel für alle Arten von o. g. In-Beton-
Geräte- oder Electronic-Dosen die in Wänden oder Decken
installiert werden.
Menge: 442,000 St
Kostengruppe DIN 276 2018-12: 300000000

#### Untertitel 01.06 Beton- und Stalbetonarbeiten

**01.06.0010 Schalung Schacht-Bodenpl. einhäuptig H 25-50cm**
STLB-Bau 2024-04 013
Schalung Bodenplatte für Schacht, als Randschalung, einhäuptig, Schalungshöhe über 25 bis 50 cm, Schalungshaut für Betonflächen ohne Anforderung.
Menge: 10,000 m
Leistungsbereich: 013
Kostengruppe DIN 276 2018-12: 300000000

**01.06.0020 Ortbeton Schacht-Bodenpl. Stahlbeton C35/45 XF1 XC2 WA WU ÜK2 D 25-50cm**
Ortbeton Bodenplatte Schacht, Untergrund waagerecht, obere Betonfläche waagerecht, als Stahlbeton, Normalbeton C 35/45 DIN EN 206, DIN 1045-2, natürliche Gesteinskörnung, Expositionsklasse XF1 (Frostangriff, mäßige Wassersättigung ohne Taumittel), Expositionsklasse XC2 (Bewehrungskorrosion durch Karbonatisierung, nass/selten trocken), Feuchtigkeitsklasse WA (Betonkorrosion, feuchte Umgebung, direkte Alkalizufuhr von außen), mit hohem Wassereindringwiderstand, Überwachungsklasse ÜK2 gemäß Statik, Dicke über 25 bis 50 cm.
Menge: 3,000 m3
Kostengruppe DIN 276 2018-12: 300000000

**01.06.0030 Schalung Schachtwand H 0,70-1,70m**
Schalung Schachtwand, zweihäuptig, einschl. Stirnschalung, min. lichtes Schachtmaß bis 1,20 m, Schalungshaut geeignet für das Aufbringen von Beschichtungen auf erhärtete Betonflächen, mit Dreikantleiste für gefaste Betonkanten,
Herstellung der Schalung ohne durchlaufende Anker, sondern mittels Streben, Spreizen u.Ä.
Bauteilhöhe über 0,70 bis 1,70 m,
Ausführung gemäß Statik.
Menge: 4,000 m2
Kostengruppe DIN 276 2018-12: 300000000

**01.06.0040 Ortbeton Schachtwand Stahlbeton C35/45 XF1 XC2 WU D 30-45 cm**
Ortbeton Schachtwand, obere Betonfläche waagerecht, als Stahlbeton, Normalbeton C 35/45 DIN EN 206, DIN 1045-2, natürliche Gesteinskörnung, Expositionsklasse XF1 (Frostangriff, mäßige Wassersättigung ohne Taumittel), Expositionsklasse XC2 (Bewehrungskorrosion durch Karbonatisierung, nass/selten trocken), Feuchtigkeitsklasse WA (Betonkorrosion, feuchte Umgebung, direkte Alkalizufuhr von außen), mit hohem Wassereindringwiderstand, Dicke 30 bis 45 cm.
Menge: 4,000 m3
Kostengruppe DIN 276 2018-12: 300000000

**01.06.0050 Randschalung Bodenpl. einhäuptig H 25-50cm**
STLB-Bau 2024-04 013
Schalung Bodenplatte, als Randschalung, einhäuptig, Schalungshöhe über 25 bis 50 cm, Schalungshaut geeignet für das Aufbringen von Beschichtungen auf erhärtete Betonflächen.
Menge: 200,000 m
Leistungsbereich: 013
Kostengruppe DIN 276 2018-12: 300000000

**01.06.0060 Ortbeton Bodenpl. der Außentreppe, Stahlbeton C35/45 XF1 XC2 WA ÜK2 D 35cm**
Ortbeton Bodenplatte, Untergrund Dämmschicht, Untergrund waagerecht, obere Betonfläche waagerecht, als Stahlbeton, Normalbeton C 35/45 DIN EN 206, DIN 1045-2, natürliche Gesteinskörnung, Expositionsklasse XF1 (Frostangriff, mäßige Wassersättigung ohne Taumittel), Expositionsklasse XC2 (Bewehrungskorrosion durch Karbonatisierung, nass/selten trocken), Feuchtigkeitsklasse WA (Betonkorrosion, feuchte Umgebung, direkte Alkalizufuhr von außen),
Überwachungsklasse ÜK2 gemäß Statik,
Dicke 35 cm.
Menge: 15,000 m2
Kostengruppe DIN 276 2018-12: 300000000

**01.06.0070 Ortbeton Bodenpl. Stahlbeton C35/45 XF1 XC2 WA ÜK2 D 45cm**
Ortbeton Bodenplatte, Untergrund Dämmschicht, Untergrund waagerecht, obere Betonfläche waagerecht, als Stahlbeton, Normalbeton C 35/45 DIN EN 206, DIN 1045-2, natürliche Gesteinskörnung, Expositionsklasse XF1 (Frostangriff, mäßige Wassersättigung ohne Taumittel), Expositionsklasse XC2 (Bewehrungskorrosion durch Karbonatisierung, nass/selten trocken), Feuchtigkeitsklasse WA (Betonkorrosion, feuchte Umgebung, direkte Alkalizufuhr von außen),
Überwachungsklasse ÜK2 gemäß Statik,
Dicke 45 cm.
Menge: 650,000 m2
Kostengruppe DIN 276 2018-12: 300000000

**01.06.0080 Schalung Außenwand H 3-4m**
STLB-Bau 2024-04 013
Schalung Außenwand, Schalungshaut geeignet für das Aufbringen von Beschichtungen auf erhärtete Betonflächen, Hüllrohr aus Faserzement, Verschluss der Ankerstellen durch Faserzementstopfen, Ankerstellen bündig, Bauteilhöhe über 3 bis 4 m, einschl. Traggerüst Bemessungsklasse A, Ausführung in allen Geschossen.
Menge: 1470,000 m2
Leistungsbereich: 013
Kostengruppe DIN 276 2018-12: 300000000

**01.06.0090 Schalung Giebel-Außenwand Oberkante geneigt 30°**
Schalung Außenwand, Oberkante 30° geneigt,
Schalungshaut geeignet für das Aufbringen von Beschichtungen auf erhärtete Betonflächen,
mit Dreikantleiste für gefaste Betonkanten, Hüllrohr aus Faserzemet, Verschluss der Ankerstellen durch Faserzementstopfen, Ankerstellen bündig,
Bauteilhöhe über 3,5 bis 4,5 m, einschl. Traggerüst Bemessungsklasse A,
Ausführung der Giebelwände im Dachgeschoss
Menge: 125,000 m2
Kostengruppe DIN 276 2018-12: 300000000

**01.06.0100 Oberer Schalungs-Abschluss Giebelwand Oberkante 30° geneigt**
Oberer Schalungs-Abschluss der Giebelwände, Oberkante 30° geneigt, Wandstärke 20 cm
Menge: 31,000 m
Kostengruppe DIN 276 2018-12: 300000000

**01.06.0110 Schalung Außenwand Stirnabschalung rechtwinklig z.Seitenschalung D 15-20cm einhäuptig H 3-4m**
STLB-Bau 2024-04 013
Schalung Außenwand, als Stirnabschalung, Grundriss der Stirnabschalung rechtwinklig zur Seitenschalung, Wanddicke über 15 bis 20 cm, einhäuptig, für scharfkantige Betonkanten, Bauteilhöhe über 3 bis 4 m, Ausführung in allen Geschossen.
Menge: 56,000 m
Leistungsbereich: 013
Kostengruppe DIN 276 2018-12: 300000000

**01.06.0120 Ortbeton Außenwand Stahlbeton C25/30 XC1 D 20cm**
STLB-Bau 2024-04 013
Ortbeton Außenwand, obere Betonfläche waagerecht, als Stahlbeton, Normalbeton C 25/30 DIN EN 206, DIN 1045-2, natürliche Gesteinskörnung, Expositionsklasse XC1 (Bewehrungskorrosion durch Karbonatisierung, trocken/ständig nass), Feuchtigkeitsklasse WO (Betonkorrosion, trockene Umgebung), Dicke 20 cm, Ausführung in allen Geschossen.
Menge: 735,000 m2
Leistungsbereich: 013
Kostengruppe DIN 276 2018-12: 300000000

**01.06.0130 Ortbeton Giebel-Außenwand Stahlbeton C25/30 XC1 D 20cm**
STLB-Bau 2024-04 013
Ortbeton Außenwand, obere Betonfläche geneigt, mit Deckschalung, Deckschalung wird gesondert vergütet, als Stahlbeton, Normalbeton C 25/30 DIN EN 206, DIN 1045-2, natürliche Gesteinskörnung, Expositionsklasse XC1 (Bewehrungskorrosion durch Karbonatisierung, trocken/ständig nass), Feuchtigkeitsklasse WO (Betonkorrosion, trockene Umgebung), Dicke 20 cm, Ausführung im Dachgeschoss.
Menge: 63,000 m2
Leistungsbereich: 013
Kostengruppe DIN 276 2018-12: 300000000

**01.06.0140 Schalung Innenwand H 3-4m**
STLB-Bau 2024-04 013
Schalung Innenwand, Schalungshaut geeignet für das Aufbringen von Dünnputz auf erhärtete Betonflächen, Hüllrohr aus Faserzement, Verschluss der Ankerstellen durch Faserzementstopfen, Ankerstellen bündig, Bauteilhöhe über 3 bis 4 m, einschl. Traggerüst Bemessungsklasse A, Ausführung in allen Geschossen.
Menge: 2930,000 m2
Leistungsbereich: 013
Kostengruppe DIN 276 2018-12: 300000000

**01.06.0150 Ortbeton Innenwand Stahlbeton C25/30 XC1 D 20cm**
STLB-Bau 2024-04 013
Ortbeton Innenwand, obere Betonfläche waagerecht, als Stahlbeton, Normalbeton C 25/30 DIN EN 206, DIN 1045-2, natürliche Gesteinskörnung, Expositionsklasse XC1 (Bewehrungskorrosion durch Karbonatisierung, trocken/ständig nass), Feuchtigkeitsklasse WO (Betonkorrosion, trockene Umgebung), Dicke 20 cm, Ausführung in allen Geschossen.
Menge: 1300,000 m2
Leistungsbereich: 013
Kostengruppe DIN 276 2018-12: 300000000

**01.06.0160 Ortbeton Innenwand Stahlbeton C25/30 XC1 D 17,5 cm**
Ortbeton Innenwand, obere Betonfläche waagerecht, als Stahlbeton, Normalbeton C 25/30 DIN EN 206, DIN 1045-2, natürliche Gesteinskörnung, Expositionsklasse XC1 (Bewehrungskorrosion durch Karbonatisierung, trocken/ständig nass), Feuchtigkeitsklasse WO (Betonkorrosion, trockene Umgebung), Dicke 17,5 cm, Ausführung in allen Geschossen.
Menge: 30,000 m2
Kostengruppe DIN 276 2018-12: 300000000

**01.06.0170 Ortbeton Treppenhauswand Stahlbeton C25/30 XC1 D 20cm**
STLB-Bau 2024-04 013
Ortbeton Treppenhauswand, obere Betonfläche waagerecht, als Stahlbeton, Normalbeton C 25/30 DIN EN 206, DIN 1045-2, natürliche Gesteinskörnung, Expositionsklasse XC1 (Bewehrungskorrosion durch Karbonatisierung, trocken/ständig nass), Feuchtigkeitsklasse WO (Betonkorrosion, trockene Umgebung), Dicke 20 cm, Ausführung in allen Geschossen.
Menge: 116,000 m2
Leistungsbereich: 013
Kostengruppe DIN 276 2018-12: 300000000

**01.06.0180 Schalung Drempel SB1 H bis 0,5m**
STLB-Bau 2024-04 013
Schalung Drempel, Schalungshaut geeignet für sichtbar bleibende Betonflächen, 2. Schalseite mit abweichender Anforderung, mit geringen Anforderungen, Klasse SB 1 gemäß DBV-Merkblatt "Sichtbeton", für scharfkantige Betonkanten, Ankerstellen bündig, Bauteilhöhe bis 0,5 m, Ausführung im Dachgeschoss.
Menge: 55,000 m2
Leistungsbereich: 013
Kostengruppe DIN 276 2018-12: 300000000

**01.06.0190 Ortbeton Drempel Stahlbeton C25/30 XC1 D 20cm**
Ortbeton Drempel / Auflager für Fußpfette,
obere Betonfläche waagerecht, als Stahlbeton, Normalbeton C 25/30 DIN EN 206, DIN 1045-2, natürliche Gesteinskörnung, Expositionsklasse XC1 (Bewehrungskorrosion durch Karbonatisierung, trocken/ständig nass), Feuchtigkeitsklasse WO (Betonkorrosion, trockene Umgebung),
Dicke 20 cm, Höhe 25 cm,
Ausführung im Dachgeschoss.
Menge: 100,000 m
Kostengruppe DIN 276 2018-12: 300000000

**01.06.0200 Schalung Deckenpl. H 3,63 m bis 3,63 m**
STLB-Bau 2024-04 013
Schalung Deckenplatte,
Höhe Abstützung von '3.63'
m,
Höhe Abstützung bis '3.63'
m, Aufstellebene Abstützung waagerecht, Deckendicke über 18 bis 25 cm, einschl. Traggerüst Bemessungsklasse A, Ausführung im Erdgeschoss.
Menge: 625,000 m2
Leistungsbereich: 013
Kostengruppe DIN 276 2018-12: 300000000

**01.06.0210 Schalung Deckenpl. H 3,16 m bis 3,16 m**
STLB-Bau 2024-04 013
Schalung Deckenplatte,
Höhe Abstützung von '3.16'
m,
Höhe Abstützung bis '3.16'
m, Aufstellebene Abstützung waagerecht, Deckendicke über 18 bis 25 cm, einschl. Traggerüst Bemessungsklasse A, Ausführung in allen Geschossen.
Menge: 1250,000 m2
Leistungsbereich: 013
Kostengruppe DIN 276 2018-12: 300000000

**01.06.0220 Schalung Deckenpl. rechtwinklig z. Seitenschalung Randschalung H 15-25cm**
STLB-Bau 2024-04 013
Schalung Deckenplatte, Grundriss der Randschalung rechtwinklig zur Seitenschalung, als Randschalung, Schalungshöhe über 15 bis 25 cm, Deckendicke über 18 bis 25 cm, einschl. Traggerüst Bemessungsklasse A, Ausführung in allen Geschossen.
Menge: 415,000 m
Leistungsbereich: 013
Kostengruppe DIN 276 2018-12: 300000000

**01.06.0230 Ortbeton Deckenpl. waagerecht Stahlbeton C25/30 XC1 Decken-D 20cm**
STLB-Bau 2024-04 013
Ortbeton Deckenplatte, obere Betonfläche waagerecht, als Stahlbeton, Normalbeton C 25/30 DIN EN 206, DIN 1045-2, natürliche Gesteinskörnung, Expositionsklasse XC1 (Bewehrungskorrosion durch Karbonatisierung, trocken/ständig nass), Feuchtigkeitsklasse WO (Betonkorrosion, trockene Umgebung), Deckendicke 20 cm, einschl. Traggerüst Bemessungsklasse A, Ausführung in allen Geschossen.
Menge: 1900,000 m2
Leistungsbereich: 013
Kostengruppe DIN 276 2018-12: 300000000

**01.06.0240 Schalung Treppenpodestpl. H 1,8 m bis 1,8 m**
STLB-Bau 2024-04 013
Schalung Treppenpodestplatte, Schalungshaut geeignet für das Aufbringen von Dünnputz auf erhärtete Betonflächen, einschl. Traggerüst Bemessungsklasse A,
Höhe Abstützung von '1.8'
m,
Höhe Abstützung bis '1.8'
m, Aufstellebene Abstützung waagerecht.
Menge: 6,000 m2
Leistungsbereich: 013
Kostengruppe DIN 276 2018-12: 300000000

**01.06.0250 Schalung Treppenpodestpl. H 3,18 m bis 3,18 m**
STLB-Bau 2024-04 013
Schalung Treppenpodestplatte, Schalungshaut geeignet für das Aufbringen von Dünnputz auf erhärtete Betonflächen, einschl. Traggerüst Bemessungsklasse A,
Höhe Abstützung von '3.18'
m,
Höhe Abstützung bis '3.18'
m, Aufstellebene Abstützung waagerecht.
Menge: 6,000 m2
Leistungsbereich: 013
Kostengruppe DIN 276 2018-12: 300000000

**01.06.0260 Randschalung Treppenpodestpl. H 15-25cm**
Schalung Treppenpodestplatte, Grundriss der Randschalung rechtwinklig zur Seitenschalung, als Randschalung, Schalungshöhe über 15 bis 25 cm, Deckendicke über 18 bis 25 cm, einschl. Traggerüst Bemessungsklasse A, Ausführung in allen Geschossen.
Menge: 14,000 m
Kostengruppe DIN 276 2018-12: 300000000

**01.06.0270 Ortbeton Treppenpodestpl. Stahlbeton C25/30 XC1 Platten-D 20cm**
STLB-Bau 2024-04 013
Ortbeton Treppenpodestplatte, als Stahlbeton, Normalbeton C 25/30 DIN EN 206, DIN 1045-2, natürliche Gesteinskörnung, Expositionsklasse XC1 (Bewehrungskorrosion durch Karbonatisierung, trocken/ständig nass), Feuchtigkeitsklasse WO (Betonkorrosion, trockene Umgebung), Plattendicke 20 cm, Ausführung in allen Geschossen.
Menge: 11,000 m2
Leistungsbereich: 013
Kostengruppe DIN 276 2018-12: 300000000

**01.06.0280 Schalung Treppenlaufpl. Stufen Steigungen 12 St Setzstufen-H 18cm Trittstufen-B 28cm Lauf-B 150cm H 0 m bis 1,8 m**
STLB-Bau 2024-04 013
Schalung Treppenlaufplatte, einschl. Stufen,
Steigungen '12'
St, Setzstufenhöhe 18 cm, Trittstufenbreite 28 cm, Treppenlaufbreite 150 cm, einschl. Traggerüst Bemessungsklasse A,
Höhe Abstützung von '0'
m,
Höhe Abstützung bis '1.8'
m, Aufstellebene Abstützung waagerecht, Ausführung im Erdgeschoss.
Menge: 11,000 m2
Leistungsbereich: 013
Kostengruppe DIN 276 2018-12: 300000000

**01.06.0290 Schalung Treppenlaufpl. Stufen Steigungen 9 St Setzstufen-H 18cm Trittstufen-B 28cm Lauf-B 150cm H 1,8 m bis 3,43 m**
STLB-Bau 2024-04 013
Schalung Treppenlaufplatte, einschl. Stufen,
Steigungen '9'
St, Setzstufenhöhe 18 cm, Trittstufenbreite 28 cm, Treppenlaufbreite 150 cm, einschl. Traggerüst Bemessungsklasse A,
Höhe Abstützung von '1.8'
m,
Höhe Abstützung bis '3.43'
m, Aufstellebene Abstützung waagerecht, Ausführung im Erdgeschoss.
Menge: 9,000 m2
Leistungsbereich: 013
Kostengruppe DIN 276 2018-12: 300000000

**01.06.0300 Schalung Treppenlaufpl. Stufen Steigungen 10 St Setzstufen-H 18cm Trittstufen-B 28cm Lauf-B 150cm H 3,4 m bis 5,2 m**
STLB-Bau 2024-04 013
Schalung Treppenlaufplatte, einschl. Stufen,
Steigungen '10'
St, Setzstufenhöhe 18 cm, Trittstufenbreite 28 cm, Treppenlaufbreite 150 cm, einschl. Traggerüst Bemessungsklasse A,
Höhe Abstützung von '3.4'
m,
Höhe Abstützung bis '5.2'
m, Aufstellebene Abstützung waagerecht, Ausführung im Erdgeschoss.
Menge: 10,000 m2
Leistungsbereich: 013
Kostengruppe DIN 276 2018-12: 300000000

**01.06.0310 Schalung Treppenlaufpl. Stufen Steigungen 9 St Setzstufen-H 18cm Trittstufen-B 28cm Lauf-B 150cm H 5,2 m bis 6,8 m**
STLB-Bau 2024-04 013
Schalung Treppenlaufplatte, einschl. Stufen,
Steigungen '9'
St, Setzstufenhöhe 18 cm, Trittstufenbreite 28 cm, Treppenlaufbreite 150 cm, einschl. Traggerüst Bemessungsklasse A,
Höhe Abstützung von '5.2'
m,
Höhe Abstützung bis '6.8'
m, Aufstellebene Abstützung waagerecht, Ausführung im Erdgeschoss.
Menge: 9,000 m2
Leistungsbereich: 013
Kostengruppe DIN 276 2018-12: 300000000

**01.06.0320 Ortbeton Treppenlaufpl. Stufen Steigungen 9-12 St je Treppenlauf Stahlbeton C25/30 XC1 Platten-D 18cm Setzstufen-H 18cm**
Ortbeton Treppenlaufplatte einschl. Stufen,
9 - 12 Steigungen je Treppenlauf,
gerader Lauf, als Stahlbeton, Normalbeton C 25/30 DIN EN 206, DIN 1045-2, natürliche Gesteinskörnung, Expositionsklasse XC1 (Bewehrungskorrosion durch Karbonatisierung, trocken/ständig nass), Feuchtigkeitsklasse WO (Betonkorrosion, trockene Umgebung), Plattendicke 18 cm, Setzstufenhöhe 18 cm, Trittstufenbreite 28 cm, einschl. Traggerüst Bemessungsklasse A.
Menge: 7,000 m3
Kostengruppe DIN 276 2018-12: 300000000

**01.06.0330 Schalung Deckenpl. SB2 Schalungspl. H 0 m bis 2,5 m**
STLB-Bau 2024-04 013
Schalung Deckenplatte, Schalungshaut geeignet für sichtbar bleibende Betonflächen, mit normalen Anforderungen, Klasse SB 2 gemäß DBV-Merkblatt "Sichtbeton", aus Schalungsplatten, Oberfläche glatt, mit geordneten Stößen,
Höhe Abstützung von '0'
m,
Höhe Abstützung bis '2.5'
m, Aufstellebene Abstützung waagerecht, Deckendicke bis 12 cm, einschl. Traggerüst Bemessungsklasse A, Ausführung im Dachgeschoss.
Menge: 10,000 m2
Leistungsbereich: 013
Kostengruppe DIN 276 2018-12: 300000000

**01.06.0340 Schalung Deckenpl. rechtwinklig z. Seitenschalung Randschalung H 15-25cm SB2 Schalungspl.**
STLB-Bau 2024-04 013
Schalung Deckenplatte, Grundriss der Randschalung rechtwinklig zur Seitenschalung, als Randschalung, Schalungshöhe über 15 bis 25 cm, Schalungshaut geeignet für sichtbar bleibende Betonflächen, mit normalen Anforderungen, Klasse SB 2 gemäß DBV-Merkblatt "Sichtbeton", aus Schalungsplatten, Oberfläche glatt, mit geordneten Stößen, Deckendicke bis 12 cm, einschl. Traggerüst Bemessungsklasse A, Ausführung im Dachgeschoss.
Menge: 13,000 m
Leistungsbereich: 013
Kostengruppe DIN 276 2018-12: 300000000

**01.06.0350 Ortbeton Deckenpl. waagerecht Stahlbeton C25/30 XC1 SB2 Decken-D 12cm**
STLB-Bau 2024-04 013
Ortbeton Deckenplatte, obere Betonfläche waagerecht, als Stahlbeton, Normalbeton C 25/30 DIN EN 206, DIN 1045-2, natürliche Gesteinskörnung, Expositionsklasse XC1 (Bewehrungskorrosion durch Karbonatisierung, trocken/ständig nass), Feuchtigkeitsklasse WO (Betonkorrosion, trockene Umgebung), als Sichtbeton, mit normalen Anforderungen, Klasse SB 2 gemäß DBV-Merkblatt "Sichtbeton", Deckendicke 12 cm, einschl. Traggerüst Bemessungsklasse A, Ausführung im Dachgeschoss.
Menge: 10,000 m2
Leistungsbereich: 013
Kostengruppe DIN 276 2018-12: 300000000

**01.06.0360 Schalung Überzug rechteckig Schalungspl.**
STLB-Bau 2024-04 013
Schalung Überzug, mit rechteckigem Querschnitt, Schalungshaut geeignet für das Aufbringen von Dünnputz auf erhärtete Betonflächen, aus Schalungsplatten, einschl. Traggerüst Bemessungsklasse A.
Menge: 42,000 m2
Leistungsbereich: 013
Kostengruppe DIN 276 2018-12: 300000000

**01.06.0370 Ortbeton Träger wandartig Stahlbeton C25/30 XC1 D 20cm - Überzug über Haupteingang L/B/H ca. 18,05/0,20/1,05 m**
STLB-Bau 2024-04 013
Ortbeton wandartiger Träger, obere Betonfläche waagerecht, als Stahlbeton, Normalbeton C 25/30 DIN EN 206, DIN 1045-2, natürliche Gesteinskörnung, Expositionsklasse XC1 (Bewehrungskorrosion durch Karbonatisierung, trocken/ständig nass), Feuchtigkeitsklasse WO (Betonkorrosion, trockene Umgebung), Dicke 20 cm, Ausführung in allen Geschossen.
Menge: 4,000 m2
Leistungsbereich: 013
Kostengruppe DIN 276 2018-12: 300000000

**01.06.0380 Vorbereiten / Aufrauen der Anschlussfuge Decke / Überzug**
Vorbereiten der Anschlussfuge vor Aufbetonieren des Überzugs. Aufrauen der Deckenoberfläche gemäß Angaben Statik., in Streifenbreite 20 cm,
zum besseren Verbund mit dem aufzubetonierenden Überzug (Brüstung).
Korngerüst gemäß DIN EN 1992-1-1 mind. 3mm freilegen
Menge: 19,000 m
Kostengruppe DIN 276 2018-12: 300000000

**01.06.0390 Schalung Aussparung / Auflagertasche T 20cm bis 500cm2 rechteckig Außenwand**
Schalung Aussparung / Auflagertasche, einschl. temporärer Verdrängungskörper, zum späteren Einlegen von Betonsturz, Aussparungstiefe 20 cm (Außenwandstärke), Aussparungshöhe 11 cm, Aussparungsbreite gemäß Statik über 12 bis 20 cm, Aussparungsform rechteckig, für Außenwand aus Ortbeton, Ausführung in allen Geschossen.
Menge: 14,000 St
Kostengruppe DIN 276 2018-12: 300000000

**01.06.0400 Schalung Aussparung / Pfettenauflager T 20cm bis 500cm2 dreieckig Giebel-Außenwand**
Schalung Aussparung / Auflagertasche, als Pfettenauflager an Giebel-Außenwänden,
einschl. temporärer Verdrängungskörper, zum späteren Einlegen von Holz-Pfetten, Aussparungstiefe 20 cm (Außenwandstärke), Aussparungshöhe bis 70 cm, Aussparungsbreite gemäß Statik über 12 bis 120 cm, Aussparungsform dreieckig, für Außenwand aus Ortbeton, Ausführung im Dachgeschoss.
Menge: 6,000 St
Kostengruppe DIN 276 2018-12: 300000000

**01.06.0410 Schalung Öffnung T 15-20cm rechteckig Außenwand B 235cm H 889cm**
Schalung Öffnung für Treppenhaus-Fassade,
Schalungshaut geeignet für das Aufbringen von Dünnputz auf erhärtete Betonflächen,
Aussparungstiefe über 15 bis 20 cm,
Einzelgröße der Aussparung:
B = 235 cm, H = 889 cm
Aussparungsform rechteckig, für scharfkantige Betonkanten, für Außenwand aus Ortbeton,
Ausführung als Stirnschalung, rechtwinklig zur Seitenschalung, über alle Etagen
Menge: 23,000 m
Kostengruppe DIN 276 2018-12: 300000000

**01.06.0420 Schalung Öffnung T 10-20cm 50000-75000cm2 rechteckig Außenwand**
STLB-Bau 2024-04 013
Schalung Öffnung, Schalungshaut geeignet für das Aufbringen von Dünnputz auf erhärtete Betonflächen, Aussparungstiefe über 10 bis 20 cm, Einzelgröße der Aussparungen über 50000 bis 75000 cm2, Aussparungsform rechteckig, für scharfkantige Betonkanten, für Außenwand aus Ortbeton, Ausführung in allen Geschossen.
Menge: 2,000 St
Leistungsbereich: 013
Kostengruppe DIN 276 2018-12: 300000000

**01.06.0430 Schalung Öffnung T 10-20cm 25000-50000cm2 rechteckig Außenwand**
STLB-Bau 2024-04 013
Schalung Öffnung, Schalungshaut geeignet für das Aufbringen von Dünnputz auf erhärtete Betonflächen, Aussparungstiefe über 10 bis 20 cm, Einzelgröße der Aussparungen über 25000 bis 50000 cm2, Aussparungsform rechteckig, für scharfkantige Betonkanten, für Außenwand aus Ortbeton, Ausführung in allen Geschossen.
Menge: 50,000 St
Leistungsbereich: 013
Kostengruppe DIN 276 2018-12: 300000000

**01.06.0440 Schalung Öffnung T 10-20cm 10000-25000cm2 rechteckig Außenwand**
STLB-Bau 2024-04 013
Schalung Öffnung, Schalungshaut geeignet für das Aufbringen von Dünnputz auf erhärtete Betonflächen, Aussparungstiefe über 10 bis 20 cm, Einzelgröße der Aussparungen über 10000 bis 25000 cm2, Aussparungsform rechteckig, für scharfkantige Betonkanten, für Außenwand aus Ortbeton, Ausführung in allen Geschossen.
Menge: 3,000 St
Leistungsbereich: 013
Kostengruppe DIN 276 2018-12: 300000000

**01.06.0450 Schalung Öffnung T 10-20cm 500-2500cm2 rechteckig Außenwand**
STLB-Bau 2024-04 013
Schalung Öffnung, Aussparungstiefe über 10 bis 20 cm, Einzelgröße der Aussparungen über 500 bis 2500 cm2, Aussparungsform rechteckig, für Außenwand aus Ortbeton, Ausführung in allen Geschossen.
Menge: 2,000 St
Leistungsbereich: 013
Kostengruppe DIN 276 2018-12: 300000000

**01.06.0460 Schalung Öffnung T 10-20cm 25000-50000cm2 rechteckig Innenwand**
STLB-Bau 2024-04 013
Schalung Öffnung, Schalungshaut geeignet für das Aufbringen von Dünnputz auf erhärtete Betonflächen, Aussparungstiefe über 10 bis 20 cm, Einzelgröße der Aussparungen über 25000 bis 50000 cm2, Aussparungsform rechteckig, für scharfkantige Betonkanten, für Innenwand aus Ortbeton, Ausführung in allen Geschossen.
Menge: 6,000 St
Leistungsbereich: 013
Kostengruppe DIN 276 2018-12: 300000000

**01.06.0470 Schalung Öffnung T 10-20cm 10000-25000cm2 rechteckig Innenwand**
STLB-Bau 2024-04 013
Schalung Öffnung, Aussparungstiefe über 10 bis 20 cm, Einzelgröße der Aussparungen über 10000 bis 25000 cm2, Aussparungsform rechteckig, für scharfkantige Betonkanten, für Innenwand aus Ortbeton, Ausführung in allen Geschossen.
Menge: 69,000 St
Leistungsbereich: 013
Kostengruppe DIN 276 2018-12: 300000000

**01.06.0480 Schalung Öffnung T 10-20cm 5000-10000cm2 rechteckig Innenwand**
STLB-Bau 2024-04 013
Schalung Öffnung, Aussparungstiefe über 10 bis 20 cm, Einzelgröße der Aussparungen über 5000 bis 10000 cm2, Aussparungsform rechteckig, für scharfkantige Betonkanten, für Innenwand aus Ortbeton, Ausführung in allen Geschossen.
Menge: 2,000 St
Leistungsbereich: 013
Kostengruppe DIN 276 2018-12: 300000000

**01.06.0490 Schalung Öffnung T 10-20cm 2500-5000cm2 rechteckig Innenwand**
STLB-Bau 2024-04 013
Schalung Öffnung, Aussparungstiefe über 10 bis 20 cm, Einzelgröße der Aussparungen über 2500 bis 5000 cm2, Aussparungsform rechteckig, für Innenwand aus Ortbeton, Ausführung in allen Geschossen.
Menge: 15,000 St
Leistungsbereich: 013
Kostengruppe DIN 276 2018-12: 300000000

**01.06.0500 Schalung Öffnung T 10-20cm 500-2500cm2 rechteckig Innenwand**
STLB-Bau 2024-04 013
Schalung Öffnung, Aussparungstiefe über 10 bis 20 cm, Einzelgröße der Aussparungen über 500 bis 2500 cm2, Aussparungsform rechteckig, für Innenwand aus Ortbeton, Ausführung in allen Geschossen.
Menge: 160,000 St
Leistungsbereich: 013
Kostengruppe DIN 276 2018-12: 300000000

**01.06.0510 Schalung Öffnung T 10-20cm bis 500cm2 rechteckig Innenwand**
STLB-Bau 2024-04 013
Schalung Öffnung, Aussparungstiefe über 10 bis 20 cm, Einzelgröße der Aussparungen bis 500 cm2, Aussparungsform rechteckig, für Innenwand aus Ortbeton, Ausführung in allen Geschossen.
Menge: 100,000 St
Leistungsbereich: 013
Kostengruppe DIN 276 2018-12: 300000000

**01.06.0520 Schalung Nische T bis 10cm 10000-25000cm2 rechteckig Innenwand**
STLB-Bau 2024-04 013
Schalung Nische, Aussparungstiefe bis 10 cm, Einzelgröße der Aussparungen über 10000 bis 25000 cm2, Aussparungsform rechteckig, für scharfkantige Betonkanten, für Innenwand aus Ortbeton, Ausführung in allen Geschossen.
Menge: 14,000 St
Leistungsbereich: 013
Kostengruppe DIN 276 2018-12: 300000000

**01.06.0530 Schalung Öffnung T 30-50cm 10000-25000cm2 rechteckig Bodenplatte**
STLB-Bau 2024-04 013
Schalung Öffnung, Schalungshaut geeignet für das Aufbringen von Beschichtungen auf erhärtete Betonflächen, Aussparungstiefe über 30 bis 50 cm, Einzelgröße der Aussparungen über 10000 bis 25000 cm2, Aussparungsform rechteckig, für Bodenplatte aus Ortbeton.
Menge: 2,000 St
Leistungsbereich: 013
Kostengruppe DIN 276 2018-12: 300000000

**01.06.0540 Schalung Öffnung T 30-50cm 5000-10000cm2 rechteckig Bodenplatte**
STLB-Bau 2024-04 013
Schalung Öffnung, Schalungshaut geeignet für das Aufbringen von Beschichtungen auf erhärtete Betonflächen, Aussparungstiefe über 30 bis 50 cm, Einzelgröße der Aussparungen über 5000 bis 10000 cm2, Aussparungsform rechteckig, für Bodenplatte aus Ortbeton.
Menge: 1,000 St
Leistungsbereich: 013
Kostengruppe DIN 276 2018-12: 300000000

**01.06.0550 Schalung Öffnung T 30-50cm 2500-5000cm2 rechteckig Bodenplatte**
STLB-Bau 2024-04 013
Schalung Öffnung, Schalungshaut geeignet für das Aufbringen von Beschichtungen auf erhärtete Betonflächen, Aussparungstiefe über 30 bis 50 cm, Einzelgröße der Aussparungen über 2500 bis 5000 cm2, Aussparungsform rechteckig, für Bodenplatte aus Ortbeton, Ausführung in allen Geschossen.
Menge: 1,000 St
Leistungsbereich: 013
Kostengruppe DIN 276 2018-12: 300000000

**01.06.0560 Schalung Öffnung T 30-50cm 500-2500cm2 rechteckig Bodenplatte**
STLB-Bau 2024-04 013
Schalung Öffnung, Schalungshaut geeignet für das Aufbringen von Beschichtungen auf erhärtete Betonflächen, Aussparungstiefe über 30 bis 50 cm, Einzelgröße der Aussparungen über 500 bis 2500 cm2, Aussparungsform rechteckig, für Bodenplatte aus Ortbeton.
Menge: 15,000 St
Leistungsbereich: 013
Kostengruppe DIN 276 2018-12: 300000000

**01.06.0570 Schalung Öffnung T 30-50cm bis 500cm2 rechteckig Bodenplatte**
STLB-Bau 2024-04 013
Schalung Öffnung, Schalungshaut geeignet für das Aufbringen von Beschichtungen auf erhärtete Betonflächen, Aussparungstiefe über 30 bis 50 cm, Einzelgröße der Aussparungen bis 500 cm2, Aussparungsform rechteckig, für Bodenplatte aus Ortbeton.
Menge: 19,000 St
Leistungsbereich: 013
Kostengruppe DIN 276 2018-12: 300000000

**01.06.0580 Schalung Öffnung T 10-20cm 10000-25000cm2 rechteckig Deckenpl.**
STLB-Bau 2024-04 013
Schalung Öffnung, Aussparungstiefe über 10 bis 20 cm, Einzelgröße der Aussparungen über 10000 bis 25000 cm2, Aussparungsform rechteckig, für Deckenplatte aus Ortbeton, Ausführung in allen Geschossen.
Menge: 2,000 St
Leistungsbereich: 013
Kostengruppe DIN 276 2018-12: 300000000

**01.06.0590 Schalung Öffnung T 10-20cm 5000-10000cm2 rechteckig Deckenpl.**
STLB-Bau 2024-04 013
Schalung Öffnung, Aussparungstiefe über 10 bis 20 cm, Einzelgröße der Aussparungen über 5000 bis 10000 cm2, Aussparungsform rechteckig, für Deckenplatte aus Ortbeton, Ausführung in allen Geschossen.
Menge: 7,000 St
Leistungsbereich: 013
Kostengruppe DIN 276 2018-12: 300000000

**01.06.0600 Schalung Öffnung T 10-20cm 2500-5000cm2 rechteckig Deckenpl.**
STLB-Bau 2024-04 013
Schalung Öffnung, Aussparungstiefe über 10 bis 20 cm, Einzelgröße der Aussparungen über 2500 bis 5000 cm2, Aussparungsform rechteckig, für Deckenplatte aus Ortbeton, Ausführung in allen Geschossen.
Menge: 5,000 St
Leistungsbereich: 013
Kostengruppe DIN 276 2018-12: 300000000

**01.06.0610 Schalung Öffnung T 10-20cm 500-2500cm2 rechteckig Deckenpl.**
STLB-Bau 2024-04 013
Schalung Öffnung, Aussparungstiefe über 10 bis 20 cm, Einzelgröße der Aussparungen über 500 bis 2500 cm2, Aussparungsform rechteckig, für Deckenplatte aus Ortbeton, Ausführung in allen Geschossen.
Menge: 15,000 St
Leistungsbereich: 013
Kostengruppe DIN 276 2018-12: 300000000

**01.06.0620 Schalung Öffnung T 10-20cm bis 500cm2 rechteckig Deckenpl.**
STLB-Bau 2024-04 013
Schalung Öffnung, Aussparungstiefe über 10 bis 20 cm, Einzelgröße der Aussparungen bis 500 cm2, Aussparungsform rechteckig, für Deckenplatte aus Ortbeton, Ausführung in allen Geschossen.
Menge: 17,000 St
Leistungsbereich: 013
Kostengruppe DIN 276 2018-12: 300000000

#### Untertitel 01.07 Mauerarbeiten

**01.07.0010 Abdichtung in/unter Wand D 15-25cm W4-E Bitumendachbahn R500 MSB-nQ lose verlegen**
STLB-Bau 2024-04 018
Abdichtung in oder unter Wänden DIN 18533-1 und DIN 18533-2, Wanddicke über 15 bis 25 cm, Verbreiterung 15 cm, 2-seitig, Raumnutzungsklasse RN2-E (übliche Anforderung), Wassereinwirkungsklasse W4-E (Spritzwasser und Bodenfeuchte am Wandsockel sowie Kapillarwasser in und unter Wänden), Rissklasse R2-E (mäßig), Rissüberbrückungsklasse RÜ2-E (mäßige Rissüberbrückung bis 0,5 mm),
eine Lage Bitumendachbahnen R 500 mit Rohfilzeinlage, Anwendungstyp MSB-nQ (Mauersperrbahn, ohne Querkraftübertragung) DIN/TS 20000-202, lose verlegen.
Menge: 30,000 m
Leistungsbereich: 018
Kostengruppe DIN 276 2018-12: 300000000

**01.07.0020 Mauerwerk Innenwand KS-R P SFK20 RDK2 D 20cm Dünnbettm. 7DF(248/200/248) EG**
STLB-Bau 2024-04 012
Mauerwerk DIN 1053-4 der Innenwand, obere Wandfläche waagerecht, für späteren Putzauftrag,
Kalksandstein, DIN EN 771-2 in Verbindung mit DIN 20000-402, KS-R P, Festigkeitsklasse 20, Rohdichteklasse 2,
Mauerwerksdicke 20 cm, Dünnbettmörtel DM DIN 18580 oder DIN 20000-412 in Verbindung mit DIN EN 998-2, 7 DF (248/200/248), gedämmte Ausgleichsschicht/Kimmschicht wird gesondert vergütet, Arbeitshöhe über 3,5 bis 5,5 m, Ausführung im Erdgeschoss.
Menge: 40,000 m2
Leistungsbereich: 012
Kostengruppe DIN 276 2018-12: 300000000

**01.07.0030 Mauerwerk Innenwand KS-R P SFK20 RDK2 D 20cm Dünnbettm. 7DF(248/200/248) alle Geschosse**
STLB-Bau 2024-04 012
Mauerwerk DIN 1053-4 der Innenwand, obere Wandfläche waagerecht, für späteren Putzauftrag,
Kalksandstein, DIN EN 771-2 in Verbindung mit DIN 20000-402, KS-R P, Festigkeitsklasse 20, Rohdichteklasse 2,
Mauerwerksdicke 20 cm, Dünnbettmörtel DM DIN 18580 oder DIN 20000-412 in Verbindung mit DIN EN 998-2, 7 DF (248/200/248), gedämmte Ausgleichsschicht/Kimmschicht wird gesondert vergütet, Arbeitshöhe bis 3,5 m, Ausführung in allen Geschossen.
Menge: 186,000 m2
Leistungsbereich: 012
Kostengruppe DIN 276 2018-12: 300000000

**01.07.0040 Mauerwerk Innenwand 2-seitig Sicht-MW SFK20 RDK2 D 17,5cm Dünnbettm. 6DF(248/175/248) EG**
STLB-Bau 2024-04 012
Mauerwerk DIN 1053-4 der Innenwand, obere Wandfläche waagerecht, 2-seitig als Sichtmauerwerk, erhöhte Anforderungen an die Ebenheit DIN 18202, Fugenglattstrich, Festigkeitsklasse 20, Rohdichteklasse 2,
Mauerwerksdicke 17,5 cm, Dünnbettmörtel DM DIN 18580 oder DIN 20000-412 in Verbindung mit DIN EN 998-2, 6 DF (248/175/248), gedämmte Ausgleichsschicht/Kimmschicht wird gesondert vergütet, Arbeitshöhe bis 3,5 m, Ausführung im Erdgeschoss.
Menge: 40,000 m2
Leistungsbereich: 012
Kostengruppe DIN 276 2018-12: 300000000

**01.07.0050 Mauerwerk Innenwand 2-seitig Sicht-MW SFK20 RDK2 D 20cm Dünnbettm. 7DF(248/200/248) DG**
Mauerwerk DIN 1053-4 der Innenwand, obere Wandfläche waagerecht, 2-seitig als Sichtmauerwerk, erhöhte Anforderungen an die Ebenheit DIN 18202, Fugenglattstrich, Festigkeitsklasse 20, Rohdichteklasse 2,
Mauerwerksdicke 20 cm, Dünnbettmörtel DM DIN 18580 oder DIN 20000-412 in Verbindung mit DIN EN 998-2, 7 DF (248/200/248), Arbeitshöhe bis 3,5 m, Ausführung im Dachgeschoss
Menge: 36,000 m2
Kostengruppe DIN 276 2018-12: 300000000

**01.07.0060 Mauerwerk Schachtwand KS-R P SFK20 RDK2 D 15cm Dünnbettm. 5DF(248/150/248) bis 2m2**
STLB-Bau 2024-04 012
Mauerwerk DIN 1053-4 der Schachtwand, für späteren Putzauftrag,
Kalksandstein, DIN EN 771-2 in Verbindung mit DIN 20000-402, KS-R P, Festigkeitsklasse 20, Rohdichteklasse 2,
Mauerwerksdicke 15 cm, Dünnbettmörtel DM DIN 18580 oder DIN 20000-412 in Verbindung mit DIN EN 998-2, 5 DF (248/150/248), Arbeitshöhe bis 3,5 m, in Einzelflächen bis 2 m2.
Menge: 160,000 m2
Leistungsbereich: 012
Kostengruppe DIN 276 2018-12: 300000000

**01.07.0070 Eckausbildung geschnittene Steine Mauerwerk KS-R P SFK20 RDK2 D 15cm Dünnbettm. 5DF(248/150/248)**
STLB-Bau 2024-04 012
Eckausbildung mit geschnittenen Steinen, im Mauerwerk, Kalksandstein, DIN EN 771-2 in Verbindung mit DIN 20000-402, KS-R P, Festigkeitsklasse 20, Rohdichteklasse 2, Mauerwerksdicke 15 cm, Dünnbettmörtel DM DIN 18580 oder DIN 20000-412 in Verbindung mit DIN EN 998-2, 5 DF (248/150/248).
Menge: 135,000 m
Leistungsbereich: 012
Kostengruppe DIN 276 2018-12: 300000000

**01.07.0080 Eckausbildung geschnittene Steine Mauerwerk KS-R P SFK20 RDK2 D 17,5cm Dünnbettm. 6DF(248/175/248)**
STLB-Bau 2024-04 012
Eckausbildung mit geschnittenen Steinen, im Mauerwerk, Kalksandstein, DIN EN 771-2 in Verbindung mit DIN 20000-402, KS-R P, Festigkeitsklasse 20, Rohdichteklasse 2, Mauerwerksdicke 17,5 cm, Dünnbettmörtel DM DIN 18580 oder DIN 20000-412 in Verbindung mit DIN EN 998-2, 6 DF (248/175/248).
Menge: 4,000 m
Leistungsbereich: 012
Kostengruppe DIN 276 2018-12: 300000000

**01.07.0090 Eckausbildung geschnittene Steine Mauerwerk KS-R P SFK20 RDK2 D 20cm Dünnbettm. 7DF(248/200/248)**
STLB-Bau 2024-04 012
Eckausbildung mit geschnittenen Steinen, im Mauerwerk, Kalksandstein, DIN EN 771-2 in Verbindung mit DIN 20000-402, KS-R P, Festigkeitsklasse 20, Rohdichteklasse 2, Mauerwerksdicke 20 cm, Dünnbettmörtel DM DIN 18580 oder DIN 20000-412 in Verbindung mit DIN EN 998-2, 7 DF (248/200/248).
Menge: 12,000 m
Leistungsbereich: 012
Kostengruppe DIN 276 2018-12: 300000000

**01.07.0100 Mauerwerk Außenwand KS-R P SFK20 RDK2 D 20cm Dünnbettm. 7DF(248/200/248) EG**
STLB-Bau 2024-04 012
Mauerwerk DIN 1053-4 der Außenwand, obere Wandfläche waagerecht, für späteren Putzauftrag,
Kalksandstein, DIN EN 771-2 in Verbindung mit DIN 20000-402, KS-R P, Festigkeitsklasse 20, Rohdichteklasse 2,
Mauerwerksdicke 20 cm, Dünnbettmörtel DM DIN 18580 oder DIN 20000-412 in Verbindung mit DIN EN 998-2, 7 DF (248/200/248), gedämmte Ausgleichsschicht/Kimmschicht wird gesondert vergütet, Arbeitshöhe bis 3,5 m, Ausführung im Erdgeschoss.
Menge: 250,000 m2
Leistungsbereich: 012
Kostengruppe DIN 276 2018-12: 300000000

**01.07.0110 Ausgleichs-/Kimmschicht Wandfuß Mauersteine KS H 12,5-15cm D 20cm (498/200/123) SFK20**
STLB-Bau 2024-04 012
Ausgleichsschicht/Kimmschicht am Wandfuß aus Mauersteinen, aus Kalksandsteinen DIN EN 771-2 in Verbindung mit DIN 20000-402, Höhe der Ausgleichsschicht über 12,5 bis 15 cm, Mauerwerksdicke 20 cm, (498/200/123), Festigkeitsklasse 20, Mauermörtel MG III DIN 18580 oder DIN 20000-412 in Verbindung mit DIN EN 998-2.
Menge: 210,000 m
Leistungsbereich: 012
Kostengruppe DIN 276 2018-12: 300000000

**01.07.0120 Ausgleichs-/Kimmschicht Wandfuß Mauersteine KS H 12,5-15cm D 17,5cm (498/175/123) SFK20**
STLB-Bau 2024-04 012
Ausgleichsschicht/Kimmschicht am Wandfuß aus Mauersteinen, aus Kalksandsteinen DIN EN 771-2 in Verbindung mit DIN 20000-402, Höhe der Ausgleichsschicht über 12,5 bis 15 cm, Mauerwerksdicke 17,5 cm, (498/175/123), Festigkeitsklasse 20, Mauermörtel MG III DIN 18580 oder DIN 20000-412 in Verbindung mit DIN EN 998-2.
Menge: 13,000 m
Leistungsbereich: 012
Kostengruppe DIN 276 2018-12: 300000000

**01.07.0130 Ausgleichs-/Kimmschicht Wandfuß Mauersteine KS H 12,5-15cm D 15cm (498/150/113) SFK20**
STLB-Bau 2024-04 012
Ausgleichsschicht/Kimmschicht am Wandfuß aus Mauersteinen, aus Kalksandsteinen DIN EN 771-2 in Verbindung mit DIN 20000-402, Höhe der Ausgleichsschicht über 12,5 bis 15 cm, Mauerwerksdicke 15 cm, (498/150/113), Festigkeitsklasse 20, Mauermörtel MG III DIN 18580 oder DIN 20000-412 in Verbindung mit DIN EN 998-2.
Menge: 51,000 m
Leistungsbereich: 012
Kostengruppe DIN 276 2018-12: 300000000

**01.07.0140 Ausgleichsschicht Mörtel H bis 5cm D 15cm**
STLB-Bau 2024-04 012
Ausgleichsschicht aus Mörtel, Höhe der Ausgleichsschicht bis 5 cm, Mauerwerksdicke 15 cm.
Menge: 51,000 m
Leistungsbereich: 012
Kostengruppe DIN 276 2018-12: 300000000

**01.07.0150 Ausgleichsschicht Mörtel H bis 5cm D 17,5cm**
STLB-Bau 2024-04 012
Ausgleichsschicht aus Mörtel, Höhe der Ausgleichsschicht bis 5 cm, Mauerwerksdicke 17,5 cm.
Menge: 13,000 m
Leistungsbereich: 012
Kostengruppe DIN 276 2018-12: 300000000

**01.07.0160 Ausgleichsschicht Mörtel H bis 5cm D 20cm**
STLB-Bau 2024-04 012
Ausgleichsschicht aus Mörtel, Höhe der Ausgleichsschicht bis 5 cm, Mauerwerksdicke 20 cm.
Menge: 75,000 m
Leistungsbereich: 012
Kostengruppe DIN 276 2018-12: 300000000

**01.07.0170 Fensteröffnung herstellen beim Aufmauern B 1510 mm H 2000 mm D 20cm**
STLB-Bau 2024-04 012
Herstellen von Öffnungen beim Aufmauern, als Fensteröffnung,
Breite Nennmaß Wandöffnung '1510'
mm,
Höhe Nennmaß Wandöffnung '2000'
mm, im Mauerwerk, in Außenwänden, Wanddicke 20 cm.
Menge: 35,000 St
Leistungsbereich: 012
Kostengruppe DIN 276 2018-12: 300000000

**01.07.0180 Fensteröffnung überdecken Betonsturz Außenwand H 11 cm D 20cm B 151cm**
Öffnung überdecken mit Betonsturz, gemäß Angaben Statik, Einbau in Außenwand, Sturzhöhe 11 cm, Wanddicke 20 cm, größte Rohbaubreite der Öffnung 151 cm.
Menge: 35,000 St
Kostengruppe DIN 276 2018-12: 300000000

**01.07.0190 Türöffnung beim Aufmauern herstellen B 885 mm H 2285 mm D 20cm**
STLB-Bau 2024-04 012
Herstellen von Öffnungen beim Aufmauern, als Türöffnung,
Breite Nennmaß Wandöffnung '885'
mm,
Höhe Nennmaß Wandöffnung '2285'
mm, im Mauerwerk, in Innenwänden, Wanddicke 20 cm.
Menge: 1,000 St
Leistungsbereich: 012
Kostengruppe DIN 276 2018-12: 300000000

**01.07.0200 Türöffnung beim Aufmauern herstellen B 885 mm H 2335 mm D 20cm**
STLB-Bau 2024-04 012
Herstellen von Öffnungen beim Aufmauern, als Türöffnung,
Breite Nennmaß Wandöffnung '885'
mm,
Höhe Nennmaß Wandöffnung '2335'
mm, im Mauerwerk, in Innenwänden, Wanddicke 20 cm.
Menge: 1,000 St
Leistungsbereich: 012
Kostengruppe DIN 276 2018-12: 300000000

**01.07.0210 Öffnung überdecken KS-Sturz tragend Innenwand H 24,8cm D 20cm B 88,5cm**
STLB-Bau 2024-04 012
Öffnung überdecken mit Kalksandsteinsturz nach bauaufsichtlicher Zulassung/Typenstatik, tragend gemäß Statik, Einbau in Innenwand, Sturzhöhe 24,8 cm, Wanddicke 20 cm, größte Rohbaubreite der Öffnung 88,5 cm.
Menge: 2,000 St
Leistungsbereich: 012
Kostengruppe DIN 276 2018-12: 300000000

**01.07.0220 Öffnung b. Aufmauern herst. 1000-1500cm2 T 15-20cm**
STLB-Bau 2024-04 012
Herstellen von Öffnungen beim Aufmauern, Einzelgröße der Öffnungen über 1000 bis 1500 cm2, Tiefe über 15 bis 20 cm, im Mauerwerk, in Innenwänden, Ausführung gemäß Zeichnung.
Menge: 3,000 St
Leistungsbereich: 012
Kostengruppe DIN 276 2018-12: 300000000

**01.07.0230 Öffnung b. Aufmauern herst. 800-900cm2 T 15-20cm**
STLB-Bau 2024-04 012
Herstellen von Öffnungen beim Aufmauern, Einzelgröße der Öffnungen über 800 bis 900 cm2, Tiefe über 15 bis 20 cm, im Mauerwerk, in Innenwänden, Ausführung gemäß Zeichnung.
Menge: 4,000 St
Leistungsbereich: 012
Kostengruppe DIN 276 2018-12: 300000000

**01.07.0240 Öffnung b. Aufmauern herst. 600-700cm2 T 15-20cm**
STLB-Bau 2024-04 012
Herstellen von Öffnungen beim Aufmauern, Einzelgröße der Öffnungen über 600 bis 700 cm2, Tiefe über 15 bis 20 cm, im Mauerwerk, in Innenwänden, Ausführung gemäß Zeichnung.
Menge: 2,000 St
Leistungsbereich: 012
Kostengruppe DIN 276 2018-12: 300000000

**01.07.0250 Öffnung b. Aufmauern herst. 300-400cm2 T 15-20cm**
STLB-Bau 2024-04 012
Herstellen von Öffnungen beim Aufmauern, Einzelgröße der Öffnungen über 300 bis 400 cm2, Tiefe über 15 bis 20 cm, im Mauerwerk, in Innenwänden, Ausführung gemäß Zeichnung.
Menge: 8,000 St
Leistungsbereich: 012
Kostengruppe DIN 276 2018-12: 300000000

**01.07.0260 Öffnung schließen Mörtel MGIII Steine KS SFK20 25000-50000cm2 T 15-20cm**
STLB-Bau 2024-04 012
Öffnung schließen, Ausführung in Wandfläche, tragend, aus Beton,
mit Mörtel MG III und Steinen, Kalksandstein, Festigkeitsklasse 20, Querschnitt über 25000 bis 50000 cm2, Tiefe über 15 bis 20 cm, Arbeitshöhe bis 3,5 m.
Menge: 1,000 St
Leistungsbereich: 012
Kostengruppe DIN 276 2018-12: 300000000

**01.07.0270 Fensteröffnung verkleinern Mörtel MGIII Steine KS SFK20**
Anpassung Fensteröffnung,
Öffnung verkleinern von Rohbaumaß B/H 1,51/2,00m
auf Öffnungsgröße B/H 1,51/0,655m
Ausführung in Wandfläche, tragend, aus Beton,
mit Mörtel MG III und Steinen, Kalksandstein, Festigkeitsklasse 20, Wandstärke 20 cm,
einschl. Einbohren von Mauerankern,
einschl. Abgleich Mauerwerk-Oberkante als Fensterbrüstung, Arbeitshöhe bis 3,5 m
Ausführung im Erdgeschoss.
Menge: 2,000 St
Kostengruppe DIN 276 2018-12: 300000000

#### Untertitel 01.08 Einbauteile

**01.08.0010 Trittschalldämmelem. tragend Bodenpl. Treppenlauf PE-Schaum Lauf-B 150cm Auflager-B 60cm**
Trittschalldämmelement, tragend, geprüft DIN 7396, zwischen Bodenplatte und Treppenlauf, gerader Lauf, in Ortbetonbauweise, Dämmstoff Polyethylen-Schaum, Baustoffklasse DIN 4102-1 B1 (schwerentflammbar), Breite Treppenlauf 150 cm, Auflagerbreite 60 cm,
Hersteller und Typ gemäß Statik:
Schöck Tronsole Typ B, B-V1-L1500-B600

Einschließlich Schöck Tronsole Typ D
bestehend aus Edelstahldorn und Elastomerkappe
zur konstruktiven Lagesicherung des Treppenfußpunkts

Ausführung gemäß Statik
Menge: 2,000 m
Kostengruppe DIN 276 2018-12: 300000000

**01.08.0020 Trittschalldämmelem. tragend Treppenpodest -lauf PE-Schaum Lauf-B 150cm Platten-D 17cm Platten-D 20cm**
STLB-Bau 2024-04 013
Trittschalldämmelement, tragend, geprüft DIN 7396, zwischen Treppenpodest und -lauf, gerader Lauf, in Ortbetonbauweise, Dämmstoff Polyethylen-Schaum, Baustoffklasse DIN 4102-1 B1 (schwerentflammbar), Breite Treppenlauf 150 cm, Dicke Treppenlaufplatte 17 cm, Dicke Podestplatte 20 cm,
Hersteller und Typ'
gemäß Statik: Schöck Tronsole Typ T, T-V8-H200-L1500'
.
Menge: 11,000 m
Leistungsbereich: 013
Kostengruppe DIN 276 2018-12: 300000000

**01.08.0030 Trittschalldämmelem. nichttragend Treppenlauf -hauswand PE-Schaum Platten-D 12cm**
STLB-Bau 2024-04 013
Trittschalldämmelement, nichttragend, zwischen Treppenlauf und -hauswand, gerader Lauf, in Ortbetonbauweise, Dämmstoff Polyethylen-Schaum, Baustoffklasse DIN 4102-1 B1 (schwerentflammbar), Befestigung durch Kleben, Dicke Treppenlaufplatte 12 cm, Setzstufenhöhe 17 cm, Trittstufenbreite 28 cm,
Hersteller und Typ'
gemäß Statik: Schöck Tronsole Typ L-420'
.
Menge: 16,000 m
Leistungsbereich: 013
Kostengruppe DIN 276 2018-12: 300000000

**01.08.0040 Ankerplatte für Geländer-Montage**
Einbauteil Ankerplatte 100 x 120 x 15 mm,
aus Stahl S 235, 4 St. angeschweißten Stabstählen
B 500, Durchmesser 10 mm, Länge 500 mm

Schweißverbindung Betonstabstahl an Ankerplatte nach DIN 4099-2, Schweißeignungsnachweis nach DIN 4099-2 erforderlich.

einschl. Einbau (Einbetonieren) in Treppenlauf gemäß Statik
Menge: 27,000 St
Kostengruppe DIN 276 2018-12: 300000000

**01.08.0050 Fugenblech Arbeitsfuge vertikal Stahlblech verz**
STLB-Bau 2024-04 013
Fugenblech für Arbeitsfuge, Einbaulage vertikal, aus verzinktem Stahlblech, Beanspruchung durch Bodenfeuchte, Ausführung gemäß Zeichnung,
Hersteller und Typ'
gemäß Statik: Pentaflex KB167'
.
Menge: 12,000 m
Leistungsbereich: 013
Kostengruppe DIN 276 2018-12: 300000000

**01.08.0060 Fugenblech Arbeitsfuge vertikal Stahlblech verz**
STLB-Bau 2024-04 013
Fugenblech für Arbeitsfuge, Einbaulage vertikal, aus verzinktem Stahlblech, Beanspruchung durch Bodenfeuchte, Ausführung gemäß Zeichnung,
Hersteller und Typ'
gemäß Statik: Pentaflex KB80'
.
Menge: 12,000 m
Leistungsbereich: 013
Kostengruppe DIN 276 2018-12: 300000000

**01.08.0070 Ankerschiene TA Stahl niro Profil 28/15 einbauen Beton C25/30**
STLB-Bau 2024-04 012
Ankerschiene TA aus nichtrostendem Stahl, kaltgewalzt, Profil 28/15, einbauen in Beton, C 25/30 Ausführung gemäß Zeichnung,
Hersteller und Typ'
gemäß Statik: Halfen HTA 28/15'
.
Menge: 100,000 m
Leistungsbereich: 012
Kostengruppe DIN 276 2018-12: 300000000

**01.08.0080 Anker Anschluss Mauerwerk Stahl niro einführen**
STLB-Bau 2024-04 012
Anker für den Anschluss von Mauerwerk (Stumpfstoßanker), aus nichtrostendem Stahl, beim Aufmauern in vorh. Maueranschlussschiene einführen,
Hersteller und Typ'
gemäß Statik: Halfen ML-180 oder ML-Q-D-120'
.
Menge: 400,000 St
Leistungsbereich: 012
Kostengruppe DIN 276 2018-12: 300000000

**01.08.0090 Anker Anschluss Mauerwerk Stahl niro eindübeln**
STLB-Bau 2024-04 012
Anker für den Anschluss von Mauerwerk (Stumpfstoßanker), aus nichtrostendem Stahl, beim Aufmauern in vorh. Bauteil aus Beton eindübeln.
Menge: 540,000 St
Leistungsbereich: 012
Kostengruppe DIN 276 2018-12: 300000000

**01.08.0100 Trittschalldämmschicht Granulat elastisch geb. 2kN/m2 D 17mm**
STLB-Bau 2024-04 025
Trittschalldämmschicht aus elastischem gebundenen Granulat, lotrechte Nutzlast bis 2 kN/m2, als Bahn, Dicke 17 mm, auf Rohdecke, Ausführung im 2. Obergeschoss.
Menge: 13,000 m2
Leistungsbereich: 025
Kostengruppe DIN 276 2018-12: 300000000

**01.08.0110 Randdämmstreifen elastisch gebundenes Granulat D 15mm H 130mm**
Randdämmstreifen aus elastischem gebundenen Granulat, Dicke 15 mm, Höhe 130 mm, Ausführung im 2. Obergeschoss.
Menge: 15,000 m
Kostengruppe DIN 276 2018-12: 300000000

**01.08.0120 Kleineisenteile für Befestigungen**
Kleineisenteile für Befestigungen
verschiedener Art liefern und in die
Fertigteile und Betonteile einbauen,
feuerverzinkt.
Menge: 500,000 kg
Kostengruppe DIN 276 2018-12: 300000000

**01.08.0130 Betonstabstahl B500B Durchm. 8-20mm Bodenplatte**
Bewehrung aus Betonstabstahl B500B
DIN 488-1, DIN 488-2, Durchmesser 8 - 20 mm,
Einzellängen bis 14 m
für Bodenplatte aus Ortbeton,
einschl. Abstandhalter, Auflagerböcke und dergleichen,
schneiden, biegen und verlegen
Ausführung gemäß Statik
Menge: 46,000 t
Kostengruppe DIN 276 2018-12: 300000000

**01.08.0140 Betonstabstahl B500B Durchm. 6-20mm Deckenplatte**
Bewehrung aus Betonstabstahl B500B
DIN 488-1, DIN 488-2, Durchmesser 6 - 20 mm,
Einzellängen bis 11 m
für Deckenplatte aus Ortbeton,
einschl. Abstandhalter, Auflagerböcke und dergleichen,
schneiden, biegen und verlegen
Ausführung gemäß Statik in allen Geschossen.
Menge: 10,000 t
Kostengruppe DIN 276 2018-12: 300000000

**01.08.0150 Betonstahlmatte B500A Lagermatte Q335A Deckenplatte**
Bewehrung aus Betonstahlmatten B500A DIN 488-1, DIN 488-4, als Lagermatte, Q 335 A, für Deckenplatten aus Ortbeton, einschl. Abstandhalter, Auflagerböcke und dergleichen,
schneiden, biegen und verlegen
Ausführung gemäß Statik in allen Geschossen.
Menge: 27,000 t
Kostengruppe DIN 276 2018-12: 300000000

**01.08.0160 Betonstabstahl B500B Durchm. 6-20mm Außen- und Innenwände**
Bewehrung aus Betonstabstahl B500B
DIN 488-1, DIN 488-2, Durchmesser 6 - 20 mm, Einzellängen bis 12 m
für Außen- und Innenwände aus Ortbeton,
einschl. Abstandhalter, Auflagerböcke und dergleichen,
schneiden, biegen und verlegen
Ausführung gemäß Statik in allen Geschossen.
Menge: 26,000 t
Kostengruppe DIN 276 2018-12: 300000000

**01.08.0170 Betonstahlmatte B500A Lagermatte Q335A Wand**
Bewehrung aus Betonstahlmatten B500A DIN 488-1, DIN 488-4, als Lagermatte, Q 335 A, für Wand aus Ortbeton, einschl. Abstandhalter, Auflagerböcke und dergleichen,
schneiden, biegen und verlegen
Ausführung gemäß Statik in allen Geschossen.
Menge: 28,000 t
Kostengruppe DIN 276 2018-12: 300000000

**01.08.0180 Betonstabstahl B500B Durchm. 8-14mm Treppenlauf und -podeste**
Bewehrung aus Betonstabstahl B500B
DIN 488-1, DIN 488-2, Durchmesser 8 - 14 mm, Einzellängen bis 4,50 m
für Treppenlauf und Treppenpodeste,
einschl. Abstandhalter, Auflagerböcke und dergleichen,
schneiden, biegen und verlegen
Ausführung gemäß Statik im Treppenhaus.
Menge: 1,000 t
Kostengruppe DIN 276 2018-12: 300000000

**01.08.0190 Unterstützung Stahl B500B Durchm. 6-16mm**
Unterstützung für Bewehrung, aus Stahl, aus Betonstabstahl B500B DIN 488-1, DIN 488-2,
Typen: BS-8-B-L, BS-9-B-L, BS-10-B-L und BS-11-B-L
 Durchmesser 6 - 16mm, Höhe 100 - 140 mm,
Ausführung in Deckenplatten, Treppenpodeste und
Treppenlaufplatten einschl. Stufen, aus Ortbeton.
Menge: 1000,000 kg
Kostengruppe DIN 276 2018-12: 300000000

#### Untertitel 01.09 Abdichtung Wandsockel

**01.09.0010 Untergrund reinigen Beton - Sockelbereiche der Außenwände**
Reinigen Sockelbereiche der Außenwände zur Verbesserung der Haftung als Vorbereitung der Abdichtungsarbeiten.
Reinigen des Untergrundes aus Beton, von grober Verschmutzung, Untergrund senkrecht, aufgenommene Stoffe sammeln, auf LKW des AN laden, transportieren und entsorgen, Abfall ist nicht gefährlich, nicht schadstoffbelastet.
Ausführungshöhe 1,00 m ab UK Bodenplatte
Menge: 125,000 m2
Kostengruppe DIN 276 2018-12: 300000000

**01.09.0020 Dichtungskehle Wand-Sohle Zementmörtel Haftbrücke**
STLB-Bau 2024-04 012
Dichtungskehle an Wand-Sohlenanschlüssen in wasserundurchlässigem Zementmörtel ausbilden, einschl. Haftbrücke.
Menge: 125,000 m
Leistungsbereich: 012
Kostengruppe DIN 276 2018-12: 300000000

**01.09.0030 Grundierung Kunststoffemulsion Außenwand**
STLB-Bau 2024-04 018
Grundierung für flüssig aufzubringende Abdichtungen, aus Kunststoffemulsion, auf Außenwand, Untergrund Beton.
Menge: 125,000 m2
Leistungsbereich: 018
Kostengruppe DIN 276 2018-12: 300000000

**01.09.0040 Kratzspachtelung PMBC**
STLB-Bau 2024-04 018
Kratzspachtelung, mit kunststoffmodifizierter Bitumendickbeschichtung (PMBC), Untergrund Beton.
Menge: 125,000 m2
Leistungsbereich: 018
Kostengruppe DIN 276 2018-12: 300000000

**01.09.0050 Abdichtung Wandsockel W4-E PMBC D 3mm 2-schichtig Spachtelverf**
STLB-Bau 2024-04 018
Abdichtung Wandsockel DIN 18533-1 und DIN 18533-3, Raumnutzungsklasse RN2-E (übliche Anforderung), Wassereinwirkungsklasse W4-E (Spritzwasser und Bodenfeuchte am Wandsockel sowie Kapillarwasser in und unter Wänden), Rissklasse R2-E (mäßig), Rissüberbrückungsklasse RÜ2-E (mäßige Rissüberbrückung bis 0,5 mm),
mit kunststoffmodifizierter Bitumen-Dickbeschichtung (PMBC), Mindesttrockenschichtdicke 3 mm, 2-schichtig, im Spachtelverfahren aufbringen, Untergrund Beton.
Menge: 125,000 m2
Leistungsbereich: 018
Kostengruppe DIN 276 2018-12: 300000000

**01.09.0060 Schutzschicht Abdichtung XPS D 160mm 0,035W/(mK) ds PW**
STLB-Bau 2024-04 018
Schutzschicht für Abdichtung auf Wänden, aus Dämmplatten aus extrudiertem Polystyrol XPS DIN EN 13164, Dicke 160 mm, Bemessungswert der Wärmeleitfähigkeit max. 0,035 W/(mK), sehr hohe Druckbelastbarkeit - ds, Anwendungsgebiet DIN 4108-10 PW, vollflächig kalt kleben.
Menge: 125,000 m2
Leistungsbereich: 018
Kostengruppe DIN 276 2018-12: 300000000

**01.09.0070 Schutzlage Abdichtung Wandsockel Dränmatte Kunststoff D 15mm lose verlegen**
STLB-Bau 2024-04 018
Schutzlage für Abdichtung Wandsockel DIN 18533-1 und DIN 18533-2, aus Dränmatten aus Kunststoff, Schichtdicke 15 mm, lose verlegen.
Menge: 110,000 m2
Leistungsbereich: 018
Kostengruppe DIN 276 2018-12: 300000000

**01.09.0080 Abdichtungssystem anschließen an Durchdringungen, D 80 - 125 mm**
Anschluss des vorstehenden Abdichtungssystems, bestehend aus Bitumen-Dickbeschichtung, Schutzschicht und Schutzlage, an Durchdringungen wie Kabel- und Rohrdurchführungen
Durchmesser bis 80 - 125 mm
Menge: 10,000 St
Kostengruppe DIN 276 2018-12: 300000000

**01.09.0090 Abdichtungssystem anschließen an Durchdringungen, D 125 - 300 mm**
Anschluss des vorstehenden Abdichtungssystems, bestehend aus Bitumen-Dickbeschichtung, Schutzschicht und Schutzlage, an Durchdringungen wie Kabel- und Rohrdurchführungen
Durchmesser bis 125 - 300 mm
Menge: 10,000 St
Kostengruppe DIN 276 2018-12: 300000000

#### Untertitel 01.10 Estricharbeiten Technikräume

**01.10.0010 Untergrund reinigen Beton**
Reinigen des Untergrundes aus Beton, von grober Verschmutzung, Untergrund waagerecht, aufgenommene Stoffe sammeln, transportieren und entsorgen. Abfall ist nicht gefährlich, nicht schadstoffbelastet.
Menge: 126,000 m2
Kostengruppe DIN 276 2018-12: 300000000

**01.10.0020 Voranstrich Bitumenlösung Boden**
STLB-Bau 2024-04 018
Voranstrich für bahnenförmige Abdichtungen, aus Bitumenlösung, auf Boden, Untergrund Beton.
Menge: 55,000 m2
Leistungsbereich: 018
Kostengruppe DIN 276 2018-12: 300000000

**01.10.0030 Abdichtung Boden innen W1-I Polymerbitumenbahn PYE-KTGKSP2,8 BA**
STLB-Bau 2024-04 018
Abdichtung der Bodenflächen von Innenräumen DIN 18534-1 und DIN 18534-2, Wassereinwirkungsklasse W1-I (mäßig), Rissklasse R2-I (Rissbreitenänderung/-neubildung nach Aufbringen der Abdichtung bis 0,5 mm), einlagig, kaltselbstklebenden Polymerbitumenbahnen mit Trägereinlage PYE - KTG - KSP 2,8 mit Kombinationsträgereinlage mit überwiegendem Glasanteil, Anwendungstyp DIN/TS 20000-202 BA (Bahn für Bauwerksabdichtung), im Kaltselbstklebeverfahren aufbringen.
Menge: 55,000 m2
Leistungsbereich: 018
Kostengruppe DIN 276 2018-12: 300000000

**01.10.0040 Anschluss Abdichtung Bodenplatte Durchführung Durchm. bis 125 mm**
Anschluss der Abdichtung auf der Bodenplatte
an runde Durchführung, Durchmesser bis 125 mm, einschl. Kunststoffmanschette,

Abdichtung der Bodenflächen von Innenräumen DIN 18534-1 und DIN 18534-2, Wassereinwirkungsklasse W1-I (mäßig), Rissklasse R2-I (Rissbreitenänderung/-neubildung nach Aufbringen der Abdichtung bis 0,5 mm), einlagig, kaltselbstklebenden Polymerbitumenbahnen mit Trägereinlage PYE - KTG - KSP 2,8 mit Kombinationsträgereinlage mit überwiegendem Glasanteil, Anwendungstyp DIN/TS 20000-202 BA (Bahn für Bauwerksabdichtung), im Kaltselbstklebeverfahren aufbringen.
Menge: 5,000 St
Kostengruppe DIN 276 2018-12: 300000000

**01.10.0050 Abdichtung auf Bodenplatte anschließen an Mauersperrbahn**
Anschluss der Abdichtung auf der Bodenplatte
an Abdichtung /Mauersperrbahn unter Wänden, Verbreiterung 15 cm, einlagig
im Kaltselbstklebeverfahren anschließen.
Menge: 27,000 m
Kostengruppe DIN 276 2018-12: 300000000

**01.10.0060 Abdichtung auf Bodenplatte anschließen aufgehende Wände**
Anschluss der Abdichtung auf der Bodenplatte
an aufgehende Bauteile, Wände aus Stahlbeton Bitumenbahn an Wandsockelflächen 20 cm hochführen und im Kaltselbstklebeverfahren anschließen.
Menge: 46,000 m
Kostengruppe DIN 276 2018-12: 300000000

**01.10.0070 Randdämmstreifen PE-Schaum D 8mm H 250mm**
STLB-Bau 2024-04 025
Randdämmstreifen aus PE-Schaum, Dicke 8 mm, Höhe 250 mm, für Estrich auf Dämmschicht, Zementestrich.
Menge: 135,000 m
Leistungsbereich: 025
Kostengruppe DIN 276 2018-12: 300000000

**01.10.0080 Wärmedämmschicht Fußboden PS-Hartschaum EPS D 100mm 0,036W/(mK) DEO ds**
STLB-Bau 2024-04 025
Wärmedämmschicht für Fußboden, aus Polystyrol-Hartschaum EPS DIN EN 13163, als Platte, Dicke 100 mm, Bemessungswert der Wärmeleitfähigkeit max. 0,036 W/(mK), Nennwert der Wärmeleitfähigkeit max. 0,034 W/(mK), Anwendungsgebiet DIN 4108-10 DEO, sehr hohe Druckbelastbarkeit - ds, auf Rohdecke, als Unterlage für Trittschalldämmschicht, Ausführung im Erdgeschoss, Ausführung gemäß Zeichnung.
Menge: 55,000 m2
Leistungsbereich: 025
Kostengruppe DIN 276 2018-12: 300000000

**01.10.0090 Wärmedämmschicht Ausgleichsschicht Fußboden PS-Hartschaum EPS D 60mm 0,036W/(mK) DEO ds**
STLB-Bau 2024-04 025
Wärmedämmschicht als Ausgleichsschicht für Fußboden, aus Polystyrol-Hartschaum EPS DIN EN 13163, als Platte, Dicke 60 mm, Bemessungswert der Wärmeleitfähigkeit max. 0,036 W/(mK), Nennwert der Wärmeleitfähigkeit max. 0,034 W/(mK), Anwendungsgebiet DIN 4108-10 DEO, sehr hohe Druckbelastbarkeit - ds, auf Rohdecke, als Unterlage für Trittschalldämmschicht, Ausführung im Erdgeschoss, Ausführung gemäß Zeichnung.
Menge: 60,000 m2
Leistungsbereich: 025
Kostengruppe DIN 276 2018-12: 300000000

**01.10.0100 Wärmedämmschicht Ausgleichsschicht Fußboden PS-Hartschaum EPS D 40mm 0,036W/(mK) DEO ds**
STLB-Bau 2024-04 025
Wärmedämmschicht als Ausgleichsschicht für Fußboden, aus Polystyrol-Hartschaum EPS DIN EN 13163, als Platte, Dicke 40 mm, Bemessungswert der Wärmeleitfähigkeit max. 0,036 W/(mK), Nennwert der Wärmeleitfähigkeit max. 0,034 W/(mK), Anwendungsgebiet DIN 4108-10 DEO, sehr hohe Druckbelastbarkeit - ds, auf Rohdecke, als Unterlage für Trittschalldämmschicht, Ausführung im Erdgeschoss, Ausführung gemäß Zeichnung.
Menge: 11,000 m2
Leistungsbereich: 025
Kostengruppe DIN 276 2018-12: 300000000

**01.10.0110 Trittschalldämmschicht PS-Hartschaum EPS 3kN/m2 30-2mm 20MN/m3 0,034W/(mK) DES**
STLB-Bau 2024-04 025
Trittschalldämmschicht aus Polystyrol-Hartschaum EPS DIN EN 13163, lotrechte Nutzlasten (Einzellasten bis 2 kN, Flächenlasten bis 3 kN/m2), als Platte, Lieferdicke 30 mm, Stufe Zusammendrückbarkeit kleiner gleich 2 mm (CP 2) DIN 4108-10, dynamische Steifigkeit kleiner gleich 20 MN/m3, Bemessungswert der Wärmeleitfähigkeit max. 0,034 W/(mK), Nennwert der Wärmeleitfähigkeit max. 0,033 W/(mK), geringe Zusammendrückbarkeit - sg, Anwendungsgebiet DIN 4108-10 DES, auf Wärmedämmschicht, als Unterlage für Estrich, Ausführung im Erdgeschoss, Ausführung gemäß Zeichnung.
Menge: 55,000 m2
Leistungsbereich: 025
Kostengruppe DIN 276 2018-12: 300000000

**01.10.0120 Trittschalldämmschicht PS-Hartschaum EPS 3kN/m2 25-2mm 20MN/m3 0,034W/(mK) DES**
STLB-Bau 2024-04 025
Trittschalldämmschicht aus Polystyrol-Hartschaum EPS DIN EN 13163, lotrechte Nutzlasten (Einzellasten bis 2 kN, Flächenlasten bis 3 kN/m2), als Platte, Lieferdicke 25 mm, Stufe Zusammendrückbarkeit kleiner gleich 2 mm (CP 2) DIN 4108-10, dynamische Steifigkeit kleiner gleich 20 MN/m3, Bemessungswert der Wärmeleitfähigkeit max. 0,034 W/(mK), Nennwert der Wärmeleitfähigkeit max. 0,033 W/(mK), geringe Zusammendrückbarkeit - sg, Anwendungsgebiet DIN 4108-10 DES, auf Wärmedämmschicht, als Unterlage für Estrich, Ausführung im Erdgeschoss, Ausführung gemäß Zeichnung.
Menge: 71,000 m2
Leistungsbereich: 025
Kostengruppe DIN 276 2018-12: 300000000

**01.10.0130 Abdeck. PE-Folie D 0,2mm**
STLB-Bau 2024-04 025
Abdeckung aus PE-Folie, Dicke 0,2 mm, Stöße überlappen, auf Dämmschichten, am Randdämmstreifen bis Oberkante Estrich hochführen, Estrichnenndicke 65 mm, als Unterlage für Zementestrich, Ausführung gemäß Zeichnung.
Menge: 126,000 m2
Leistungsbereich: 025
Kostengruppe DIN 276 2018-12: 300000000

**01.10.0140 Zementestrich Estrich auf Dämmschicht Zugabe Kunststofffaser Menge 1 kg/m3 2kN/m2 F5 D 65mm**
STLB-Bau 2024-04 025
Zementestrich DIN 18560-1 CT, als Estrich auf Dämmschicht, bewehrt durch Zugabe von Kunststofffasern,
Menge '1'
kg/m3, lotrechte Nutzlast bis 2 kN/m2, Biegezugfestigkeitsklasse F5 DIN EN 13813, Estrichnenndicke 65 mm, für Flächen in Innenräumen, zur Aufnahme von Beschichtungen, Oberfläche von Hand glätten.
Menge: 115,000 m2
Leistungsbereich: 025
Kostengruppe DIN 276 2018-12: 300000000

**01.10.0150 Zementestrich Estrich auf Dämmschicht Zugabe Kunststofffaser Menge 1 kg/m3 2kN/m2 F5 D 75mm**
STLB-Bau 2024-04 025
Zementestrich DIN 18560-1 CT, als Estrich auf Dämmschicht, bewehrt durch Zugabe von Kunststofffasern,
Menge '1'
kg/m3, lotrechte Nutzlast bis 2 kN/m2, Biegezugfestigkeitsklasse F5 DIN EN 13813, Estrichnenndicke 75 mm, für Flächen in Innenräumen, zur Aufnahme von Beschichtungen, Oberfläche von Hand glätten.
Menge: 11,000 m2
Leistungsbereich: 025
Kostengruppe DIN 276 2018-12: 300000000

**01.10.0160 Mehrdicke D 5mm Zementestrich**
STLB-Bau 2024-04 025
Mehrdicke des Estrichs, Ausführung auf Anordnung des AG, je 5 mm Dicke, Zementestrich.
Menge: 10,000 m2
Leistungsbereich: 025
Kostengruppe DIN 276 2018-12: 300000000

**01.10.0170 Randprofil Stahl niro H 200mm, 200x100x8**
Randprofil für Estrich, aus nichtrostendem Stahl, Höhe 200 mm, 200x100x8,
liefern und einbauen an Bodenöffnungen.
Einzellängen von 800mm bis 1200mm
Menge: 10,000 m
Kostengruppe DIN 276 2018-12: 300000000

**01.10.0180 Randprofil Stahl niro H 150mm, 150x75x8**
Randprofil für Estrich, aus nichtrostendem Stahl, Höhe 150 mm, 150x75x8,
liefern und einbauen an Bodenöffnungen.
Einzellängen von 150mm bis 800mm
Menge: 2,000 m
Kostengruppe DIN 276 2018-12: 300000000

**01.10.0190 Estrich anarbeiten an Winkelprofil**
Estrich anarbeiten an Winkelprofil
Kante gerade, einschließlich Anarbeiten der Dämmschichten auf der Rohdecke.
Dämmschicht 2-lagig bestehend aus Trittschall- und Wärmedämmschicht, PS-Hartschaum.
Gesamt-Dämmschichtdicke bis 130 mm
Randdämmstreifen wird gesondert vergütet.

Gesamtaufbauhöhe bis 200 mm
Menge: 12,000 m
Kostengruppe DIN 276 2018-12: 300000000

**01.10.0200 Estrich anpassen an Rohrdurchführungen**
Estrich anpassen an Rohrdurchführungen, bis DN 125
einschl. anpassen Dämmstoffe und PE-Folie
Gesamtaufbauhöhe bis 200 mm
Menge: 10,000 St
Kostengruppe DIN 276 2018-12: 300000000

**01.10.0210 Aussparung in Dämmung und Estrich herstellen**
Anlegen von Aussparungen im Estrich im Bereich von Bodeneinläufen, Rohrdurchführungen u.ä.
Größe ca. 30 x 30 cm,
Aufbauhöhe (Dämmung + Estrich) bis 200mm
Menge: 10,000 St
Kostengruppe DIN 276 2018-12: 300000000

**01.10.0220 Herstellen Scheinfuge**
STLB-Bau 2024-04 025
Herstellen der Scheinfugen, DIN EN 13318, in Estrich, durch Einschneiden in den frischen Estrichmörtel.
Menge: 5,000 m
Leistungsbereich: 025
Kostengruppe DIN 276 2018-12: 300000000

**01.10.0230 Herstellen Bewegungsfuge B 10mm T 65mm**
STLB-Bau 2024-04 025
Herstellen der Bewegungsfuge, DIN EN 13318, in Estrich, durch Einlegen von Fugenband, Fugenbreite 10 mm, Fugentiefe 65 mm.
Menge: 5,000 m
Leistungsbereich: 025
Kostengruppe DIN 276 2018-12: 300000000

#### Untertitel 01.11 Verschließen Durchbrüche und Öffnungen

*Hinweis: Hinweistext zu nachfolgenden Positionen "Durchbruch schließen" / "Schlitz schließen"*
In den nachfolgenden Positionen wird das Schließen von Öffnungen in Decken- und Bodenplatten sowie StB- und Mauerwerks-Wänden beschrieben.
Die im Rahmen der Rohbauarbeiten angelegten Wand- und Deckenöffnungen werden mit technischen Installationen in unterschiedlichem Umfang belegt sein.

Kosten und Aufwand für gesonderte An- und Abfahrten sowie das erneute Einrichten der Baustelle für die nachfolgend beschriebenen, zu einem späteren Zeitpunkt auszuführenden Arbeiten, sind in die Einheitspreise einzukalkulieren

**01.11.0010 Durchbruch schließen Durchdringungen Mörtel MGIII Steine KS SFK12 5000-10000cm2 T 15-20cm**
STLB-Bau 2024-04 012
Durchbruch schließen, Ausführung in Wandfläche, mit Durchdringungen, aus Beton,
mit Mörtel MG III und Steinen, Kalksandstein, Festigkeitsklasse 12, Querschnitt über 5000 bis 10000 cm2, Gesamtquerschnittsbereich Durchdringungen über 5000 bis 10000 cm2, Tiefe über 15 bis 20 cm, Arbeitshöhe bis 3,5 m.
Menge: 2,000 St
Leistungsbereich: 012
Kostengruppe DIN 276 2018-12: 300000000

**01.11.0020 Durchbruch schließen Durchdringungen Mörtel MGIII Steine KS SFK12 2500-5000cm2 T 15-20cm**
Durchbruch schließen, Ausführung in Wandfläche, mit Durchdringungen, aus Beton,
mit Mörtel MG III und Steinen, Kalksandstein, Festigkeitsklasse 12, Querschnitt über 2500 bis 5000 cm2, Gesamtquerschnittsbereich Durchdringungen über 3000 bis 4000 cm2, Tiefe über 15 bis 20 cm, Arbeitshöhe bis 3,5 m.
Menge: 15,000 St
Kostengruppe DIN 276 2018-12: 300000000

**01.11.0030 Durchbruch schließen Durchdringungen Mörtel MGIII Steine KS SFK12 500-2500cm2 T 15-20cm**
Durchbruch schließen, Ausführung in Wandfläche, mit Durchdringungen,
mit Mörtel MG III und Steinen, Kalksandstein, Festigkeitsklasse 12, Querschnitt über 500 bis 2500 cm2, Gesamtquerschnittsbereich Durchdringungen über 1000 bis 1500 cm2, Tiefe über 15 bis 20 cm, Arbeitshöhe bis 3,5 m.
Menge: 160,000 St
Kostengruppe DIN 276 2018-12: 300000000

**01.11.0040 Durchbruch schließen Durchdringungen Mörtel MGIII bis 500cm2 T 15-20cm**
Durchbruch schließen, Ausführung in Wandfläche, mit Durchdringungen,
mit Mörtel MG III, Querschnitt bis 500 cm2, Gesamtquerschnittsbereich Durchdringungen bis 500 cm2, Tiefe über 15 bis 20 cm, Arbeitshöhe bis 3,5 m.
Menge: 100,000 St
Kostengruppe DIN 276 2018-12: 300000000

**01.11.0050 Schlitz schließen Mörtel MGIII B bis 5cm T 5-10cm**
STLB-Bau 2024-04 012
Schlitz schließen, Ausführung in Wandfläche,
mit Mörtel MG III, Breite bis 5 cm, Tiefe über 5 bis 10 cm, Arbeitshöhe bis 3,5 m.
Menge: 25,000 m
Leistungsbereich: 012
Kostengruppe DIN 276 2018-12: 300000000

**01.11.0060 Schlitz schließen Mörtel MGIII Steine KS SFK12 B 5-10cm T 5-10cm**
STLB-Bau 2024-04 012
Schlitz schließen, Ausführung in Wandfläche,
mit Mörtel MG III und Steinen, Kalksandstein, Festigkeitsklasse 12, Breite über 5 bis 10 cm, Tiefe über 5 bis 10 cm, Arbeitshöhe bis 3,5 m.
Menge: 25,000 m
Leistungsbereich: 012
Kostengruppe DIN 276 2018-12: 300000000

**01.11.0070 Schlitz schließen Mörtel MGIII Steine KS SFK12 B 10-15cm T 5-10cm**
STLB-Bau 2024-04 012
Schlitz schließen, Ausführung in Wandfläche,
mit Mörtel MG III und Steinen, Kalksandstein, Festigkeitsklasse 12, Breite über 10 bis 15 cm, Tiefe über 5 bis 10 cm, Arbeitshöhe bis 3,5 m.
Menge: 25,000 m
Leistungsbereich: 012
Kostengruppe DIN 276 2018-12: 300000000

**01.11.0080 Durchbruch schließen Durchdringungen Beton C25/30 500-2500cm2 T 40-45cm**
Durchbruch schließen, Ausführung in der Bodenplatte, mit Durchdringungen, aus Beton,
mit Beton, C 25/30 DIN EN 206, DIN 1045-2, Querschnitt über 500 bis 2500 cm2, Gesamtquerschnittsbereich Durchdringungen über 400 bis 500 cm2, Tiefe über 40 bis 45 cm.
Menge: 15,000 St
Kostengruppe DIN 276 2018-12: 300000000

**01.11.0090 Durchbruch schließen Durchdringungen Beton C25/30 400-500cm2 T 40-45cm**
STLB-Bau 2024-04 012
Durchbruch schließen, Ausführung in der Bodenplatte, mit Durchdringungen, aus Beton,
mit Beton, C 25/30 DIN EN 206, DIN 1045-2, Querschnitt über 400 bis 500 cm2, Gesamtquerschnittsbereich Durchdringungen über 400 bis 500 cm2, Tiefe über 40 bis 45 cm, Arbeitshöhe bis 3,5 m.
Menge: 19,000 St
Leistungsbereich: 012
Kostengruppe DIN 276 2018-12: 300000000

**01.11.0100 Durchbruch schließen Durchdringungen Beton C20/25 20000-25000cm2 T 15-20cm**
STLB-Bau 2024-04 012
Durchbruch schließen, Ausführung in Deckenfläche, mit Durchdringungen, aus Beton,
mit Beton, C 20/25 DIN EN 206, DIN 1045-2, Querschnitt über 20000 bis 25000 cm2, Gesamtquerschnittsbereich Durchdringungen über 20000 bis 25000 cm2, Tiefe über 15 bis 20 cm, Arbeitshöhe bis 3,5 m.
Menge: 2,000 St
Leistungsbereich: 012
Kostengruppe DIN 276 2018-12: 300000000

**01.11.0110 Durchbruch schließen Durchdringungen Beton C20/25 5000-10000cm2 T 15-20cm**
STLB-Bau 2024-04 012
Durchbruch schließen, Ausführung in Deckenfläche, mit Durchdringungen, aus Beton,
mit Beton, C 20/25 DIN EN 206, DIN 1045-2, Querschnitt über 5000 bis 10000 cm2, Gesamtquerschnittsbereich Durchdringungen über 5000 bis 10000 cm2, Tiefe über 15 bis 20 cm, Arbeitshöhe bis 3,5 m.
Menge: 7,000 St
Leistungsbereich: 012
Kostengruppe DIN 276 2018-12: 300000000

**01.11.0120 Durchbruch schließen Durchdringungen Beton C20/25 2500-5000 cm2 T 15-20cm**
Durchbruch schließen, Ausführung in Deckenfläche, mit Durchdringungen, aus Beton,
mit Beton, C 20/25 DIN EN 206, DIN 1045-2, Querschnitt über 2500 bis 5000 cm2, Gesamtquerschnittsbereich Durchdringungen über 2500 bis 5000 cm2, Tiefe über 15 bis 20 cm, Arbeitshöhe bis 3,5 m.
Menge: 5,000 St
Kostengruppe DIN 276 2018-12: 300000000

**01.11.0130 Durchbruch schließen Durchdringungen Beton C20/25 500-2500 cm2 T 15-20cm**
Durchbruch schließen, Ausführung in Deckenfläche, mit Durchdringungen, aus Beton,
mit Beton, C 20/25 DIN EN 206, DIN 1045-2, Querschnitt über 500 bis 2500 cm2, Gesamtquerschnittsbereich Durchdringungen über 500 bis 2500 cm2, Tiefe über 15 bis 20 cm, Arbeitshöhe bis 3,5 m.
Menge: 15,000 St
Kostengruppe DIN 276 2018-12: 300000000

**01.11.0140 Durchbruch schließen Durchdringungen Beton C25/30 400-500cm2 T 15-20cm**
STLB-Bau 2024-04 012
Durchbruch schließen, Ausführung in Deckenfläche, mit Durchdringungen, aus Beton,
mit Beton, C 25/30 DIN EN 206, DIN 1045-2, Querschnitt über 400 bis 500 cm2, Gesamtquerschnittsbereich Durchdringungen über 400 bis 500 cm2, Tiefe über 15 bis 20 cm, Arbeitshöhe bis 3,5 m.
Menge: 17,000 St
Leistungsbereich: 012
Kostengruppe DIN 276 2018-12: 300000000

**01.11.0150 Durchbruch schließen Durchdringungen Mörtel MGIII Steine KS SFK20 1000-1500cm2 T 15-20cm**
STLB-Bau 2024-04 012
Durchbruch schließen, Ausführung in Wandfläche, mit Durchdringungen, tragend, aus Mauerwerk, aus Kalksandstein,
mit Mörtel MG III und Steinen, Kalksandstein, Festigkeitsklasse 20, Querschnitt über 1000 bis 1500 cm2, Gesamtquerschnittsbereich Durchdringungen über 1000 bis 1500 cm2, Tiefe über 15 bis 20 cm, Arbeitshöhe bis 3,5 m.
Menge: 3,000 St
Leistungsbereich: 012
Kostengruppe DIN 276 2018-12: 300000000

**01.11.0160 Durchbruch schließen Durchdringungen Mörtel MGIII 800-900cm2 T 15-20cm**
STLB-Bau 2024-04 012
Durchbruch schließen, Ausführung in Wandfläche, mit Durchdringungen, tragend, aus Mauerwerk, aus Kalksandstein,
mit Mörtel MG III, Querschnitt über 800 bis 900 cm2, Gesamtquerschnittsbereich Durchdringungen über 800 bis 900 cm2, Tiefe über 15 bis 20 cm, Arbeitshöhe bis 3,5 m.
Menge: 4,000 St
Leistungsbereich: 012
Kostengruppe DIN 276 2018-12: 300000000

**01.11.0170 Durchbruch schließen Durchdringungen Mörtel MGIII 600-700cm2 T 15-20cm**
STLB-Bau 2024-04 012
Durchbruch schließen, Ausführung in Wandfläche, mit Durchdringungen, tragend, aus Mauerwerk, aus Kalksandstein,
mit Mörtel MG III, Querschnitt über 600 bis 700 cm2, Gesamtquerschnittsbereich Durchdringungen über 600 bis 700 cm2, Tiefe über 15 bis 20 cm, Arbeitshöhe bis 3,5 m.
Menge: 2,000 St
Leistungsbereich: 012
Kostengruppe DIN 276 2018-12: 300000000

**01.11.0180 Durchbruch schließen Durchdringungen Mörtel MGIII 300-400cm2 T 15-20cm**
STLB-Bau 2024-04 012
Durchbruch schließen, Ausführung in Wandfläche, mit Durchdringungen, tragend, aus Mauerwerk, aus Kalksandstein,
mit Mörtel MG III, Querschnitt über 300 bis 400 cm2, Gesamtquerschnittsbereich Durchdringungen über 300 bis 400 cm2, Tiefe über 15 bis 20 cm, Arbeitshöhe bis 3,5 m.
Menge: 8,000 St
Leistungsbereich: 012
Kostengruppe DIN 276 2018-12: 300000000

**01.11.0190 Öffnung schließen Mörtel MGIII Steine Porenbetonstein SFK4 3000-5000cm2 T 15-20cm**
Aussparung / Auflagertasche ausmauern,
Giebel-Außenwand aus Beton,
Aussparungsform dreieckig
mit Mörtel MG III und Steinen, Porenbetonstein, Festigkeitsklasse 4, Querschnitt über 3000 bis 5000 cm2, Aussparungstiefe 20 cm, Arbeitshöhe bis 3,5 m.
Anschluß an bestehende Holzpfette 16/24 cm
Menge: 6,000 St
Kostengruppe DIN 276 2018-12: 300000000

**01.11.0200 Öffnung schließen Mörtel MGIII Steine KS SFK20 50000-75000cm2 T 15-20cm**
STLB-Bau 2024-04 012
Öffnung schließen, Ausführung in Wandfläche, tragend, aus Beton,
mit Mörtel MG III und Steinen, Kalksandstein, Festigkeitsklasse 20, Querschnitt über 50000 bis 75000 cm2, Tiefe über 15 bis 20 cm, Arbeitshöhe bis 3,5 m.
Menge: 1,000 St
Leistungsbereich: 012
Kostengruppe DIN 276 2018-12: 300000000

#### Untertitel 01.12 Stundenlohnarbeiten

**01.12.0010 Baufacharbeiter/-in sämtliche Kosten/Zuschläge**
STLB-Bau 2024-04 091
Stundenlohnarbeiten durch Baufacharbeiter/-in
der Verrechnungssatz für die jeweilige Arbeitskraft umfasst sämtliche Aufwendungen wie Lohn- und Gehaltskosten, Lohn- und Gehaltsnebenkosten, Zuschläge, lohngebundene und lohnabhängige Kosten, sonstige Sozialkosten, Gemeinkosten, Wagnis und Gewinn.
Menge: 10,000 h
Leistungsbereich: 091
Kostengruppe DIN 276 2018-12: 300000000

**01.12.0020 Bauhelfer/-in sämtliche Kosten/Zuschläge**
STLB-Bau 2024-04 091
Stundenlohnarbeiten durch Bauhelfer/-in
der Verrechnungssatz für die jeweilige Arbeitskraft umfasst sämtliche Aufwendungen wie Lohn- und Gehaltskosten, Lohn- und Gehaltsnebenkosten, Zuschläge, lohngebundene und lohnabhängige Kosten, sonstige Sozialkosten, Gemeinkosten, Wagnis und Gewinn.
Menge: 10,000 h
Leistungsbereich: 091
Kostengruppe DIN 276 2018-12: 300000000

### Titel 02 Rohbauarbeiten Neubau Geb. UV

#### Untertitel 02.01 Tiefbauarbeiten und Gründung

**02.01.0010 Bodenprobe aus Haufwerken LAGA PN 98 bis 30m3**
STLB-Bau 2024-04 087
Entnahme von Bodenproben aus Haufwerken, nach LAGA PN 98, Volumen bis 30 m3, einschl. Protokoll.
Menge: 3,000 St
Leistungsbereich: 087
Kostengruppe DIN 276 2018-12: 300000000

**02.01.0020 Untersuchung Abfalldeklaration**
STLB-Bau 2024-04 087
Untersuchung zur Abfalldeklaration nach LAGA-Merkblatt 20, Tabelle II.1.2-1 Mindestuntersuchungsprogramm für Boden bei unspezifischem Verdacht, Untersuchung im Feststoff aus Haufwerken.
Menge: 3,000 St
Leistungsbereich: 087
Kostengruppe DIN 276 2018-12: 300000000

**02.01.0030 Baugrubenrampe, B = 4,00 m, Gefälle 7 - 8 %, H = 1,5 m**
Baugrubenrampe, B = 4,00m, Gefälle 7-8 %, H = 1,5m
aus verdichteter Schottertragschicht, Dpr 100,
Seiten abgeböscht unter 45° in Baugrube einbauen und nach Beendigung der Erdarbeiten wieder ausbauen.
Menge: 3,000 St
Kostengruppe DIN 276 2018-12: 300000000

**02.01.0040 Schnurgerüst und Einmessarbeiten**
Schnurgerüst rings um die Baugrube, standsicher verstrebt, aufstellen, einschl. evtl. erforderlicher Vermessungshilfen.
Die durchgehend angeordneten Horizontalbohlen zum Einschneiden für den Geometer müssen absolut waagerecht und mindestens 1,00 m über Gelände angebracht werden.
Menge: 1,000 Psch
Kostengruppe DIN 276 2018-12: 300000000

**02.01.0050 Boden Baugrube lösen fördern lagern geböschte Wände B 20-25m L 50-60m T bis 0,8m GW GU SU GU**
STLB-Bau 2024-04 002
Boden für Baugrube, ab Baugrubensohle,
profilgerecht lösen, fördern, lagern, belastet nach Deponieverordnung für DK 0,
mit geböschten Wänden und mit Verbau, Verbau wird gesondert vergütet,
Gesamtbreite über 20 bis 25 m,
Gesamtlänge über 50 bis 60 m,
Aushubtiefe bis 0,8 m,
Homogenbereich 1, mit 4 Bodengruppen, Bodengruppe 1 GW DIN 18196 (weitgestuftes Kies-Sand-Gemisch), Bodengruppe 2 GU DIN 18196 (Kies-Schluff-Gemisch), Bodengruppe 3 SU DIN 18196 (Sand-Schluff-Gemisch), Bodengruppe 4 GU DIN 18196 (Kies-Schluff-Gemisch), Tiefe oberer Horizont des Homogenbereiches von 1 m, Tiefe unterer Horizont des Homogenbereiches bis 2 m,
geschätzter Anteil des Homogenbereiches an der Gesamtaushubmenge '100'
%,
Baumaßnahme der Geotechnischen Kategorie 2 DIN 4020, Kornverteilungsbereich DIN EN ISO 17892-4:
- Massenanteile Ton unterer Wert '5'
%,
- Massenanteile Ton oberer Wert '20'
%,
- Massenanteile Schluff unterer Wert '15'
%,
- Massenanteile Schluff oberer Wert '25'
%,
- Massenanteile Sand unterer Wert '40'
%,
- Massenanteile Sand oberer Wert '35'
%,
- Massenanteile Kies unterer Wert '40'
%,
- Massenanteile Kies oberer Wert '20'
%,
- Feuchtdichte Boden DIN EN ISO 17892-2 oder DIN 18125-2 über 1600 bis 1800 kg/m3,
- Wassergehalt über 20 bis 40 %,
- Lagerungsdichte sehr locker,
- Organischer Masseanteil DIN 18128 größer 5 %, Mengenermittlung nach Aufmaß an der Entnahmestelle.
Menge: 745,000 m3
Leistungsbereich: 002
Kostengruppe DIN 276 2018-12: 300000000

**02.01.0060 Boden Baugrube seitl. gelagert laden transp. LKW AN entsorgen Vergüt.Entsorg. AN AVV170504**
Boden Baugrube, seitl. gelagert,
auf LKW des AN laden, transportieren, entsorgen,
Vergütung der Entsorgung übernimmt AN, Abfall ist nicht gefährlich, Aushub schadstoffbelastet gemäß Gutachten, belastet nach Deponieverordnung für DK 0, Abfallschlüssel nach AVV (Abfallverzeichnis-Verordnung) 170504 Boden/Stein, zum Lager oder zur Anlage nach Wahl des AN,
'..........'
'
'....................................................'
vom Bieter einzutragen,
Homogenbereich 1, mit 4 Bodengruppen, Bodengruppe 1 GW DIN 18196 (weitgestuftes Kies-Sand-Gemisch), Bodengruppe 2 GU DIN 18196 (Kies-Schluff-Gemisch), Bodengruppe 3 SU DIN 18196 (Sand-Schluff-Gemisch), Bodengruppe 4 GU DIN 18196 (Kies-Schluff-Gemisch), Tiefe oberer Horizont des Homogenbereiches von 1 m, Tiefe unterer Horizont des Homogenbereiches bis 2 m,
geschätzter Anteil des Homogenbereiches an der
Gesamtaushubmenge'100' %,

Baumaßnahme der Geotechnischen Kategorie 2 DIN 4020, Kornverteilungsbereich DIN EN ISO 17892-4:
- Massenanteile Ton unterer Wert'5' %,

- Massenanteile Ton oberer Wert'20' %,

- Massenanteile Schluff unterer Wert'15' %,

- Massenanteile Schluff oberer Wert'25' %,

- Massenanteile Sand unterer Wert'40' %,

- Massenanteile Sand oberer Wert'35' %,

- Massenanteile Kies unterer Wert'40' %,

- Massenanteile Kies oberer Wert'20' %,

- Feuchtdichte Boden DIN EN ISO 17892-2 oder DIN 18125-2 über 1600 bis 1800 kg/m3,
- Wassergehalt über 20 bis 40 %,
- Lagerungsdichte sehr locker,
- Organischer Masseanteil DIN 18128 größer 5 %, Mengenermittlung nach Aufmaß an der Entnahmestelle.
Menge: 745,000 m3
Kostengruppe DIN 276 2018-12: 300000000

**02.01.0070 Planum Abweichung +/-2cm EV2 45MPa**
STLB-Bau 2024-04 002
Planum herstellen, zulässige Abweichung von der Sollhöhe +/- 2 cm, Verformungsmodul mind. EV2 45 MPa, Arbeiten mit Gerät.
Menge: 1000,000 m2
Leistungsbereich: 002
Kostengruppe DIN 276 2018-12: 300000000

**02.01.0080 Kontrollprüfung Unterbau/Planum Verformungsmodul statischer Lastplattendruckversuch**
STLB-Bau 2024-04 080
Kontrollprüfung ZTV LW auf besondere Anordnung des AG, für Unterbau/Planum, Prüfung für Verformungsmodul, mit statischem Lastplattendruckversuch DIN 18134.
Menge: 6,000 St
Leistungsbereich: 080
Kostengruppe DIN 276 2018-12: 300000000

**02.01.0090 Geotextil Vliesstoff Trennen Überlappungs-B 50cm**
STLB-Bau 2024-04 002
Schicht aus Geotextilien, Vliesstoff, zum Trennen, gemäß ZTV-ING, Geotextilrobustheitsklasse 1, Masse min. 80 g/m2, Stempeldurchdrückkraft min. 0,5 kN, Dränleistung mind. 0,1 l/s x m, auf Bodengruppe GI (intermittierend gestuftes Kies-Sand-Gemisch), Einbau in Baugrube, Überlappungsbreite mind. 50 cm, Abrechnung in der Abwicklung der Bearbeitungsflächen.
Menge: 1000,000 m2
Leistungsbereich: 002
Kostengruppe DIN 276 2018-12: 300000000

**02.01.0100 Boden liefern einbauen Auffüllung Baugrube**
Boden liefern und profilgerecht einbauen
als Auffüllung der Baugrube,
Schotter-Split-Sand-Gemisch, Körnung 0/45 (U>7),
lagenweise (h<30cm) verdichten,
Verdichtungsgrad mind. DPr 0,98,
Einbauhöhe bis 1,00 - 1,50 m ab Baugrubensohle
Menge: 1600,000 m3
Kostengruppe DIN 276 2018-12: 300000000

**02.01.0110 Boden liefern einbauen Polsterschicht Gründung**
Boden liefern und profilgerecht einbauen
als Polsterschicht unter der Gründung,
Schotter-Split-Sand-Gemisch, Körnung 0/45 (U>7),
lagenweise (h<30cm) verdichten,
Verdichtungsgrad mind. DPr 0,98,
Einbauhöhe bis 1,00 - 1,50 m
über Auffüllung der Baugrube
Menge: 1990,000 m3
Kostengruppe DIN 276 2018-12: 300000000

**02.01.0120 Kontrollprüfung Kies-/Schottertragschicht Verformungsmodul statischer Lastplattendruckversuch**
STLB-Bau 2024-04 080
Kontrollprüfung ZTV LW auf besondere Anordnung des AG, für Kies-/Schottertragschicht, Prüfung für Verformungsmodul, mit statischem Lastplattendruckversuch DIN 18134.
Menge: 6,000 St
Leistungsbereich: 080
Kostengruppe DIN 276 2018-12: 300000000

**02.01.0130 Auffüllung Baugrube lösen, fördern, seitlich lagern**
Polsterschicht / Auffüllung der Baugrube
ab Zwischensohle profilgerecht lösen,
fördern, seitlich lagern,
Schotter-Split-Sand-Gemisch, Körnung 0/45 (U>7),
mit geböschten Wänden
Gesamtbreite über 3 bis 6 m,
Gesamtlänge über 3 bis 6 m,
Aushubtiefe bis 1,80

Ausführung vor Einbringen von
Trennlage, Sauberkeitsschicht, Perimeterdämmung und Errichten des Schachtbauwerks
Menge: 65,000 m3
Kostengruppe DIN 276 2018-12: 300000000

**02.01.0140 Kapillarbrechende Schicht Kies D 15cm**
STLB-Bau 2024-04 013
Kapillarbrechende Schicht aus Kies, Dicke 15 cm, Untergrund waagerecht.
Menge: 115,000 m3
Leistungsbereich: 013
Kostengruppe DIN 276 2018-12: 300000000

**02.01.0150 Trennlage PE-Folie D 0,3mm 2lagig Sauberkeitsschicht Beton**
STLB-Bau 2024-04 013
Trennlage aus PE-Folie Dicke 0,3 mm, 2lagig, auf Sauberkeitsschicht, Untergrund Beton.
Menge: 775,000 m2
Leistungsbereich: 013
Kostengruppe DIN 276 2018-12: 300000000

**02.01.0160 Schalung Sauberkeitsschicht H bis 15cm**
STLB-Bau 2024-04 013
Schalung Sauberkeitsschicht, als Randschalung, Schalungshöhe bis 15 cm.
Menge: 145,000 m
Leistungsbereich: 013
Kostengruppe DIN 276 2018-12: 300000000

**02.01.0170 Ortbeton Sauberkeitsschicht Bodenplatte unbewehrt C16/20 D 8cm**
STLB-Bau 2024-04 013
Ortbeton Sauberkeitsschicht, für Bodenplatte, als unbewehrter Beton, Normalbeton C 16/20 DIN EN 206, DIN 1045-2, natürliche Gesteinskörnung, Dicke 8 cm.
Menge: 730,000 m2
Leistungsbereich: 013
Kostengruppe DIN 276 2018-12: 300000000

**02.01.0180 Perimeterdämmung Bodenpl. Unterseite W1.1-E PS-Hartschaum XPS 0,036W/(mK) D 80mm PB ds**
STLB-Bau 2024-04 013
Perimeterdämmung unter Bodenplatte, Wassereinwirkungsklasse W1.1-E (Bodenfeuchte und nichtdrückendes Wasser bei Bodenplatten und erdberührten Wänden), aus Polystyrol-Hartschaum XPS DIN EN 13164, Bemessungswert der Wärmeleitfähigkeit max. 0,036 W/(mK), Nennwert der Wärmeleitfähigkeit max. 0,035 W/(mK), Dicke 80 mm, Anwendungsgebiet DIN 4108-10 PB, sehr hohe Druckbelastbarkeit - ds, lose auflegen,
Hersteller und Typ'
BPL Isover Styrodur 3035CS'
oder gleichwertig,
'....................................................'
vom Bieter einzutragen.
Menge: 730,000 m2
Leistungsbereich: 013
Kostengruppe DIN 276 2018-12: 300000000

**02.01.0190 Bodenabdeckung gg. Niederschlag Abdeckung Folie D 80mym**
Schutz der Böschung gegen Niederschlag durch Abdeckung mit Baufolie, Dicke 80 mym,
Neigung der Fläche ca. 45 °
Menge: 900,000 m2
Kostengruppe DIN 276 2018-12: 300000000

#### Untertitel 02.02 Offene Wasserhaltung

**02.02.0010 Offene Wasserhaltung aufbauen / abbauen**
Anlage für offene Wasserhaltung in der Baugrube liefern, einrichten, betreiben und abbauen, 10 - 20 ls,
einschl. aller erforderlichen Geräte und Materialien,
Pumpen für Pumpensümpfe, in erforderlicher Größe und Anzahl einschl. Elektroanschluss komplett liefern, einbauen, gegebenenfalls umsetzen und nach Bauende wieder ausbauen, Fördermenge 10 - 20 l/s,
Ausführung einschl. erforderlicher Vakuumlanzen.
Grundfläche der Baugrube ca. 1.300 m²,
Tiefe der Baugrube (Gründungssohle):
ca. -3,00 m ab OK Gelände.
Menge: 1,000 St
Kostengruppe DIN 276 2018-12: 300000000

**02.02.0020 Pumpensumpf herstellen räumen Holzverbau Grundfläche bis 2m2 T bis 1m**
STLB-Bau 2024-04 008
Pumpensumpf innerhalb der Baugrube ab Aushubsohle herstellen und räumen, aus Holzverbau, mit Umhüllung aus dränfähigem Füllstoff, Dicke mind. 15 cm, lichte Grundfläche bis 2 m2, Tiefe bis 1 m.
Menge: 2,000 St
Leistungsbereich: 008
Kostengruppe DIN 276 2018-12: 300000000

**02.02.0030 Sickerltg Kunststoff-Filterrohr**
STLB-Bau 2024-04 008
Sickerleitung innerhalb von Baugruben mit Anschluss an Pumpensumpf herstellen, aus Kunststoff-Filterrohren.
Menge: 125,000 m
Leistungsbereich: 008
Kostengruppe DIN 276 2018-12: 300000000

**02.02.0040 Offene Wasserhaltung vorhalten / warten**
Anlage für offene Wasserhaltung in der Baugrube,
einschl. aller erforderlichen Geräte und Materialien,
Pumpen für Pumpensümpfe, einschl. Elektroanschluss warten und vorhalten
Menge: 16,000 Stck
Kostengruppe DIN 276 2018-12: 300000000

#### Untertitel 02.03 Grundleitung unter der Bodenplatte

**02.03.0010 KG- Rohr DN 110**
Vollwandabwasserrohre und Formstücke aus Polypropylen
(PP-MD) gemäß DIN EN 14758-1 mit werksseitig
eingelegter patentierter Lippendichtung.
Hochlastkanalrohr mit hoher Ringsteifigkeit > 10 kN/m²
(durch MPAGutachten nach DIN EN ISO 9969 bestätigt), im
Schwerlastbereich ( SLW 60) einsetzbar. Die
Rohrleitungen sind unter Beachtung der DIN EN 1610 und
der Herstellerverlegeanleitung zu verlegen.

Nennweite: DN 110

Angebotenes Fabrikat

'....................'

'....................'
Menge: 162,000 m
Kostengruppe DIN 276 2018-12: 300000000

**02.03.0020 KG- Rohr DN 125**
Leistung wie zuvor beschrieben, jedoch

Nennweite: DN 125
Menge: 32,000 m
Kostengruppe DIN 276 2018-12: 300000000

**02.03.0030 KG- Rohr DN 160**
Leistung wie zuvor beschrieben, jedoch

Nennweite: DN 160
Menge: 6,000 m
Kostengruppe DIN 276 2018-12: 300000000

**02.03.0040 KG- Bogen DN 110**
Leistung wie zuvor beschrieben, jedoch
als KG-Bogen 15° - 87°

Nennweite: DN 110
Menge: 144,000 St
Kostengruppe DIN 276 2018-12: 300000000

**02.03.0050 KG- Bogen DN 125**
Leistung wie zuvor beschrieben, jedoch
als KG-Bogen 15° - 87°

Nennweite: DN 125
Menge: 2,000 St
Kostengruppe DIN 276 2018-12: 300000000

**02.03.0060 KG- Bogen DN 160**
Leistung wie zuvor beschrieben, jedoch
als KG-Bogen 15° - 87°

Nennweite: DN 160
Menge: 2,000 St
Kostengruppe DIN 276 2018-12: 300000000

**02.03.0070 KG- Abzweig DN 110**
Leistung wie zuvor beschrieben, jedoch
KG- Abzweig, Abgang in allen Nennweiten

Nennweite: DN 110
Menge: 48,000 St
Kostengruppe DIN 276 2018-12: 300000000

**02.03.0080 KG- Abzweig DN 125**
Leistung wie zuvor beschrieben, jedoch
KG- Abzweig, Abgang in allen Nennweiten

Nennweite: DN 125
Menge: 1,000 St
Kostengruppe DIN 276 2018-12: 300000000

**02.03.0090 KG- Abzweig DN 160**
Leistung wie zuvor beschrieben, jedoch
KG- Abzweig, Abgang in allen Nennweiten

Nennweite: DN 160
Menge: 1,000 St
Kostengruppe DIN 276 2018-12: 300000000

**02.03.0100 KG- Reduktion DN 125**
Leistung wie zuvor beschrieben, jedoch
KG- Reduktion in allen Nennweiten

Nennweite: DN 125
Menge: 6,000 St
Kostengruppe DIN 276 2018-12: 300000000

**02.03.0110 KG- Reduktion DN 160**
Leistung wie zuvor beschrieben, jedoch
KG- Reduktion in allen Nennweiten

Nennweite: DN 160
Menge: 3,000 St
Kostengruppe DIN 276 2018-12: 300000000

**02.03.0120 KG- Enddeckel DN 110**
Leistung wie zuvor beschrieben, jedoch
KG- Enddeckel

Nennweite: DN 110
Menge: 12,000 St
Kostengruppe DIN 276 2018-12: 300000000

**02.03.0130 KG- Enddeckel DN 125**
Leistung wie zuvor beschrieben, jedoch
KG- Enddeckel

Nennweite: DN 125
Menge: 1,000 St
Kostengruppe DIN 276 2018-12: 300000000

**02.03.0140 KG- Enddeckel DN 160**
Leistung wie zuvor beschrieben, jedoch
KG- Enddeckel

Nennweite: DN 160
Menge: 1,000 St
Kostengruppe DIN 276 2018-12: 300000000

**02.03.0150 Erdaushub unter Bodenplatte**
Erdaushub unter Bodenplatte
Boden der Gräben für Entwässerungskanäle und
Wasserleitungen (Regenwasser, Abwasser, etc.)
profilgerecht ausheben und verfüllen,
Aushub lagern und bis zur Verfüllung einbaufähig
halten.
Aushubtiefe bis 1,00 m, Sohlenbreite bis 0,6 m.
Verdrängter und nicht zur Verfüllung geeigneter Boden
wird geladen.
Die zu erwartenden Bodenschichtungen sind dem
geologischen Gutachten zu entnehmen.
Einbetten und verfüllen von KG-Rohren DN 100 - DN 150
Rohrleitungen, schichtweise, gem. DIN EN 1610, unter
Beachtung der Hinweise für die Rohrverlegung des
Rohrherstellers.
Untergrund verdichten Material:
Kiesiger, steinfreier, nicht bindiger Boden, gem. DIN
1055, Teil
2, verdichten, Verdichtungsgrad DPr 95%,
Menge: 58,000 m3
Kostengruppe DIN 276 2018-12: 300000000

**02.03.0160 Boden verwerten**
Boden der Bodenklasse gemäß Bodengutachten und
Analytik,
geladen, Transportieren und der Verwertung zuführen.
Abrechnung nach Lieferscheinen.
Menge: 116,000 to
Kostengruppe DIN 276 2018-12: 300000000

**02.03.0170 Sandbett**
Grundleitungen sind gemäß Verlegerichtlinie in einem
Sanbett zu verlegen.
Sandbett ca. 10 cm, Sandandeckung ca. 20 cm
Der Sand 2/5 ist zu liefern und auf der Baustelle zu
verfahren
Menge: 48,000 to
Kostengruppe DIN 276 2018-12: 300000000

**02.03.0180 Füllboden**
Kiesiger, nicht bindiger zur Verfüllung und Verdichtung
geeigneter Boden
als Ersatzboden zur Grabenposition liefern.
Abrechnung erfolgt nach Lieferscheinen.
Menge: 68,000 to
Kostengruppe DIN 276 2018-12: 300000000

**02.03.0190 Profilstahl**
Profilstahl für Sonderkonstruktionen

Befestigungssysteme für Rohrunterstützungen,
Festpunktkonstruktionen, Gleitlager, usw. für
Sonderkonstruktion zur Befestigung der Grundleitungen
aus St 37-2, feuerverzinkt in Form von Montageschienen,
Haltern, Bodenplatten, Knotendreiecken, Fertigkonsolen
und Streben, einschl. der dazugehörigen und im Preis
mit einbeziehenden Befestigungs- und Kleinteile wie
Schrauben, Muttern, Scheiben, Federn, zugelassenen
Dübeln
(Auf verlangen sind alle Berechnungen sowie
erforderlichen
Detail- Werkstatt- u. Montagezeichnungen vorzulegen.
einschl. Rohrschellen mit schalldämmendem
Materialien zur Schallentkopplung, erforderliche
Bohrungen mit statischem Nachweis, soweit nicht in den
Einheitspreisen der
entsprechenden Positionen erfaßt
Menge: 50,000 kg
Kostengruppe DIN 276 2018-12: 300000000

**02.03.0200 Dichtheitsprüfung nach DIN EN 1610**
Dichtheitsprüfung

Gemäß DIN EN 1610 "Verlegung und Prüfung von
Abwasserleitungen und -kanälen, in der letztaktuellen
Ausgabe
ist nach Abschluss der Verlegung zunächst eine
Sichtprüfung durchzuführen, die folgende Punkte
umfassen sollte:

Richtung und Höhenlage
Verbindungen
Beschädigung oder Deformation
Anschlüsse
Auskleidungen und Beschichtungen

Anschließend werden Rohrleitungen, Schächte und
Inspektionsöffnungen auf Dichtheit geprüft.

Die komplette Anlage wird mit Luft nach DIN EN 1610
Verfahren "L" geprüft.

Beim Verfahren "L" ist die Anzahl der
Wiederholungsprüfungen unbegrenzt.

Es sind insgesamt 4 verschiedene Prüfverfahren
(LA, LB, LC, LD) mit Prüfdrücken zwischen 1 und 20 KPa
zulässig.

Die Prüfzeiten ergeben sich unter Berücksichtigung des
Prüfverfahrens (LA bis LD) und der Rohrdurchmesser aus
der Tabelle 3 der DIN EN 1610.

Werden Schächte und Inspektionsöffnungen mit Luft
geprüft, sollen die Prüfzeiten halb so lang sein, wie
die für Rohrleitungen mit gleichem Durchmesser.

Ein Anfangsdruck, der den erforderlichen Prüfdruck p0
um etwa 10 % überschreitet, ist zuerst für etwa 5
Minuten aufrecht zu erhalten.
Der Druck für ?p ist dann nach dem in Tabelle 3,
DIN EN 1610 für die Verfahren LA, LB, LC oder LD
enthaltenen Prüfdruck einzustellen.
Falls der nach der Prüfzeit gemessene Druckabfall ?p
geringer ist als der in Tabelle 3, DIN EN 1610
angegebene
Wert, entspricht die Rohrleitung den Anforderungen.

Für die Dichtheitsprüfung von Grundleitungen ist eine
gute Vorbereitung, ordentliche Durchführung und
nachvollziehbare schriftliche Dokumentation
erforderlich.

Die schriftliche Dokumentation ist dem Bauherren zum
Nachweis der Erstprüfung zu übergeben.

Das Protokoll der Dichtheitsprüfung wird Gegenstend der
Revisionsunterlagen.

Verfahren: Luftüberdruckprüfung, KG-Rohre aus PP bis DN
100 bis DN 200.

Ausführung in Teillängen bis100 m.
Menge: 9,000 St
Kostengruppe DIN 276 2018-12: 300000000

#### Untertitel 02.04 Hauseinführungen Elektro

*Hinweis: Vorbemerkungen Gebäudeeinführungen Elektro*
Vorbemerkungen Gebäudeeinführungen Elektro

Das nachfolgend beschriebene Materialien sind für die
Herstellung von 5 Gebäudeeinführungen vorgesehen, die
von unten durch die Bodenplatte stoßen.

Vor Erstellung der Bodenplatte sind die vorgefertigten
Gebäudeeinführungen im Erdreich zu setzten und
einzumessen, sowie mittels der biegsamen
Kabelschutzrohre bis ca. 1 m vor späteren gedämmten
Gebäudeaußenkante zu verlängern.

Im Erdreich beginnen/oder enden die biegsamen
Kabelschutzrohre auf max. 1 m UK des jeweiligen
Geländes
je Gebäudeseite.

Der AN verpflichtet sich, sämtliche Leistungen vor der
Ausführung zu überprüfen und Differenzen gegenüber den
Angaben der Ausschreibung rechtzeitig anzumelden.

Schäden die durch unsachgemäße Behandlung durch den AN
entstanden sind, sind von diesem kostenlos zu beheben.
Hierzu gehören auch evtl. erforderliche
Ersatzmaßnahmen,
z. B. bei vollgelaufenen Leerrohren.

Falls im Text keine anderen Angaben gemacht werden,
sind alle Teile zu liefern, zu installieren und
betriebsfertig anzuschließen, auch wenn darauf nicht
ausdrücklich in jeder Position hingewiesen wird.

**02.04.0010 Gebäudeeinführungssystem 1x1 Biegeradius 650 mm**
Gebäudeeinführungssystem KDS 1x1
mit vorgefertigtem Biegeradius 650 mm
zur Einführung von Versorgungsleitungen wie z.B. Wasser
- Strom - Telefon usw. in nicht unterkellerte Gebäude,
Biegeradius 650 mm,
mit stabiler Aufstellvorrichtung und Leerrohraufsatz
für einen Bodenaufbau bis 25 cm,
90° Leerrohrsystem sowie druckwasserdichter,
umlaufender Vierstegdichtung und KDS Verschlussdeckel
zum Einsatz vor dem Betonieren, bevor der o. g.
Leerrohraufsatz montiert wird,
MPA-geprüft bis 3,5 bar, gas- und geruchsdicht,
IAF-geprüft: Radondicht!,
WU-Richtlinie: Beanspruchungsklasse 1 + 2,
liefern und fachgerecht im Erdreich einbauen, einschl.
Anbindung eines biegsamen Kabelschutzrohres je
Leerrohrbogen.
Menge: 2,000 St
Kostengruppe DIN 276 2018-12: 300000000

**02.04.0020 Gebäudeeinführungssystem 1x1 Biegeradius 1.000 mm**
Gebäudeeinführungssystem KDS 1x1
mit vorgefertigtem Biegeradius 1.000 mm
zur Einführung von Versorgungsleitungen wie z.B. Wasser
- Strom - Telefon usw. in nicht unterkellerte Gebäude,
Biegeradius 1.000 mm,
mit stabiler Aufstellvorrichtung und Leerrohraufsatz
für einen Bodenaufbau bis 25 cm,
90° Leerrohrsystem sowie druckwasserdichter,
umlaufender Vierstegdichtung und KDS Verschlussdeckel
zum Einsatz vor dem Betonieren, bevor der o. g.
Leerrohraufsatz montiert wird,
MPA-geprüft bis 3,5 bar, gas- und geruchsdicht,
IAF-geprüft: Radondicht!,
WU-Richtlinie: Beanspruchungsklasse 1 + 2,
liefern und fachgerecht im Erdreich einbauen, einschl.
Anbindung eines biegsamen Kabelschutzrohres je
Leerrohrbogen.
Menge: 1,000 St
Kostengruppe DIN 276 2018-12: 300000000

**02.04.0030 Gebäudeeinführungssystem 1x3 Biegeradius 1.000 mm**
Gebäudeeinführungssystem KDS 1x3
mit 3x vorgefertigtem Biegeradius 1.000 mm
zur Einführung von Versorgungsleitungen wie z.B. Wasser
- Strom - Telefon usw. in nicht unterkellerte Gebäude,
Biegeradius 1.000 mm,
mit stabiler Aufstellvorrichtung und Leerrohraufsatz
für einen Bodenaufbau bis 25 cm,
3x 90° Leerrohrsystem nebeneinander sowie
druckwasserdichter, umlaufender Vierstegdichtungen und
KDS Verschlussdeckeln zum Einsatz vor dem Betonieren,
bevor der o. g. Leerrohraufsatz montiert wird,
MPA-geprüft bis 3,5 bar, gas- und geruchsdicht,
IAF-geprüft: Radondicht!,
WU-Richtlinie: Beanspruchungsklasse 1 + 2,
liefern und fachgerecht im Erdreich einbauen, einschl.
Anbindung eines biegsamen Kabelschutzrohres je
Leerrohrbogen.
Menge: 1,000 St
Kostengruppe DIN 276 2018-12: 300000000

**02.04.0040 Systemdeckel für Gebäudeeinführungen 150 für Kabelschutzrohr**
Systemdeckel für Gebäudeeinführungen 150,
einschl. Manschette,
zum Anschluss eines biegsamen Kabeschutzrohres Typ 160
Menge: 6,000 St
Kostengruppe DIN 276 2018-12: 300000000

**02.04.0050 Biegsames Kabelschutzrohr für Hauseinführung, Typ 160**
Biegsames Kabelschutzrohr für Hauseinführung, Typ 160
halogenfrei, aus PE oder PE-HD,
außen gewellt, innen glatt,
Verwendung als Schutz- oder Leerrohr,
zur Verlegung in Erde und Beton-Bodenplatte,
Typ 160: D außen = 160 mm, D innen >= 136 mm
Druckbeanspruchung Typ 450, Schlagfestigkeit N nach
DIN EN 61386-24, unter Beachtung der EN 1610 und den
Verlegerichtlinien des Herstellers,

Verlegung in 5 Teillängen, einzeln oder gebündelt, mit
Abstandshaltern, in vorbereitetem Graben.
Das eine Rohrende ist jeweils mit Hilfe des zuvor
genanntes Systemdeckels an die davor genannten
Gebäudeeinführungssysteme anzuschließen,
einschl. 5x passendem Deckel, wasserdicht bis 0,5 bar,
um jedes Rohrende im Erdreich, ca. 1 m vor der Außenkante des Gebäudes wasserdicht bis 0,5 bar abzudichten.

Die einzelnen Teilstücke sind ohne weitere
Unterteilungen/Verbindungen zu installieren.
Menge: 38,000 m
Kostengruppe DIN 276 2018-12: 300000000

**02.04.0060 Graben f. Kabelschutzr., T/B: bis 1,2/0,5 bis 1,00 m, Bk 4-5**
Graben f. Kabelschutzr., T/B: bis 1,2/0,5 bis 1,00 m,
Bk 4-5
Boden der Gräben für Kabelschutzrohr profilgerecht
ausheben und verfüllen, nach Abtrag des Oberbodens bzw. der Oberflächenbefestigung Schotter wird zum
Bodenaushub gerechnet,
Aushubtiefe bis 1,20 m, Grabenbreiten 0,50 bis 1,00 m,
für Schutzrohre in geraden Längen und Radien-Formstücke
Berechnung der Aushubtiefe ab vorbereiteter Geländehöhe bzw. UK vorbereiteter Baugrube
Bodenklasse 4 bis 5, (bindiger Mischboden zum Teil mit Bauschutt durchsetzt),
Graben ohne Verbau mit geböschten Wänden
Bodenaushub lagern und bis zur Verfüllung einbaufähig
halten.
Verdrängter und nicht zur Verfüllung geeigneter Boden
wird geladen.

Verfüllen und Verdichten der Leitungszone nach ZTVA-StB mit vom AN zu liefernden Füllsand, Verfüllen und Verdichten der Leitungszone wird nicht gesondert
vergütet.
Einzukalkulieren ist der Mehraufwand für die
Verdichtung des Füllsandes zwischen den Schutzrohren
mit Abstandhaltern (Einschlämmen).

Herstellen und Verdichten des Rohrauflagers für
Kabelschutzrohr, Auflager aus Füllsand mit vom AN zu liefernden Sand, Schichtdicke 10 cm, profilgerecht,
Rohrauflager wird nicht gesondert vergütet.

Verfüllen und verdichten des Grabens oberhalb der
Leitungszone nach ZTVA-StB mit vom AN zu liefernden,
verdichtungsfähigem, nicht bindigem Boden.
Grabenverfüllung wird nicht gesondert vergütet.
Menge: 14,000 m3
Kostengruppe DIN 276 2018-12: 300000000

**02.04.0070 Boden verwerten**
Boden der Bodenklasse gemäß Bodengutachten und
Analytik, geladen, Transportieren und der Verwertung zuführen. Abrechnung nach Lieferscheinen.
Menge: 20,000 to
Kostengruppe DIN 276 2018-12: 300000000

**02.04.0080 Füllboden**
Kiesiger, nicht bindiger zur Verfüllung und Verdichtung
geeigneter Boden als Ersatzboden zur Grabenposition liefern. Abrechnung erfolgt nach Lieferscheinen.
Menge: 20,000 to
Kostengruppe DIN 276 2018-12: 300000000

**02.04.0090 Warnband**
Markierung von Kabeltrassen/Schutzrohren mit
Kabelwarnband, Farbton rot bzw. gelb,
über Schutzrohrtrasse über den äußeren Schutzrohren,
mit Beschriftung: Kabel-Schutzrohr,
verlegen 30 cm über Kabel bzw. Schutzrohr,
einschl. Herstellen des Erdplanums zur Verlegung des
Warnbandes. Ausführung in Teillängen.
Menge: 8,000 m
Kostengruppe DIN 276 2018-12: 300000000

#### Untertitel 02.05 Leerrohr-Installation

*Hinweis: Vorbemerkungen In-Beton-Leerrohr-Installation*
Vorbemerkungen In-Beton-Leerrohr-Installation

Die Installationsarbeiten richten sich nach den
Anforderungen des Bauablaufs.

Der Auftragnehmer (AN) hat sich vor Aufnahme der
Arbeiten über den Bauablauf und den Fortgang während
der Arbeiten an der Baustelle bzw. in der Bauleitung
zu informieren.

Der AN verpflichtet sich, sämtliche Leistungen vor der
Ausführung zu überprüfen und Differenzen gegenüber den
Angaben der Ausschreibung rechtzeitig anzumelden.

Schäden die durch unsachgemäße Behandlung durch den AN
entstanden sind, sind von diesem kostenlos zu beheben.
Hierzu gehören auch evtl. erforderliche
Ersatzmaßnahmen, z. B. bei vollge-laufenen Leerrohren.

Die notwendigen Arbeiten zu In-Beton-Installationen
sind von einer Elektro-Fachfirma ausführen zu lassen.

Leerrohre in Beton sind grundsätzlich als reversibles
System ohne Unterbrechungen oder
Querschnittsverengungen herzustellen.
Die Leerrohre sind an der Armierung zu befestigen.
Zu Durchbrüchen (außer bei Öffnungen für Türen oder
Fenster) sind die Leerrohre in einem Mindestabstand von
20 cm zu verlegen.
In die Leerrohre ist grundsätzlich vom Anfangs- bis
Endpunkt ein Zugdraht d= 1 mm für die Installation von
Leitungen oder Einzeladern einzulegen.
Der Überstand des Zugdrahtes muss auf jeder Seite mind.
20 cm betragen.

Die verschiedenen Installationsdosen sind ordnungsgemäß
auf der Schalung bzw. an der Bewehrung zu befestigen,
so dass beim Betonieren ein Verrutschen ausgeschlossen
ist. Die Einmessung der Dosen obliegt dem AN.

Falls im Text keine anderen Angaben gemacht werden,
sind alle Teile zu liefern und zu installieren und
betriebsfertig anzuschließen, auch wenn darauf nicht
ausdrücklich hingewiesen wird.

**02.05.0010 Elektroinstallationsrohr in Beton, EN 25**
Flexibles Kunststoffpanzerrohr, EN 25 (Øaußen = 25 mm)
für mittlere Druck- und Schlagfestigkeit, für
Temperatureinsatz
ab - 25°C bis + 60°C
Klassifizierung 33412, gem. DIN EN 61386-22,
Verlegung geschlossen einschl. Muffen und Boegen mit
eingelegtem Zugdraht,
in/auf Schalung oder in Hohlraeumen von zweischaligen
Waenden,
einschl. Zugdraht, mit Montage und
auf Schalung gegen Eindringen von Beton sichern.
Menge: 950,000 m
Kostengruppe DIN 276 2018-12: 300000000

**02.05.0020 Elektroinstallationsrohr in Beton, EN 32**
Leistung wie zuletzt in vollem Wortlaut beschrieben,
jedoch für Nenngrösse/Type EN 32.
Menge: 65,000 m
Kostengruppe DIN 276 2018-12: 300000000

**02.05.0030 Elektroinstallationsrohr in Beton, EN 40**
Leistung wie zuletzt in vollem Wortlaut beschrieben,
jedoch für Nenngrösse/Type EN 40.
Menge: 4,000 m
Kostengruppe DIN 276 2018-12: 300000000

**02.05.0040 Mehrkosten für Elektroinstallationsrohr in Beton bis 105°C, bis EN 32**
Mehrkosten je Meter für o. g. flexibles
Kunststoffpanzerrohr,
bis EN 32, wenn aufgrund von witterungsbedingten
Betonzusätzen das Leerrohr mit einer
Temperaturbeständig-keit bis mind. + 105°C eingesetzt
werden muss.
Klassifizierung 33532
Menge: 1115,000 m
Kostengruppe DIN 276 2018-12: 300000000

**02.05.0050 Geräte-Dose (Ortbeton)**
Gerätedose DIN EN 60670-1 und DIN 49073
aus Kunststoff, für Ortbeton,
mit 4 Schraubdomen und 2 Spreizkrallenfedern,
Einbauöffnung Ø 60 mm,
Länge 94 mm, Breite 75 mm, Tiefe 59 mm,
Schutzart IP 3X DIN EN 60529,
für Leitungen und Kabel bis Durchmesser 16 mm
für Rohre DIN EN Ø20/Ø25 mm,
mit Ausbrechöffnungen für 6 o. g. Rohre,
waagerecht und senkrecht verdrehungssicher kombinierbar
und anreihbar im Kombinationsabstand von 71 mm
vollisolierter Leitungsübergang bei Kombinationen,
einschl. anteiliger Verbindungen zwischen zwei Dosen
zur Herstellung von Mehrfach-Anordnungen,

einschl. Befestigung an der Schalung, mit ggf.
notwendigem Stürzrohr und Gegenlager für Wände bis 20
cm Dicke, oder mittels "Systemflügeln" an der
Bewehrung,
einschl. Befestigungsstutzen zum Anschluß von Rohren,
gegen Eindringen von Beton abdichten.

(Diese Dose MUSS bei gegenüberliegenden
Installationsdosen eingesetzt werden!)
Menge: 221,000 St
Kostengruppe DIN 276 2018-12: 300000000

**02.05.0060 Verbindungskasten 128 x 128 x 80 mm (Ortbeton)**
Verbindungsdose DIN VDE 0606-1 als Abzweigkasten,
plombierbar, aus Kunststoff, für Ortbeton,
Grundfläche mind. 100 mm x 100 mm, Tiefe mind. 50 mm,
Schutzart IP 3X DIN EN 60529, auf Schalung,
2-teilig, Einbauhöhe 75 mm
für Kabel und Rohre bis Durchmesser 40 mm
für Klemmen bis 6 mm²
mit 8 Einführungsfeldern, pro Einführungsfeld sind
folgende Leerrohre möglich:
4x Ø16 mm, 3x Ø20 mm, 1x Ø25 mm, 1x Ø32 mm, 1x Ø40 mm
einschl. Befestigungsstutzen zum Anschluß von Rohren,
einschl. Befestigung an der Schalung, mit ggf.
notwendigem Stürzrohr und Gegenlager,
einschl. Befestigungsstutzen zum Anschluß von Rohren,
gegen Eindringen von Beton abdichten.
Menge: 13,000 St
Kostengruppe DIN 276 2018-12: 300000000

**02.05.0070 Wand-/Deckenkrümmer 30°, bis EN 25 (Ortbeton)**
Wand-/Deckenkrümmer 30°, bis EN 25
zur Einfädelung von Leitungen in das
In-Beton-Leerrohrsystem, Montage in Wand oder Decke
Menge: 183,000 St
Kostengruppe DIN 276 2018-12: 300000000

**02.05.0080 Wand-/Deckenkrümmer 30°, EN 32 (Ortbeton)**
Wand-/Deckenkrümmer 30°, EN 32
zur Einfädelung von Leitungen in das
In-Beton-Leerrohrsystem, Montage in Wand oder Decke
Menge: 8,000 St
Kostengruppe DIN 276 2018-12: 300000000

**02.05.0090 End-/Übergangstülle bis EN 25 (Ortbeton)**
End-/Übergangstülle bis EN 25
zum Verbinden von Rohren oder als Deckenauslass,
einschl. Befestigung auf Schalung, gegen Eindringen von
Beton abdichten.
Menge: 2,000 St
Kostengruppe DIN 276 2018-12: 300000000

**02.05.0100 End-/Übergangstülle EN 40 (Ortbeton)**
End-/Übergangstülle EN 40
zum Verbinden von Rohren oder als Deckenauslass,
einschl. Befestigung auf Schalung, gegen Eindringen von
Beton abdichten.
Menge: 1,000 St
Kostengruppe DIN 276 2018-12: 300000000

**02.05.0110 Deckenleiste/Schalungsschoner bis EN 40 (Ortbeton)**
Deckenleiste/Schalungsschoner (Deckenauslass)
270x80x85 mm
wiederverwendbar
für DIN EN Rohr 1xØ 20, 2x Ø 25, 2x Ø 32, 1x Ø 40 mm
einschl. Befestigung auf Schalung, gegen Eindringen von
Beton abdichten.
Menge: 1,000 St
Kostengruppe DIN 276 2018-12: 300000000

**02.05.0120 Putz-/Signaldeckel**
Putz-/Signaldeckel für alle Arten von o. g. In-Beton-
Geräte- oder Electronic-Dosen die in Wänden oder Decken
installiert werden.
Menge: 221,000 St
Kostengruppe DIN 276 2018-12: 300000000

#### Untertitel 02.06 Beton- und Stalbetonarbeiten

**02.06.0010 Schalung Schacht-Bodenpl. einhäuptig H 25-50cm**
STLB-Bau 2024-04 013
Schalung Bodenplatte für Schacht, als Randschalung, einhäuptig, Schalungshöhe über 25 bis 50 cm, Schalungshaut für Betonflächen ohne Anforderung.
Menge: 10,000 m
Leistungsbereich: 013
Kostengruppe DIN 276 2018-12: 300000000

**02.06.0020 Ortbeton Schacht-Bodenpl. Stahlbeton C25/30 XF1 XC2 WA WU ÜK2 D 25-50cm**
Ortbeton Bodenplatte Schacht, Untergrund waagerecht, obere Betonfläche waagerecht, als Stahlbeton, Normalbeton C 25/30 DIN EN 206, DIN 1045-2, natürliche Gesteinskörnung, Expositionsklasse XF1 (Frostangriff, mäßige Wassersättigung ohne Taumittel), Expositionsklasse XC2 (Bewehrungskorrosion durch Karbonatisierung, nass/selten trocken), Feuchtigkeitsklasse WA (Betonkorrosion, feuchte Umgebung, direkte Alkalizufuhr von außen), mit hohem Wassereindringwiderstand, Überwachungsklasse ÜK2 gemäß Statik, Dicke über 25 bis 50 cm.
Menge: 3,000 m3
Kostengruppe DIN 276 2018-12: 300000000

**02.06.0030 Schalung Schachtwand H 0,70-1,70m**
Schalung Schachtwand, zweihäuptig, einschl. Stirnschalung, min. lichtes Schachtmaß bis 1,20 m, Schalungshaut geeignet für das Aufbringen von Beschichtungen auf erhärtete Betonflächen, mit Dreikantleiste für gefaste Betonkanten,
Herstellung der Schalung ohne durchlaufende Anker, sondern mittels Streben, Spreizen u.Ä.
Bauteilhöhe über 0,70 bis 1,70 m,
Ausführung gemäß Statik.
Menge: 4,000 m2
Kostengruppe DIN 276 2018-12: 300000000

**02.06.0040 Ortbeton Schachtwand Stahlbeton C25/30 XF1 XC2 WA WU D 30-45 cm**
Ortbeton Schachtwand, obere Betonfläche waagerecht, als Stahlbeton, Normalbeton C 35/45 DIN EN 206, DIN 1045-2, natürliche Gesteinskörnung, Expositionsklasse XF1 (Frostangriff, mäßige Wassersättigung ohne Taumittel), Expositionsklasse XC2 (Bewehrungskorrosion durch Karbonatisierung, nass/selten trocken), Feuchtigkeitsklasse WA (Betonkorrosion, feuchte Umgebung, direkte Alkalizufuhr von außen), mit hohem Wassereindringwiderstand, Dicke 30 bis 45 cm.
Menge: 4,000 m3
Kostengruppe DIN 276 2018-12: 300000000

**02.06.0050 Schalung Fundamentpl./Streifenfundament Außentreppe geknickt H 50-100cm**
Schalung Fundamentplatte/Streifenfundament der Außentreppe, als Randschalung, im Grundriss geknickt, L-förmig, einhäuptig, Schalungshöhe über 50 bis 100 cm, Ausführung gemäß Statik.
Menge: 15,000 m
Kostengruppe DIN 276 2018-12: 300000000

**02.06.0060 Randschalung Bodenpl. einhäuptig H 25-50cm**
STLB-Bau 2024-04 013
Schalung Bodenplatte, als Randschalung, einhäuptig, Schalungshöhe über 25 bis 50 cm, Schalungshaut geeignet für das Aufbringen von Beschichtungen auf erhärtete Betonflächen.
Menge: 135,000 m
Leistungsbereich: 013
Kostengruppe DIN 276 2018-12: 300000000

**02.06.0070 Ortbeton Fundamentpl./Streifenfundament der Außentreppe, Stahlbeton C25/30 XF1 XC2 WA D 55cm**
OrtbetonFundamentpl./Streifenfundament der Außentreppe, Untergrund Sauberkeitsschicht, Untergrund waagerecht, obere Betonfläche waagerecht, als Stahlbeton, Normalbeton C 25/30 DIN EN 206, DIN 1045-2, natürliche Gesteinskörnung, Expositionsklasse XF1 (Frostangriff, mäßige Wassersättigung ohne Taumittel), Expositionsklasse XC2 (Bewehrungskorrosion durch Karbonatisierung, nass/selten trocken), Feuchtigkeitsklasse WA (Betonkorrosion, feuchte Umgebung, direkte Alkalizufuhr von außen), Dicke 55 cm.
Ausführung gemäß Statik
Menge: 25,000 m2
Kostengruppe DIN 276 2018-12: 300000000

**02.06.0080 Ortbeton Bodenpl. Stahlbeton C25/30 XF1 XC2 WA ÜK2 D 35cm**
Ortbeton Bodenplatte, Untergrund Dämmschicht, Untergrund waagerecht, obere Betonfläche waagerecht, als Stahlbeton, Normalbeton C 25/30 DIN EN 206, DIN 1045-2, natürliche Gesteinskörnung, Expositionsklasse XF1 (Frostangriff, mäßige Wassersättigung ohne Taumittel), Expositionsklasse XC2 (Bewehrungskorrosion durch Karbonatisierung, nass/selten trocken), Feuchtigkeitsklasse WA (Betonkorrosion, feuchte Umgebung, direkte Alkalizufuhr von außen),
Überwachungsklasse ÜK2 gemäß Statik,
Dicke 35 cm.
Menge: 700,000 m2
Kostengruppe DIN 276 2018-12: 300000000

**02.06.0090 Schalung Zerrbalken einhäuptig H bis 0,5m**
Schalung Zerrbalken, einhäuptig, Bauteilhöhe bis 0,5 m, Ausführung gemäß Zeichnung.
Menge: 2,000 m2
Kostengruppe DIN 276 2018-12: 300000000

**02.06.0100 Ortbeton Zerrbalken Stahlbeton C25/30 XF2 XC2 B bis 30cm T bis 30cm**
Ortbeton Zerrbalken, obere Betonfläche waagerecht, aus Stahlbeton, Normalbeton C 25/30 DIN EN 206, DIN 1045-2, natürliche Gesteinskörnung, Expositionsklasse XF2 (Frostangriff, mäßige Wassersättigung mit Taumittel), Expositionsklasse XC2 (Bewehrungskorrosion durch Karbonatisierung, nass/selten trocken), Feuchtigkeitsklasse WA (Betonkorrosion, feuchte Umgebung, direkte Alkalizufuhr von außen), Querschnittsbreite bis 30 cm, Querschnittstiefe bis 30 cm, Ausführung gemäß Statik.
Menge: 1,000 m3
Kostengruppe DIN 276 2018-12: 300000000

**02.06.0110 Herstellen Schwindgasse**
Gemäß Vorgaben der Statik sind die Boden- und Deckenplatten jeweils in 2 Betonierabschnitten zu erstellen, wobei jeweils neben dem Treppenhaus, zwischen den Achsen D und E eine "Schwindgasse" mit einer Breite von ca. 3,50 m freizulassen ist.

Gemäß Ausführungsanweisung der Statik ist diese "Schwindgasse" jeweils 7 Tage nach Erstellen der beiden Betonierabschnitte (etagenweise) zu schließen.

Der entsprechende Mehraufwand für das abschnittsweise Betonieren und spätere Verfüllen der Schwindgasse ist in den Einheitspreis dieser Position einzukalkulieren.

Die auszuführenden Massen Ortbeton der Boden- und Deckenplatten sowie Bewehrungsstahl oder Anschlussbewehrung sind über die entsprechenden LV-Positionen abzurechenen.
Menge: 4,000 St
Kostengruppe DIN 276 2018-12: 300000000

**02.06.0120 Schalung Außenwand H 3-4m**
STLB-Bau 2024-04 013
Schalung Außenwand, Schalungshaut geeignet für das Aufbringen von Beschichtungen auf erhärtete Betonflächen, Hüllrohr aus Faserzement, Verschluss der Ankerstellen durch Faserzementstopfen, Ankerstellen bündig, Bauteilhöhe über 3 bis 4 m, einschl. Traggerüst Bemessungsklasse A, Ausführung in allen Geschossen.
Menge: 1330,000 m2
Leistungsbereich: 013
Kostengruppe DIN 276 2018-12: 300000000

**02.06.0130 Schalung Giebel-Außenwand Oberkante geneigt 30°**
Schalung Außenwand, Oberkante 30° geneigt,
Schalungshaut geeignet für das Aufbringen von Beschichtungen auf erhärtete Betonflächen,
mit Dreikantleiste für gefaste Betonkanten, Hüllrohr aus Faserzemet, Verschluss der Ankerstellen durch Faserzementstopfen, Ankerstellen bündig,
Bauteilhöhe über 3,5 bis 4,5 m, einschl. Traggerüst Bemessungsklasse A,
Ausführung der Giebelwände im Dachgeschoss
Menge: 125,000 m2
Kostengruppe DIN 276 2018-12: 300000000

**02.06.0140 Oberer Schalungs-Abschluss Giebelwand Oberkante 30° geneigt**
Oberer Schalungs-Abschluss der Giebelwände, Oberkante 30° geneigt, Wandstärke 20 cm
Menge: 31,000 m
Kostengruppe DIN 276 2018-12: 300000000

**02.06.0150 Schalung Außenwand Stirnabschalung rechtwinklig z.Seitenschalung D 15-20cm einhäuptig H 3-4m**
STLB-Bau 2024-04 013
Schalung Außenwand, als Stirnabschalung, Grundriss der Stirnabschalung rechtwinklig zur Seitenschalung, Wanddicke über 15 bis 20 cm, einhäuptig, für scharfkantige Betonkanten, Bauteilhöhe über 3 bis 4 m, Ausführung in allen Geschossen.
Menge: 45,000 m
Leistungsbereich: 013
Kostengruppe DIN 276 2018-12: 300000000

**02.06.0160 Ortbeton Außenwand Stahlbeton C25/30 XC1 D 20cm**
STLB-Bau 2024-04 013
Ortbeton Außenwand, obere Betonfläche waagerecht, als Stahlbeton, Normalbeton C 25/30 DIN EN 206, DIN 1045-2, natürliche Gesteinskörnung, Expositionsklasse XC1 (Bewehrungskorrosion durch Karbonatisierung, trocken/ständig nass), Feuchtigkeitsklasse WO (Betonkorrosion, trockene Umgebung), Dicke 20 cm, Ausführung in allen Geschossen.
Menge: 665,000 m2
Leistungsbereich: 013
Kostengruppe DIN 276 2018-12: 300000000

**02.06.0170 Ortbeton Giebel-Außenwand Stahlbeton C25/30 XC1 D 20cm**
STLB-Bau 2024-04 013
Ortbeton Außenwand, obere Betonfläche geneigt, mit Deckschalung, Deckschalung wird gesondert vergütet, als Stahlbeton, Normalbeton C 25/30 DIN EN 206, DIN 1045-2, natürliche Gesteinskörnung, Expositionsklasse XC1 (Bewehrungskorrosion durch Karbonatisierung, trocken/ständig nass), Feuchtigkeitsklasse WO (Betonkorrosion, trockene Umgebung), Dicke 20 cm, Ausführung im Dachgeschoss.
Menge: 63,000 m2
Leistungsbereich: 013
Kostengruppe DIN 276 2018-12: 300000000

**02.06.0180 Schalung Innenwand H 3-4m**
STLB-Bau 2024-04 013
Schalung Innenwand, Schalungshaut geeignet für das Aufbringen von Dünnputz auf erhärtete Betonflächen, Hüllrohr aus Faserzement, Verschluss der Ankerstellen durch Faserzementstopfen, Ankerstellen bündig, Bauteilhöhe über 3 bis 4 m, einschl. Traggerüst Bemessungsklasse A, Ausführung in allen Geschossen.
Menge: 1120,000 m2
Leistungsbereich: 013
Kostengruppe DIN 276 2018-12: 300000000

**02.06.0190 Ortbeton Innenwand Stahlbeton C25/30 XC1 D 20cm**
STLB-Bau 2024-04 013
Ortbeton Innenwand, obere Betonfläche waagerecht, als Stahlbeton, Normalbeton C 25/30 DIN EN 206, DIN 1045-2, natürliche Gesteinskörnung, Expositionsklasse XC1 (Bewehrungskorrosion durch Karbonatisierung, trocken/ständig nass), Feuchtigkeitsklasse WO (Betonkorrosion, trockene Umgebung), Dicke 20 cm, Ausführung in allen Geschossen.
Menge: 456,000 m2
Leistungsbereich: 013
Kostengruppe DIN 276 2018-12: 300000000

**02.06.0200 Ortbeton Treppenhauswand Stahlbeton C25/30 XC1 D 20cm**
STLB-Bau 2024-04 013
Ortbeton Treppenhauswand, obere Betonfläche waagerecht, als Stahlbeton, Normalbeton C 25/30 DIN EN 206, DIN 1045-2, natürliche Gesteinskörnung, Expositionsklasse XC1 (Bewehrungskorrosion durch Karbonatisierung, trocken/ständig nass), Feuchtigkeitsklasse WO (Betonkorrosion, trockene Umgebung), Dicke 20 cm, Ausführung in allen Geschossen.
Menge: 105,000 m2
Leistungsbereich: 013
Kostengruppe DIN 276 2018-12: 300000000

**02.06.0210 Schalung Drempel SB1 H bis 0,5m**
STLB-Bau 2024-04 013
Schalung Drempel, Schalungshaut geeignet für sichtbar bleibende Betonflächen, 2. Schalseite mit abweichender Anforderung, mit geringen Anforderungen, Klasse SB 1 gemäß DBV-Merkblatt "Sichtbeton", für scharfkantige Betonkanten, Ankerstellen bündig, Bauteilhöhe bis 0,5 m, Ausführung im Dachgeschoss.
Menge: 60,000 m2
Leistungsbereich: 013
Kostengruppe DIN 276 2018-12: 300000000

**02.06.0220 Ortbeton Drempel Stahlbeton C25/30 XC1 D 20cm**
Ortbeton Drempel / Auflager für Fußpfette,
obere Betonfläche waagerecht, als Stahlbeton, Normalbeton C 25/30 DIN EN 206, DIN 1045-2, natürliche Gesteinskörnung, Expositionsklasse XC1 (Bewehrungskorrosion durch Karbonatisierung, trocken/ständig nass), Feuchtigkeitsklasse WO (Betonkorrosion, trockene Umgebung),
Dicke 20 cm, Höhe 25 cm,
Ausführung im Dachgeschoss.
Menge: 105,000 m
Kostengruppe DIN 276 2018-12: 300000000

**02.06.0230 Schalung Deckenpl. H 3,19 m bis 3,19 m**
STLB-Bau 2024-04 013
Schalung Deckenplatte, Ankerstellen bündig,
Höhe Abstützung von '3.19'
m,
Höhe Abstützung bis '3.19'
m, Aufstellebene Abstützung waagerecht, Deckendicke über 18 bis 25 cm, einschl. Traggerüst Bemessungsklasse A, Ausführung im Erdgeschoss.
Menge: 670,000 m2
Leistungsbereich: 013
Kostengruppe DIN 276 2018-12: 300000000

**02.06.0240 Schalung Deckenpl. H 3,16 m bis 3,16 m**
STLB-Bau 2024-04 013
Schalung Deckenplatte,
Höhe Abstützung von '3.16'
m,
Höhe Abstützung bis '3.16'
m, Aufstellebene Abstützung waagerecht, Deckendicke über 18 bis 25 cm, einschl. Traggerüst Bemessungsklasse A, Ausführung in allen Geschossen.
Menge: 1375,000 m2
Leistungsbereich: 013
Kostengruppe DIN 276 2018-12: 300000000

**02.06.0250 Schalung Deckenpl. rechtwinklig z. Seitenschalung Randschalung H 15-25cm**
STLB-Bau 2024-04 013
Schalung Deckenplatte, Grundriss der Randschalung rechtwinklig zur Seitenschalung, als Randschalung, Schalungshöhe über 15 bis 25 cm, Deckendicke über 18 bis 25 cm, einschl. Traggerüst Bemessungsklasse A, Ausführung in allen Geschossen.
Menge: 440,000 m
Leistungsbereich: 013
Kostengruppe DIN 276 2018-12: 300000000

**02.06.0260 Ortbeton Deckenpl. waagerecht Stahlbeton C25/30 XC1 Decken-D 20cm**
STLB-Bau 2024-04 013
Ortbeton Deckenplatte, obere Betonfläche waagerecht, als Stahlbeton, Normalbeton C 25/30 DIN EN 206, DIN 1045-2, natürliche Gesteinskörnung, Expositionsklasse XC1 (Bewehrungskorrosion durch Karbonatisierung, trocken/ständig nass), Feuchtigkeitsklasse WO (Betonkorrosion, trockene Umgebung), Deckendicke 20 cm, einschl. Traggerüst Bemessungsklasse A, Ausführung in allen Geschossen.
Menge: 2075,000 m2
Leistungsbereich: 013
Kostengruppe DIN 276 2018-12: 300000000

**02.06.0270 Schalung Treppenpodestpl. H 1,55 m bis 1,55 m**
STLB-Bau 2024-04 013
Schalung Treppenpodestplatte, Schalungshaut geeignet für das Aufbringen von Dünnputz auf erhärtete Betonflächen, einschl. Traggerüst Bemessungsklasse A,
Höhe Abstützung von '1.55'
m,
Höhe Abstützung bis '1.55'
m, Aufstellebene Abstützung waagerecht.
Menge: 6,000 m2
Leistungsbereich: 013
Kostengruppe DIN 276 2018-12: 300000000

**02.06.0280 Schalung Treppenpodestpl. H 3,1 m bis 3,1 m**
STLB-Bau 2024-04 013
Schalung Treppenpodestplatte, Schalungshaut geeignet für das Aufbringen von Dünnputz auf erhärtete Betonflächen, einschl. Traggerüst Bemessungsklasse A,
Höhe Abstützung von '3.1'
m,
Höhe Abstützung bis '3.1'
m, Aufstellebene Abstützung waagerecht.
Menge: 6,000 m2
Leistungsbereich: 013
Kostengruppe DIN 276 2018-12: 300000000

**02.06.0290 Randschalung Treppenpodestpl. H 15-25cm**
Schalung Treppenpodestplatte, Grundriss der Randschalung rechtwinklig zur Seitenschalung, als Randschalung, Schalungshöhe über 15 bis 25 cm, Deckendicke über 18 bis 25 cm, einschl. Traggerüst Bemessungsklasse A, Ausführung in allen Geschossen.
Menge: 14,000 m
Kostengruppe DIN 276 2018-12: 300000000

**02.06.0300 Ortbeton Treppenpodestpl. Stahlbeton C25/30 XC1 Platten-D 20cm**
STLB-Bau 2024-04 013
Ortbeton Treppenpodestplatte, als Stahlbeton, Normalbeton C 25/30 DIN EN 206, DIN 1045-2, natürliche Gesteinskörnung, Expositionsklasse XC1 (Bewehrungskorrosion durch Karbonatisierung, trocken/ständig nass), Feuchtigkeitsklasse WO (Betonkorrosion, trockene Umgebung), Plattendicke 20 cm, Ausführung in allen Geschossen.
Menge: 12,000 m2
Leistungsbereich: 013
Kostengruppe DIN 276 2018-12: 300000000

**02.06.0310 Schalung Treppenlaufpl. Stufen Steigungen 10 St Setzstufen-H 17,5cm Trittstufen-B 28cm Lauf-B 150cm H 0 m bis 1,55 m**
STLB-Bau 2024-04 013
Schalung Treppenlaufplatte, einschl. Stufen,
Steigungen '10'
St, Setzstufenhöhe 17,5 cm, Trittstufenbreite 28 cm, Treppenlaufbreite 150 cm, einschl. Traggerüst Bemessungsklasse A,
Höhe Abstützung von '0'
m,
Höhe Abstützung bis '1.55'
m, Aufstellebene Abstützung waagerecht, Ausführung im Erdgeschoss.
Menge: 10,000 m2
Leistungsbereich: 013
Kostengruppe DIN 276 2018-12: 300000000

**02.06.0320 Schalung Treppenlaufpl. Stufen Steigungen 9 St Setzstufen-H 17,5cm Trittstufen-B 28cm Lauf-B 150cm H 1,55 m bis 3,19 m**
STLB-Bau 2024-04 013
Schalung Treppenlaufplatte, einschl. Stufen,
Steigungen '9'
St, Setzstufenhöhe 17,5 cm, Trittstufenbreite 28 cm, Treppenlaufbreite 150 cm,
Höhe Abstützung von '1.55'
m,
Höhe Abstützung bis '3.19'
m, Aufstellebene Abstützung waagerecht, Ausführung im Erdgeschoss.
Menge: 9,000 m2
Leistungsbereich: 013
Kostengruppe DIN 276 2018-12: 300000000

**02.06.0330 Schalung Treppenlaufpl. Stufen Steigungen 10 St Setzstufen-H 17,5cm Trittstufen-B 28cm Lauf-B 150cm H 3,19 m bis 4,9 m**
STLB-Bau 2024-04 013
Schalung Treppenlaufplatte, einschl. Stufen,
Steigungen '10'
St, Setzstufenhöhe 17,5 cm, Trittstufenbreite 28 cm, Treppenlaufbreite 150 cm, einschl. Traggerüst Bemessungsklasse A,
Höhe Abstützung von '3.19'
m,
Höhe Abstützung bis '4.9'
m, Aufstellebene Abstützung waagerecht, Ausführung im Erdgeschoss.
Menge: 10,000 m2
Leistungsbereich: 013
Kostengruppe DIN 276 2018-12: 300000000

**02.06.0340 Schalung Treppenlaufpl. Stufen Steigungen 9 St Setzstufen-H 17,5cm Trittstufen-B 28cm Lauf-B 150cm H 4,9 m bis 6,55 m**
STLB-Bau 2024-04 013
Schalung Treppenlaufplatte, einschl. Stufen,
Steigungen '9'
St, Setzstufenhöhe 17,5 cm, Trittstufenbreite 28 cm, Treppenlaufbreite 150 cm, einschl. Traggerüst Bemessungsklasse A,
Höhe Abstützung von '4.9'
m,
Höhe Abstützung bis '6.55'
m, Aufstellebene Abstützung waagerecht, Ausführung im Erdgeschoss.
Menge: 9,000 m2
Leistungsbereich: 013
Kostengruppe DIN 276 2018-12: 300000000

**02.06.0350 Ortbeton Treppenlaufpl. Stufen Steigungen 9-12 St je Treppenlauf Stahlbeton C25/30 XC1 Platten-D 18cm Setzstufen-H 18cm**
Ortbeton Treppenlaufplatte einschl. Stufen,
9 - 12 Steigungen je Treppenlauf,
gerader Lauf, als Stahlbeton, Normalbeton C 25/30 DIN EN 206, DIN 1045-2, natürliche Gesteinskörnung, Expositionsklasse XC1 (Bewehrungskorrosion durch Karbonatisierung, trocken/ständig nass), Feuchtigkeitsklasse WO (Betonkorrosion, trockene Umgebung), Plattendicke 18 cm, Setzstufenhöhe 17,68 cm, Trittstufenbreite 28 cm, einschl. Traggerüst Bemessungsklasse A.
Menge: 7,000 m3
Kostengruppe DIN 276 2018-12: 300000000

**02.06.0360 Schalung Deckenpl. SB2 Schalungspl. H 0 m bis 2,5 m**
STLB-Bau 2024-04 013
Schalung Deckenplatte, Schalungshaut geeignet für sichtbar bleibende Betonflächen, mit normalen Anforderungen, Klasse SB 2 gemäß DBV-Merkblatt "Sichtbeton", aus Schalungsplatten, Oberfläche glatt, mit geordneten Stößen,
Höhe Abstützung von '0'
m,
Höhe Abstützung bis '2.5'
m, Aufstellebene Abstützung waagerecht, Deckendicke bis 12 cm, einschl. Traggerüst Bemessungsklasse A, Ausführung im Dachgeschoss.
Menge: 15,000 m2
Leistungsbereich: 013
Kostengruppe DIN 276 2018-12: 300000000

**02.06.0370 Schalung Deckenpl. rechtwinklig z. Seitenschalung Randschalung H 15-25cm SB2 Schalungspl.**
STLB-Bau 2024-04 013
Schalung Deckenplatte, Grundriss der Randschalung rechtwinklig zur Seitenschalung, als Randschalung, Schalungshöhe über 15 bis 25 cm, Schalungshaut geeignet für sichtbar bleibende Betonflächen, mit normalen Anforderungen, Klasse SB 2 gemäß DBV-Merkblatt "Sichtbeton", aus Schalungsplatten, Oberfläche glatt, mit geordneten Stößen, Deckendicke bis 12 cm, einschl. Traggerüst Bemessungsklasse A, Ausführung im Dachgeschoss.
Menge: 23,000 m
Leistungsbereich: 013
Kostengruppe DIN 276 2018-12: 300000000

**02.06.0380 Ortbeton Deckenpl. waagerecht Stahlbeton C25/30 XC1 SB2 Decken-D 12cm**
STLB-Bau 2024-04 013
Ortbeton Deckenplatte, obere Betonfläche waagerecht, als Stahlbeton, Normalbeton C 25/30 DIN EN 206, DIN 1045-2, natürliche Gesteinskörnung, Expositionsklasse XC1 (Bewehrungskorrosion durch Karbonatisierung, trocken/ständig nass), Feuchtigkeitsklasse WO (Betonkorrosion, trockene Umgebung), als Sichtbeton, mit normalen Anforderungen, Klasse SB 2 gemäß DBV-Merkblatt "Sichtbeton", Deckendicke 12 cm, einschl. Traggerüst Bemessungsklasse A, Ausführung im Dachgeschoss.
Menge: 15,000 m2
Leistungsbereich: 013
Kostengruppe DIN 276 2018-12: 300000000

**02.06.0390 Schalung Überzug rechteckig Schalungspl.**
STLB-Bau 2024-04 013
Schalung Überzug, mit rechteckigem Querschnitt, Schalungshaut geeignet für das Aufbringen von Dünnputz auf erhärtete Betonflächen, aus Schalungsplatten.
Menge: 42,000 m2
Leistungsbereich: 013
Kostengruppe DIN 276 2018-12: 300000000

**02.06.0400 Ortbeton Träger wandartig Stahlbeton C25/30 XC1 D 20cm**
STLB-Bau 2024-04 013
Ortbeton wandartiger Träger, obere Betonfläche waagerecht, als Stahlbeton, Normalbeton C 25/30 DIN EN 206, DIN 1045-2, natürliche Gesteinskörnung, Expositionsklasse XC1 (Bewehrungskorrosion durch Karbonatisierung, trocken/ständig nass), Feuchtigkeitsklasse WO (Betonkorrosion, trockene Umgebung), Dicke 20 cm, Ausführung in allen Geschossen.
Menge: 20,000 m2
Leistungsbereich: 013
Kostengruppe DIN 276 2018-12: 300000000

**02.06.0410 Vorbereiten / Aufrauen der Anschlussfuge Decke / Überzug**
Vorbereiten der Anschlussfuge vor Aufbetonieren des Überzugs. Aufrauen der Deckenoberfläche gemäß Angaben Statik., in Streifenbreite 20 cm,
zum besseren Verbund mit dem aufzubetonierenden Überzug (Brüstung).
Korngerüst gemäß DIN EN 1992-1-1 mind. 3mm freilegen
Menge: 19,000 m
Kostengruppe DIN 276 2018-12: 300000000

**02.06.0420 Schalung Ringanker rechteckig H 20 - 30 cm**
STLB-Bau 2024-04 013
Schalung Ringanker, mit rechteckigem Querschnitt, Schalungshaut für Betonflächen ohne Anforderung, Ausführung im Dachgeschoss.
Menge: 45,000 m2
Leistungsbereich: 013
Kostengruppe DIN 276 2018-12: 300000000

**02.06.0430 Ortbeton Ringanker Stahlbeton C25/30 B 24 cm H 25 cm**
STLB-Bau 2024-04 013
Ortbeton Ringanker, obere Betonfläche geneigt, als Stahlbeton, Normalbeton C 25/30 DIN EN 206, DIN 1045-2, natürliche Gesteinskörnung, rechteckig,
Querschnittsbreite '24'
cm,
Querschnittshöhe '25'
cm, einschl. Traggerüst Bemessungsklasse A, Ausführung gemäß Zeichnung, Ausführung im Dachgeschoss.
Menge: 75,000 m
Leistungsbereich: 013
Kostengruppe DIN 276 2018-12: 300000000

**02.06.0440 Schalung Aussparung / Auflagertasche T 20cm bis 500cm2 rechteckig Außenwand**
Schalung Aussparung / Auflagertasche, einschl. temporärer Verdrängungskörper, zum späteren Einlegen von Betonsturz, Aussparungstiefe 20 cm (Außenwandstärke), Aussparungshöhe 11 cm, Aussparungsbreite gemäß Statik über 12 bis 20 cm, Aussparungsform rechteckig, für Außenwand aus Ortbeton, Ausführung in allen Geschossen.
Menge: 9,000 St
Kostengruppe DIN 276 2018-12: 300000000

**02.06.0450 Schalung Aussparung / Pfettenauflager T 20cm bis 500cm2 dreieckig Giebel-Außenwand**
Schalung Aussparung / Auflagertasche, als Pfettenauflager an Giebel-Außenwänden,
einschl. temporärer Verdrängungskörper, zum späteren Einlegen von Holz-Pfetten, Aussparungstiefe 20 cm (Außenwandstärke), Aussparungshöhe bis 70 cm, Aussparungsbreite gemäß Statik über 12 bis 120 cm, Aussparungsform dreieckig, für Außenwand aus Ortbeton, Ausführung im Dachgeschoss.
Menge: 6,000 St
Kostengruppe DIN 276 2018-12: 300000000

**02.06.0460 Schalung Öffnung T 15-20cm rechteckig Außenwand B 235cm H 846cm**
Schalung Öffnung für Treppenhaus-Fassade,
Schalungshaut geeignet für das Aufbringen von Dünnputz auf erhärtete Betonflächen,
Aussparungstiefe über 15 bis 20 cm,
Einzelgröße der Aussparung:
B = 235 cm, H = 846 cm
Aussparungsform rechteckig, für scharfkantige Betonkanten, für Außenwand aus Ortbeton,
Ausführung als Stirnschalung, rechtwinklig zur Seitenschalung, über alle Etagen
Menge: 22,000 m
Kostengruppe DIN 276 2018-12: 300000000

**02.06.0470 Schalung Öffnung T 10-20cm 50000-75000cm2 rechteckig Außenwand**
STLB-Bau 2024-04 013
Schalung Öffnung, Schalungshaut geeignet für das Aufbringen von Dünnputz auf erhärtete Betonflächen, Aussparungstiefe über 10 bis 20 cm, Einzelgröße der Aussparungen über 50000 bis 75000 cm2, Aussparungsform rechteckig, für scharfkantige Betonkanten, für Außenwand aus Ortbeton, Ausführung im Erdgeschoss.
Menge: 1,000 St
Leistungsbereich: 013
Kostengruppe DIN 276 2018-12: 300000000

**02.06.0480 Schalung Öffnung T 10-20cm 25000-50000cm2 rechteckig Außenwand**
STLB-Bau 2024-04 013
Schalung Öffnung, Schalungshaut geeignet für das Aufbringen von Dünnputz auf erhärtete Betonflächen, Aussparungstiefe über 10 bis 20 cm, Einzelgröße der Aussparungen über 25000 bis 50000 cm2, Aussparungsform rechteckig, für scharfkantige Betonkanten, für Außenwand aus Ortbeton, Ausführung in allen Geschossen.
Menge: 50,000 St
Leistungsbereich: 013
Kostengruppe DIN 276 2018-12: 300000000

**02.06.0490 Schalung Öffnung T 10-20cm 10000-25000cm2 rechteckig Außenwand**
STLB-Bau 2024-04 013
Schalung Öffnung, Schalungshaut geeignet für das Aufbringen von Dünnputz auf erhärtete Betonflächen, Aussparungstiefe über 10 bis 20 cm, Einzelgröße der Aussparungen über 10000 bis 25000 cm2, Aussparungsform rechteckig, für scharfkantige Betonkanten, für Außenwand aus Ortbeton, Ausführung in allen Geschossen.
Menge: 3,000 St
Leistungsbereich: 013
Kostengruppe DIN 276 2018-12: 300000000

**02.06.0500 Schalung Öffnung T 10-20cm 5000-10000cm2 rechteckig Außenwand**
STLB-Bau 2024-04 013
Schalung Öffnung, Schalungshaut geeignet für das Aufbringen von Dünnputz auf erhärtete Betonflächen, Aussparungstiefe über 10 bis 20 cm, Einzelgröße der Aussparungen über 5000 bis 10000 cm2, Aussparungsform rechteckig, für scharfkantige Betonkanten, für Außenwand aus Ortbeton, Ausführung in allen Geschossen.
Menge: 2,000 St
Leistungsbereich: 013
Kostengruppe DIN 276 2018-12: 300000000

**02.06.0510 Schalung Öffnung T 10-20cm bis 500cm2 rechteckig Außenwand**
STLB-Bau 2024-04 013
Schalung Öffnung, Aussparungstiefe über 10 bis 20 cm, Einzelgröße der Aussparungen bis 500 cm2, Aussparungsform rechteckig, für Außenwand aus Ortbeton, Ausführung in allen Geschossen.
Menge: 2,000 St
Leistungsbereich: 013
Kostengruppe DIN 276 2018-12: 300000000

**02.06.0520 Schalung Öffnung T 10-20cm 10000-25000cm2 rechteckig Innenwand**
STLB-Bau 2024-04 013
Schalung Öffnung, Aussparungstiefe über 10 bis 20 cm, Einzelgröße der Aussparungen über 10000 bis 25000 cm2, Aussparungsform rechteckig, für scharfkantige Betonkanten, für Innenwand aus Ortbeton, Ausführung in allen Geschossen.
Menge: 35,000 St
Leistungsbereich: 013
Kostengruppe DIN 276 2018-12: 300000000

**02.06.0530 Schalung Öffnung T 10-20cm 500-2500cm2 rechteckig Innenwand**
STLB-Bau 2024-04 013
Schalung Öffnung, Aussparungstiefe über 10 bis 20 cm, Einzelgröße der Aussparungen über 500 bis 2500 cm2, Aussparungsform rechteckig, für Innenwand aus Ortbeton, Ausführung in allen Geschossen.
Menge: 13,000 St
Leistungsbereich: 013
Kostengruppe DIN 276 2018-12: 300000000

**02.06.0540 Schalung Nische T bis 10cm 10000-25000cm2 rechteckig Innenwand**
STLB-Bau 2024-04 013
Schalung Nische, Aussparungstiefe bis 10 cm, Einzelgröße der Aussparungen über 10000 bis 25000 cm2, Aussparungsform rechteckig, für scharfkantige Betonkanten, für Innenwand aus Ortbeton, Ausführung in allen Geschossen.
Menge: 6,000 St
Leistungsbereich: 013
Kostengruppe DIN 276 2018-12: 300000000

**02.06.0550 Schalung Nische T bis 10cm 5000-10000cm2 rechteckig Innenwand**
STLB-Bau 2024-04 013
Schalung Nische, Aussparungstiefe bis 10 cm, Einzelgröße der Aussparungen über 5000 bis 10000 cm2, Aussparungsform rechteckig, für scharfkantige Betonkanten, für Innenwand aus Ortbeton, Ausführung in allen Geschossen.
Menge: 1,000 St
Leistungsbereich: 013
Kostengruppe DIN 276 2018-12: 300000000

**02.06.0560 Schalung Öffnung T 30-50cm 10000-25000cm2 rechteckig Bodenplatte**
STLB-Bau 2024-04 013
Schalung Öffnung, Schalungshaut geeignet für das Aufbringen von Beschichtungen auf erhärtete Betonflächen, Aussparungstiefe über 30 bis 50 cm, Einzelgröße der Aussparungen über 10000 bis 25000 cm2, Aussparungsform rechteckig, für Bodenplatte aus Ortbeton.
Menge: 1,000 St
Leistungsbereich: 013
Kostengruppe DIN 276 2018-12: 300000000

**02.06.0570 Schalung Öffnung T 30-50cm 5000-10000cm2 rechteckig Bodenplatte**
STLB-Bau 2024-04 013
Schalung Öffnung, Schalungshaut geeignet für das Aufbringen von Beschichtungen auf erhärtete Betonflächen, Aussparungstiefe über 30 bis 50 cm, Einzelgröße der Aussparungen über 5000 bis 10000 cm2, Aussparungsform rechteckig, für Bodenplatte aus Ortbeton.
Menge: 1,000 St
Leistungsbereich: 013
Kostengruppe DIN 276 2018-12: 300000000

**02.06.0580 Schalung Öffnung T 30-50cm 500-2500cm2 rechteckig Bodenplatte**
STLB-Bau 2024-04 013
Schalung Öffnung, Schalungshaut geeignet für das Aufbringen von Beschichtungen auf erhärtete Betonflächen, Aussparungstiefe über 30 bis 50 cm, Einzelgröße der Aussparungen über 500 bis 2500 cm2, Aussparungsform rechteckig, für Bodenplatte aus Ortbeton.
Menge: 42,000 St
Leistungsbereich: 013
Kostengruppe DIN 276 2018-12: 300000000

**02.06.0590 Schalung Öffnung T 30-50cm bis 500cm2 rechteckig Bodenplatte**
STLB-Bau 2024-04 013
Schalung Öffnung, Schalungshaut geeignet für das Aufbringen von Beschichtungen auf erhärtete Betonflächen, Aussparungstiefe über 30 bis 50 cm, Einzelgröße der Aussparungen bis 500 cm2, Aussparungsform rechteckig, für Bodenplatte aus Ortbeton.
Menge: 5,000 St
Leistungsbereich: 013
Kostengruppe DIN 276 2018-12: 300000000

**02.06.0600 Schalung Öffnung T 10-20cm 5000-10000cm2 rechteckig Deckenpl.**
STLB-Bau 2024-04 013
Schalung Öffnung, Aussparungstiefe über 10 bis 20 cm, Einzelgröße der Aussparungen über 5000 bis 10000 cm2, Aussparungsform rechteckig, für Deckenplatte aus Ortbeton, Ausführung in allen Geschossen.
Menge: 1,000 St
Leistungsbereich: 013
Kostengruppe DIN 276 2018-12: 300000000

**02.06.0610 Schalung Öffnung T 10-20cm 2500-5000cm2 rechteckig Deckenpl.**
STLB-Bau 2024-04 013
Schalung Öffnung, Aussparungstiefe über 10 bis 20 cm, Einzelgröße der Aussparungen über 2500 bis 5000 cm2, Aussparungsform rechteckig, für Deckenplatte aus Ortbeton, Ausführung in allen Geschossen.
Menge: 5,000 St
Leistungsbereich: 013
Kostengruppe DIN 276 2018-12: 300000000

**02.06.0620 Schalung Öffnung T 10-20cm 500-2500cm2 rechteckig Deckenpl.**
STLB-Bau 2024-04 013
Schalung Öffnung, Aussparungstiefe über 10 bis 20 cm, Einzelgröße der Aussparungen über 500 bis 2500 cm2, Aussparungsform rechteckig, für Deckenplatte aus Ortbeton, Ausführung in allen Geschossen.
Menge: 7,000 St
Leistungsbereich: 013
Kostengruppe DIN 276 2018-12: 300000000

**02.06.0630 Schalung Öffnung T 10-20cm bis 500cm2 rechteckig Deckenpl.**
STLB-Bau 2024-04 013
Schalung Öffnung, Aussparungstiefe über 10 bis 20 cm, Einzelgröße der Aussparungen bis 500 cm2, Aussparungsform rechteckig, für Deckenplatte aus Ortbeton, Ausführung in allen Geschossen.
Menge: 4,000 St
Leistungsbereich: 013
Kostengruppe DIN 276 2018-12: 300000000

#### Untertitel 02.07 Mauerarbeiten

**02.07.0010 Abdichtung in/unter Wand D 15-25cm W4-E Bitumendachbahn R500 MSB-nQ lose verlegen**
STLB-Bau 2024-04 018
Abdichtung in oder unter Wänden DIN 18533-1 und DIN 18533-2, Wanddicke über 15 bis 25 cm, Verbreiterung 15 cm, 2-seitig, Raumnutzungsklasse RN2-E (übliche Anforderung), Wassereinwirkungsklasse W4-E (Spritzwasser und Bodenfeuchte am Wandsockel sowie Kapillarwasser in und unter Wänden), Rissklasse R2-E (mäßig), Rissüberbrückungsklasse RÜ2-E (mäßige Rissüberbrückung bis 0,5 mm),
eine Lage Bitumendachbahnen R 500 mit Rohfilzeinlage, Anwendungstyp MSB-nQ (Mauersperrbahn, ohne Querkraftübertragung) DIN/TS 20000-202, lose verlegen.
Menge: 87,000 m
Leistungsbereich: 018
Kostengruppe DIN 276 2018-12: 300000000

**02.07.0020 Mauerwerk Außenwand KS-R P SFK20 RDK2 D 20cm Dünnbettm. 7DF(248/200/248) EG**
STLB-Bau 2024-04 012
Mauerwerk DIN 1053-4 der Außenwand, obere Wandfläche waagerecht, für späteren Putzauftrag,
Kalksandstein, DIN EN 771-2 in Verbindung mit DIN 20000-402, KS-R P, Festigkeitsklasse 20, Rohdichteklasse 2,
Mauerwerksdicke 20 cm, Dünnbettmörtel DM DIN 18580 oder DIN 20000-412 in Verbindung mit DIN EN 998-2, 7 DF (248/200/248), gedämmte Ausgleichsschicht/Kimmschicht wird gesondert vergütet, Arbeitshöhe bis 3,5 m, Ausführung im Erdgeschoss.
Menge: 310,000 m2
Leistungsbereich: 012
Kostengruppe DIN 276 2018-12: 300000000

**02.07.0030 Fensteröffnung herstellen beim Aufmauern B 1510 mm H 2000 mm D 20cm**
STLB-Bau 2024-04 012
Herstellen von Öffnungen beim Aufmauern, als Fensteröffnung,
Breite Nennmaß Wandöffnung '1510'
mm,
Höhe Nennmaß Wandöffnung '2000'
mm, im Mauerwerk, in Außenwänden, Wanddicke 20 cm.
Menge: 42,000 St
Leistungsbereich: 012
Kostengruppe DIN 276 2018-12: 300000000

**02.07.0040 Fensteröffnung überdecken Betonsturz Außenwand H 11 cm D 20cm B 151cm**
Öffnung überdecken mit Betonsturz, gemäß Angaben Statik, Einbau in Außenwand, Sturzhöhe 11 cm, Wanddicke 20 cm, größte Rohbaubreite der Öffnung 151 cm.
Menge: 42,000 St
Kostengruppe DIN 276 2018-12: 300000000

**02.07.0050 Mauerwerk Innenwand KS-R P SFK20 RDK2 D 20cm Dünnbettm. 7DF(248/200/248) alle Geschosse**
STLB-Bau 2024-04 012
Mauerwerk DIN 1053-4 der Innenwand, obere Wandfläche waagerecht, für späteren Putzauftrag,
Kalksandstein, DIN EN 771-2 in Verbindung mit DIN 20000-402, KS-R P, Festigkeitsklasse 20, Rohdichteklasse 2,
Mauerwerksdicke 20 cm, Dünnbettmörtel DM DIN 18580 oder DIN 20000-412 in Verbindung mit DIN EN 998-2, 7 DF (248/200/248), gedämmte Ausgleichsschicht/Kimmschicht wird gesondert vergütet, Arbeitshöhe bis 3,5 m, Ausführung in allen Geschossen.
Menge: 1240,000 m2
Leistungsbereich: 012
Kostengruppe DIN 276 2018-12: 300000000

**02.07.0060 Türöffnung beim Aufmauern herstellen B 1400 mm H 2315 mm D 20cm**
STLB-Bau 2024-04 012
Herstellen von Öffnungen beim Aufmauern, als Türöffnung,
Breite Nennmaß Wandöffnung '1400'
mm,
Höhe Nennmaß Wandöffnung '2315'
mm, im Mauerwerk, in Innenwänden, Wanddicke 20 cm.
Menge: 2,000 St
Leistungsbereich: 012
Kostengruppe DIN 276 2018-12: 300000000

**02.07.0070 Türöffnung beim Aufmauern herstellen B 1400 mm H 2285 mm D 20cm**
STLB-Bau 2024-04 012
Herstellen von Öffnungen beim Aufmauern, als Türöffnung,
Breite Nennmaß Wandöffnung '1400'
mm,
Höhe Nennmaß Wandöffnung '2285'
mm, im Mauerwerk, in Innenwänden, Wanddicke 20 cm.
Menge: 4,000 St
Leistungsbereich: 012
Kostengruppe DIN 276 2018-12: 300000000

**02.07.0080 Öffnung überdecken KS-Sturz tragend Innenwand H 24,8cm D 20cm B 140cm**
Öffnung überdecken mit Kalksandsteinsturz nach bauaufsichtlicher Zulassung/Typenstatik, tragend gemäß Statik, Einbau in Innenwand, Sturzhöhe 24,8 cm, Wanddicke 20 cm, größte Rohbaubreite der Öffnung 140 cm.
Menge: 6,000 St
Kostengruppe DIN 276 2018-12: 300000000

**02.07.0090 Türöffnung beim Aufmauern herstellen B 1010 mm H 2285 mm D 20cm**
STLB-Bau 2024-04 012
Herstellen von Öffnungen beim Aufmauern, als Türöffnung,
Breite Nennmaß Wandöffnung '1010'
mm,
Höhe Nennmaß Wandöffnung '2285'
mm, im Mauerwerk, in Innenwänden, Wanddicke 20 cm.
Menge: 7,000 St
Leistungsbereich: 012
Kostengruppe DIN 276 2018-12: 300000000

**02.07.0100 Öffnung überdecken KS-Sturz tragend Innenwand H 24,8cm D 20cm B 101cm**
STLB-Bau 2024-04 012
Öffnung überdecken mit Kalksandsteinsturz nach bauaufsichtlicher Zulassung/Typenstatik, tragend gemäß Statik, Einbau in Innenwand, Sturzhöhe 24,8 cm, Wanddicke 20 cm, größte Rohbaubreite der Öffnung 101 cm.
Menge: 7,000 St
Leistungsbereich: 012
Kostengruppe DIN 276 2018-12: 300000000

**02.07.0110 Türöffnung beim Aufmauern herstellen B 885 mm H 2285 mm D 20cm**
STLB-Bau 2024-04 012
Herstellen von Öffnungen beim Aufmauern, als Türöffnung,
Breite Nennmaß Wandöffnung '885'
mm,
Höhe Nennmaß Wandöffnung '2285'
mm, im Mauerwerk, in Innenwänden, Wanddicke 20 cm.
Menge: 43,000 St
Leistungsbereich: 012
Kostengruppe DIN 276 2018-12: 300000000

**02.07.0120 Öffnung überdecken KS-Sturz tragend Innenwand H 24,8cm D 20cm B 88,5cm**
STLB-Bau 2024-04 012
Öffnung überdecken mit Kalksandsteinsturz nach bauaufsichtlicher Zulassung/Typenstatik, tragend gemäß Statik, Einbau in Innenwand, Sturzhöhe 24,8 cm, Wanddicke 20 cm, größte Rohbaubreite der Öffnung 88,5 cm.
Menge: 43,000 St
Leistungsbereich: 012
Kostengruppe DIN 276 2018-12: 300000000

**02.07.0130 Mauerwerk Innenwand 2-seitig Sicht-MW SFK20 RDK2 D 24cm Dünnbettm. 8DF(248/240/248) DG**
STLB-Bau 2024-04 012
Mauerwerk DIN 1053-4 der Innenwand, obere Wandfläche waagerecht, 2-seitig als Sichtmauerwerk, Fugenglattstrich, Festigkeitsklasse 20, Rohdichteklasse 2,
Mauerwerksdicke 24 cm, Dünnbettmörtel DM DIN 18580 oder DIN 20000-412 in Verbindung mit DIN EN 998-2, 8 DF (248/240/248), gedämmte Ausgleichsschicht/Kimmschicht wird gesondert vergütet, Arbeitshöhe bis 3,5 m, Ausführung im Dachgeschoss.
Menge: 100,000 m2
Leistungsbereich: 012
Kostengruppe DIN 276 2018-12: 300000000

**02.07.0140 Mauerwerk Innenwand 2-seitig Sicht-MW SFK20 RDK2 D 24cm Dünnbettm. 8DF(248/240/248) DG**
STLB-Bau 2024-04 012
Mauerwerk DIN 1053-4 der Innenwand, obere Wandfläche geneigt, 2-seitig als Sichtmauerwerk, Fugenglattstrich, Festigkeitsklasse 20, Rohdichteklasse 2,
Mauerwerksdicke 24 cm, Dünnbettmörtel DM DIN 18580 oder DIN 20000-412 in Verbindung mit DIN EN 998-2, 8 DF (248/240/248), gedämmte Ausgleichsschicht/Kimmschicht wird gesondert vergütet, Arbeitshöhe bis 3,5 m, Ausführung im Dachgeschoss.
Menge: 41,000 m2
Leistungsbereich: 012
Kostengruppe DIN 276 2018-12: 300000000

**02.07.0150 Türöffnung beim Aufmauern herstellen B 1700 mm H 2335 mm D 24cm**
STLB-Bau 2024-04 012
Herstellen von Öffnungen beim Aufmauern, als Türöffnung,
Breite Nennmaß Wandöffnung '1700'
mm,
Höhe Nennmaß Wandöffnung '2335'
mm, im Mauerwerk, in Innenwänden, Wanddicke 24 cm, Ausführung gemäß Zeichnung.
Menge: 1,000 St
Leistungsbereich: 012
Kostengruppe DIN 276 2018-12: 300000000

**02.07.0160 Öffnung überdecken KS-Flachsturz tragend Innenwand H 11,3cm D 24cm B 176cm**
STLB-Bau 2024-04 012
Öffnung überdecken mit Kalksandsteinflachsturz nach bauaufsichtlicher Zulassung/Typenstatik, tragend gemäß Statik, Einbau in Innenwand, Sturzhöhe 11,3 cm, Wanddicke 24 cm, größte Rohbaubreite der Öffnung 176 cm, einschl. Traggerüst Bemessungsklasse A.
Menge: 1,000 St
Leistungsbereich: 012
Kostengruppe DIN 276 2018-12: 300000000

**02.07.0170 Türöffnung beim Aufmauern herstellen B 1370 mm H 2335 mm D 24cm**
STLB-Bau 2024-04 012
Herstellen von Öffnungen beim Aufmauern, als Türöffnung,
Breite Nennmaß Wandöffnung '1370'
mm,
Höhe Nennmaß Wandöffnung '2335'
mm, im Mauerwerk, in Innenwänden, Wanddicke 24 cm, Ausführung gemäß Zeichnung.
Menge: 1,000 St
Leistungsbereich: 012
Kostengruppe DIN 276 2018-12: 300000000

**02.07.0180 Öffnung überdecken KS-Flachsturz tragend Innenwand H 11,3cm D 24cm B 138,5cm**
STLB-Bau 2024-04 012
Öffnung überdecken mit Kalksandsteinflachsturz nach bauaufsichtlicher Zulassung/Typenstatik, tragend gemäß Statik, Einbau in Innenwand, Sturzhöhe 11,3 cm, Wanddicke 24 cm, größte Rohbaubreite der Öffnung 138,5 cm, einschl. Traggerüst Bemessungsklasse A.
Menge: 1,000 St
Leistungsbereich: 012
Kostengruppe DIN 276 2018-12: 300000000

**02.07.0190 Mauerwerk Innenwand 2-seitig Sicht-MW SFK20 RDK2 D 20cm Dünnbettm. 7DF(248/200/248) DG**
Mauerwerk DIN 1053-4 der Innenwand, obere Wandfläche waagerecht, 2-seitig als Sichtmauerwerk, erhöhte Anforderungen an die Ebenheit DIN 18202, Fugenglattstrich, Festigkeitsklasse 20, Rohdichteklasse 2,
Mauerwerksdicke 20 cm, Dünnbettmörtel DM DIN 18580 oder DIN 20000-412 in Verbindung mit DIN EN 998-2, 7 DF (248/200/248), Arbeitshöhe bis 3,5 m, Ausführung im Dachgeschoss
Menge: 65,000 m2
Kostengruppe DIN 276 2018-12: 300000000

**02.07.0200 Türöffnung beim Aufmauern herstellen B 1010 mm H 2335 mm D 20cm**
STLB-Bau 2024-04 012
Herstellen von Öffnungen beim Aufmauern, als Türöffnung,
Breite Nennmaß Wandöffnung '1010'
mm,
Höhe Nennmaß Wandöffnung '2335'
mm, im Mauerwerk, in Innenwänden, Wanddicke 20 cm, Ausführung gemäß Zeichnung.
Menge: 2,000 St
Leistungsbereich: 012
Kostengruppe DIN 276 2018-12: 300000000

**02.07.0210 Öffnung überdecken KS-Flachsturz tragend Innenwand H 11,3cm D 24cm B 101cm**
STLB-Bau 2024-04 012
Öffnung überdecken mit Kalksandsteinflachsturz nach bauaufsichtlicher Zulassung/Typenstatik, tragend gemäß Statik, Einbau in Innenwand, Sturzhöhe 11,3 cm, Wanddicke 24 cm, größte Rohbaubreite der Öffnung 101 cm, einschl. Traggerüst Bemessungsklasse A.
Menge: 2,000 St
Leistungsbereich: 012
Kostengruppe DIN 276 2018-12: 300000000

**02.07.0220 Mauerwerk Innenwand 2-seitig Sicht-MW SFK20 RDK2 D 17,5cm Dünnbettm. 6DF(248/175/248) EG**
STLB-Bau 2024-04 012
Mauerwerk DIN 1053-4 der Innenwand, obere Wandfläche waagerecht, 2-seitig als Sichtmauerwerk, erhöhte Anforderungen an die Ebenheit DIN 18202, Fugenglattstrich, Festigkeitsklasse 20, Rohdichteklasse 2,
Mauerwerksdicke 17,5 cm, Dünnbettmörtel DM DIN 18580 oder DIN 20000-412 in Verbindung mit DIN EN 998-2, 6 DF (248/175/248), gedämmte Ausgleichsschicht/Kimmschicht wird gesondert vergütet, Arbeitshöhe bis 3,5 m, Ausführung im Erdgeschoss.
Menge: 75,000 m2
Leistungsbereich: 012
Kostengruppe DIN 276 2018-12: 300000000

**02.07.0230 Türöffnung beim Aufmauern herstellen B 885 mm H 2285 mm D 17,5cm**
STLB-Bau 2024-04 012
Herstellen von Öffnungen beim Aufmauern, als Türöffnung,
Breite Nennmaß Wandöffnung '885'
mm,
Höhe Nennmaß Wandöffnung '2285'
mm, im Mauerwerk, in Innenwänden, Wanddicke 17,5 cm, Ausführung gemäß Zeichnung.
Menge: 2,000 St
Leistungsbereich: 012
Kostengruppe DIN 276 2018-12: 300000000

**02.07.0240 Öffnung überdecken KS-Flachsturz tragend Innenwand H 11,3cm D 17,5cm B 88,5cm**
STLB-Bau 2024-04 012
Öffnung überdecken mit Kalksandsteinflachsturz nach bauaufsichtlicher Zulassung/Typenstatik, tragend gemäß Statik, Einbau in Innenwand, Sturzhöhe 11,3 cm, Wanddicke 17,5 cm, größte Rohbaubreite der Öffnung 88,5 cm, einschl. Traggerüst Bemessungsklasse A.
Menge: 2,000 St
Leistungsbereich: 012
Kostengruppe DIN 276 2018-12: 300000000

**02.07.0250 Mauerwerk Schachtwand KS-R P SFK20 RDK2 D 15cm Dünnbettm. 5DF(248/150/248) bis 2m2**
STLB-Bau 2024-04 012
Mauerwerk DIN 1053-4 der Schachtwand, für späteren Putzauftrag,
Kalksandstein, DIN EN 771-2 in Verbindung mit DIN 20000-402, KS-R P, Festigkeitsklasse 20, Rohdichteklasse 2,
Mauerwerksdicke 15 cm, Dünnbettmörtel DM DIN 18580 oder DIN 20000-412 in Verbindung mit DIN EN 998-2, 5 DF (248/150/248), Arbeitshöhe bis 3,5 m, in Einzelflächen bis 2 m2.
Menge: 275,000 m2
Leistungsbereich: 012
Kostengruppe DIN 276 2018-12: 300000000

**02.07.0260 Eckausbildung geschnittene Steine Mauerwerk KS-R P SFK20 RDK2 D 15cm Dünnbettm. 5DF(248/150/248)**
STLB-Bau 2024-04 012
Eckausbildung mit geschnittenen Steinen, im Mauerwerk, Kalksandstein, DIN EN 771-2 in Verbindung mit DIN 20000-402, KS-R P, Festigkeitsklasse 20, Rohdichteklasse 2, Mauerwerksdicke 15 cm, Dünnbettmörtel DM DIN 18580 oder DIN 20000-412 in Verbindung mit DIN EN 998-2, 5 DF (248/150/248).
Menge: 230,000 m
Leistungsbereich: 012
Kostengruppe DIN 276 2018-12: 300000000

**02.07.0270 Eckausbildung geschnittene Steine Mauerwerk KS-R P SFK20 RDK2 D 17,5cm Dünnbettm. 6DF(248/175/248)**
STLB-Bau 2024-04 012
Eckausbildung mit geschnittenen Steinen, im Mauerwerk, Kalksandstein, DIN EN 771-2 in Verbindung mit DIN 20000-402, KS-R P, Festigkeitsklasse 20, Rohdichteklasse 2, Mauerwerksdicke 17,5 cm, Dünnbettmörtel DM DIN 18580 oder DIN 20000-412 in Verbindung mit DIN EN 998-2, 6 DF (248/175/248).
Menge: 4,000 m
Leistungsbereich: 012
Kostengruppe DIN 276 2018-12: 300000000

**02.07.0280 Eckausbildung geschnittene Steine Mauerwerk KS-R P SFK20 RDK2 D 20cm Dünnbettm. 7DF(248/200/248)**
STLB-Bau 2024-04 012
Eckausbildung mit geschnittenen Steinen, im Mauerwerk, Kalksandstein, DIN EN 771-2 in Verbindung mit DIN 20000-402, KS-R P, Festigkeitsklasse 20, Rohdichteklasse 2, Mauerwerksdicke 20 cm, Dünnbettmörtel DM DIN 18580 oder DIN 20000-412 in Verbindung mit DIN EN 998-2, 7 DF (248/200/248).
Menge: 24,000 m
Leistungsbereich: 012
Kostengruppe DIN 276 2018-12: 300000000

**02.07.0290 Eckausbildung geschnittene Steine Mauerwerk KS-R P SFK20 RDK2 D 24cm Dünnbettm. 8DF(248/240/248)**
STLB-Bau 2024-04 012
Eckausbildung mit geschnittenen Steinen, im Mauerwerk, Kalksandstein, DIN EN 771-2 in Verbindung mit DIN 20000-402, KS-R P, Festigkeitsklasse 20, Rohdichteklasse 2, Mauerwerksdicke 24 cm, Dünnbettmörtel DM DIN 18580 oder DIN 20000-412 in Verbindung mit DIN EN 998-2, 8 DF (248/240/248).
Menge: 36,000 m
Leistungsbereich: 012
Kostengruppe DIN 276 2018-12: 300000000

**02.07.0300 Ausgleichs-/Kimmschicht Wandfuß Mauersteine KS H 12,5-15cm D 24cm (498/240/125) SFK20**
STLB-Bau 2024-04 012
Ausgleichsschicht/Kimmschicht am Wandfuß aus Mauersteinen, aus Kalksandsteinen DIN EN 771-2 in Verbindung mit DIN 20000-402, Höhe der Ausgleichsschicht über 12,5 bis 15 cm, Mauerwerksdicke 24 cm, (498/240/125), Festigkeitsklasse 20, Mauermörtel MG III DIN 18580 oder DIN 20000-412 in Verbindung mit DIN EN 998-2.
Menge: 40,000 m
Leistungsbereich: 012
Kostengruppe DIN 276 2018-12: 300000000

**02.07.0310 Ausgleichs-/Kimmschicht Wandfuß Mauersteine KS H 12,5-15cm D 20cm (498/200/123) SFK20**
STLB-Bau 2024-04 012
Ausgleichsschicht/Kimmschicht am Wandfuß aus Mauersteinen, aus Kalksandsteinen DIN EN 771-2 in Verbindung mit DIN 20000-402, Höhe der Ausgleichsschicht über 12,5 bis 15 cm, Mauerwerksdicke 20 cm, (498/200/123), Festigkeitsklasse 20, Mauermörtel MG III DIN 18580 oder DIN 20000-412 in Verbindung mit DIN EN 998-2.
Menge: 530,000 m
Leistungsbereich: 012
Kostengruppe DIN 276 2018-12: 300000000

**02.07.0320 Ausgleichs-/Kimmschicht Wandfuß Mauersteine KS H 12,5-15cm D 17,5cm (498/175/123) SFK20**
STLB-Bau 2024-04 012
Ausgleichsschicht/Kimmschicht am Wandfuß aus Mauersteinen, aus Kalksandsteinen DIN EN 771-2 in Verbindung mit DIN 20000-402, Höhe der Ausgleichsschicht über 12,5 bis 15 cm, Mauerwerksdicke 17,5 cm, (498/175/123), Festigkeitsklasse 20, Mauermörtel MG III DIN 18580 oder DIN 20000-412 in Verbindung mit DIN EN 998-2.
Menge: 23,000 m
Leistungsbereich: 012
Kostengruppe DIN 276 2018-12: 300000000

**02.07.0330 Ausgleichs-/Kimmschicht Wandfuß Mauersteine KS H 12,5-15cm D 15cm (498/150/113) SFK20**
STLB-Bau 2024-04 012
Ausgleichsschicht/Kimmschicht am Wandfuß aus Mauersteinen, aus Kalksandsteinen DIN EN 771-2 in Verbindung mit DIN 20000-402, Höhe der Ausgleichsschicht über 12,5 bis 15 cm, Mauerwerksdicke 15 cm, (498/150/113), Festigkeitsklasse 20, Mauermörtel MG III DIN 18580 oder DIN 20000-412 in Verbindung mit DIN EN 998-2.
Menge: 90,000 m
Leistungsbereich: 012
Kostengruppe DIN 276 2018-12: 300000000

**02.07.0340 Ausgleichsschicht Mörtel H bis 5cm D 15cm**
STLB-Bau 2024-04 012
Ausgleichsschicht aus Mörtel, Höhe der Ausgleichsschicht bis 5 cm, Mauerwerksdicke 15 cm.
Menge: 90,000 m
Leistungsbereich: 012
Kostengruppe DIN 276 2018-12: 300000000

**02.07.0350 Ausgleichsschicht Mörtel H bis 5cm D 17,5cm**
STLB-Bau 2024-04 012
Ausgleichsschicht aus Mörtel, Höhe der Ausgleichsschicht bis 5 cm, Mauerwerksdicke 17,5 cm.
Menge: 23,000 m
Leistungsbereich: 012
Kostengruppe DIN 276 2018-12: 300000000

**02.07.0360 Ausgleichsschicht Mörtel H bis 5cm D 20cm**
STLB-Bau 2024-04 012
Ausgleichsschicht aus Mörtel, Höhe der Ausgleichsschicht bis 5 cm, Mauerwerksdicke 20 cm.
Menge: 215,000 m
Leistungsbereich: 012
Kostengruppe DIN 276 2018-12: 300000000

**02.07.0370 Mauerwerk Nische Innenwand KS XL-RE 498/100/498 B 1,01-1,51m H bis 1,51m T 10cm D 10cm**
STLB-Bau 2024-04 012
Mauerwerk der Rückfläche der Nische, in Innenwänden, Kalksandstein, DIN EN 771-2 in Verbindung mit DIN 20000-402, KS XL-RE, 498/100/498, Dünnbettmörtel DM DIN 18580 oder DIN 20000-412 in Verbindung mit DIN EN 998-2, lichte Breite über 1,01 bis 1,51 m, lichte Höhe bis 1,51 m, Nischentiefe 10 cm, Mauerwerksdicke der Nischenwand 10 cm, einschl. Traggerüst Bemessungsklasse A.
Menge: 10,000 m2
Leistungsbereich: 012
Kostengruppe DIN 276 2018-12: 300000000

**02.07.0380 Nische überdecken KS-Flachsturz tragend Innenwand H 11,3cm D 20cm B 113,5cm**
STLB-Bau 2024-04 012
Nische überdecken mit Kalksandsteinflachsturz nach bauaufsichtlicher Zulassung/Typenstatik, tragend gemäß Statik, Einbau in Innenwand, Sturzhöhe 11,3 cm, Wanddicke 20 cm, größte Rohbaubreite der Öffnung 113,5 cm.
Menge: 3,000 St
Leistungsbereich: 012
Kostengruppe DIN 276 2018-12: 300000000

**02.07.0390 Nische überdecken KS-Flachsturz tragend Innenwand H 11,3cm D 20cm B 126cm**
STLB-Bau 2024-04 012
Nische überdecken mit Kalksandsteinflachsturz nach bauaufsichtlicher Zulassung/Typenstatik, tragend gemäß Statik, Einbau in Innenwand, Sturzhöhe 11,3 cm, Wanddicke 20 cm, größte Rohbaubreite der Öffnung 126 cm.
Menge: 4,000 St
Leistungsbereich: 012
Kostengruppe DIN 276 2018-12: 300000000

**02.07.0400 Nische überdecken KS-Flachsturz tragend Innenwand H 11,3cm D 20cm B 138,5cm**
STLB-Bau 2024-04 012
Nische überdecken mit Kalksandsteinflachsturz nach bauaufsichtlicher Zulassung/Typenstatik, tragend gemäß Statik, Einbau in Innenwand, Sturzhöhe 11,3 cm, Wanddicke 20 cm, größte Rohbaubreite der Öffnung 138,5 cm.
Menge: 1,000 St
Leistungsbereich: 012
Kostengruppe DIN 276 2018-12: 300000000

**02.07.0410 Öffnung b. Aufmauern herst. 5000-10000cm2 T 20-25cm**
STLB-Bau 2024-04 012
Herstellen von Öffnungen beim Aufmauern, Einzelgröße der Öffnungen über 5000 bis 10000 cm2, Tiefe über 20 bis 25 cm, im Mauerwerk, in Innenwänden, Ausführung gemäß Zeichnung.
Menge: 2,000 St
Leistungsbereich: 012
Kostengruppe DIN 276 2018-12: 300000000

**02.07.0420 Öffnung überdecken KS-Flachsturz tragend Innenwand H 11,3cm D 24cm B 113,5cm**
STLB-Bau 2024-04 012
Öffnung überdecken mit Kalksandsteinflachsturz nach bauaufsichtlicher Zulassung/Typenstatik, tragend gemäß Statik, Einbau in Innenwand, Sturzhöhe 11,3 cm, Wanddicke 24 cm, größte Rohbaubreite der Öffnung 113,5 cm, einschl. Traggerüst Bemessungsklasse A.
Menge: 2,000 St
Leistungsbereich: 012
Kostengruppe DIN 276 2018-12: 300000000

**02.07.0430 Öffnung b. Aufmauern herst. 1000-1500cm2 T 20-25cm**
STLB-Bau 2024-04 012
Herstellen von Öffnungen beim Aufmauern, Einzelgröße der Öffnungen über 1000 bis 1500 cm2, Tiefe über 20 bis 25 cm, im Mauerwerk, in Innenwänden, Ausführung gemäß Zeichnung.
Menge: 2,000 St
Leistungsbereich: 012
Kostengruppe DIN 276 2018-12: 300000000

**02.07.0440 Öffnung überdecken KS-Flachsturz tragend Innenwand H 11,3cm D 24cm B 51cm**
STLB-Bau 2024-04 012
Öffnung überdecken mit Kalksandsteinflachsturz nach bauaufsichtlicher Zulassung/Typenstatik, tragend gemäß Statik, Einbau in Innenwand, Sturzhöhe 11,3 cm, Wanddicke 24 cm, größte Rohbaubreite der Öffnung 51 cm.
Menge: 2,000 St
Leistungsbereich: 012
Kostengruppe DIN 276 2018-12: 300000000

**02.07.0450 Öffnung b. Aufmauern herst. 700-800cm2 T 20-25cm**
STLB-Bau 2024-04 012
Herstellen von Öffnungen beim Aufmauern, Einzelgröße der Öffnungen über 700 bis 800 cm2, Tiefe über 20 bis 25 cm, im Mauerwerk, in Innenwänden, Ausführung gemäß Zeichnung.
Menge: 2,000 St
Leistungsbereich: 012
Kostengruppe DIN 276 2018-12: 300000000

**02.07.0460 Öffnung b. Aufmauern herst. 3000-5000cm2 T 15-20cm**
STLB-Bau 2024-04 012
Herstellen von Öffnungen beim Aufmauern, Einzelgröße der Öffnungen über 3000 bis 5000 cm2, Tiefe über 15 bis 20 cm, im Mauerwerk, in Innenwänden, Ausführung gemäß Zeichnung.
Menge: 3,000 St
Leistungsbereich: 012
Kostengruppe DIN 276 2018-12: 300000000

**02.07.0470 Öffnung b. Aufmauern herst. 1500-2000cm2 T 15-20cm**
STLB-Bau 2024-04 012
Herstellen von Öffnungen beim Aufmauern, Einzelgröße der Öffnungen über 1500 bis 2000 cm2, Tiefe über 15 bis 20 cm, im Mauerwerk, in Innenwänden, Ausführung gemäß Zeichnung.
Menge: 4,000 St
Leistungsbereich: 012
Kostengruppe DIN 276 2018-12: 300000000

**02.07.0480 Öffnung b. Aufmauern herst. 1000-1500cm2 T 15-20cm**
STLB-Bau 2024-04 012
Herstellen von Öffnungen beim Aufmauern, Einzelgröße der Öffnungen über 1000 bis 1500 cm2, Tiefe über 15 bis 20 cm, im Mauerwerk, in Innenwänden, Ausführung gemäß Zeichnung.
Menge: 9,000 St
Leistungsbereich: 012
Kostengruppe DIN 276 2018-12: 300000000

**02.07.0490 Öffnung b. Aufmauern herst. 900-1000cm2 T 15-20cm**
STLB-Bau 2024-04 012
Herstellen von Öffnungen beim Aufmauern, Einzelgröße der Öffnungen über 900 bis 1000 cm2, Tiefe über 15 bis 20 cm, im Mauerwerk, in Innenwänden, Ausführung gemäß Zeichnung.
Menge: 5,000 St
Leistungsbereich: 012
Kostengruppe DIN 276 2018-12: 300000000

**02.07.0500 Öffnung b. Aufmauern herst. 800-900cm2 T 15-20cm**
STLB-Bau 2024-04 012
Herstellen von Öffnungen beim Aufmauern, Einzelgröße der Öffnungen über 800 bis 900 cm2, Tiefe über 15 bis 20 cm, im Mauerwerk, in Innenwänden, Ausführung gemäß Zeichnung.
Menge: 6,000 St
Leistungsbereich: 012
Kostengruppe DIN 276 2018-12: 300000000

**02.07.0510 Öffnung b. Aufmauern herst. 700-800cm2 T 15-20cm**
STLB-Bau 2024-04 012
Herstellen von Öffnungen beim Aufmauern, Einzelgröße der Öffnungen über 700 bis 800 cm2, Tiefe über 15 bis 20 cm, im Mauerwerk, in Innenwänden, Ausführung gemäß Zeichnung.
Menge: 7,000 St
Leistungsbereich: 012
Kostengruppe DIN 276 2018-12: 300000000

**02.07.0520 Öffnung b. Aufmauern herst. 600-700cm2 T 15-20cm**
STLB-Bau 2024-04 012
Herstellen von Öffnungen beim Aufmauern, Einzelgröße der Öffnungen über 600 bis 700 cm2, Tiefe über 15 bis 20 cm, im Mauerwerk, in Innenwänden, Ausführung gemäß Zeichnung.
Menge: 12,000 St
Leistungsbereich: 012
Kostengruppe DIN 276 2018-12: 300000000

**02.07.0530 Öffnung b. Aufmauern herst. 500-600cm2 T 15-20cm**
STLB-Bau 2024-04 012
Herstellen von Öffnungen beim Aufmauern, Einzelgröße der Öffnungen über 500 bis 600 cm2, Tiefe über 15 bis 20 cm, im Mauerwerk, in Innenwänden, Ausführung gemäß Zeichnung.
Menge: 7,000 St
Leistungsbereich: 012
Kostengruppe DIN 276 2018-12: 300000000

**02.07.0540 Öffnung b. Aufmauern herst. 400-500cm2 T 15-20cm**
STLB-Bau 2024-04 012
Herstellen von Öffnungen beim Aufmauern, Einzelgröße der Öffnungen über 400 bis 500 cm2, Tiefe über 15 bis 20 cm, im Mauerwerk, in Innenwänden, Ausführung gemäß Zeichnung.
Menge: 16,000 St
Leistungsbereich: 012
Kostengruppe DIN 276 2018-12: 300000000

**02.07.0550 Öffnung b. Aufmauern herst. 300-400cm2 T 15-20cm**
STLB-Bau 2024-04 012
Herstellen von Öffnungen beim Aufmauern, Einzelgröße der Öffnungen über 300 bis 400 cm2, Tiefe über 15 bis 20 cm, im Mauerwerk, in Innenwänden, Ausführung gemäß Zeichnung.
Menge: 6,000 St
Leistungsbereich: 012
Kostengruppe DIN 276 2018-12: 300000000

**02.07.0560 Öffnung b. Aufmauern herst. 200-250cm2 T 15-20cm**
STLB-Bau 2024-04 012
Herstellen von Öffnungen beim Aufmauern, Einzelgröße der Öffnungen über 200 bis 250 cm2, Tiefe über 15 bis 20 cm, im Mauerwerk, in Innenwänden, Ausführung gemäß Zeichnung.
Menge: 2,000 St
Leistungsbereich: 012
Kostengruppe DIN 276 2018-12: 300000000

#### Untertitel 02.08 Einbauteile

**02.08.0010 Doppelkopfel. Durchstanzbewehrung Durchm. 16mm Platten-D 30-50cm**
Doppelkopfelement als Durchstanzbewehrung,, Bolzendurchmesser 16 mm, Einbau in Fundamentplatte, Dicke über 30 bis 50 cm, Ausführung im Erdgeschoss,
Ausführung gemäß Statik:
Planungsprodukt:
Schöck Bole O 16/280-4/B785

Bei Abweichung zum Planungsprodukt ist die Gleichwertigkeit nachzuweisen und der erforderliche statische Nachweis zu erbringen.
Menge: 8,000 St
Kostengruppe DIN 276 2018-12: 300000000

**02.08.0020 Doppelkopfel. Durchstanzbewehrung Durchm. 10mm Platten-D 15-25cm**
Doppelkopfelement als Durchstanzbewehrung,, Bolzendurchmesser 10 mm, Einbau in Deckentplatte, Dicke über 15 bis 25 cm, Ausführung im 1. OG,
Ausführung gemäß Statik:
Planungsprodukt:
Schöck Bole O 10/130-6/A600

Bei Abweichung zum Planungsprodukt ist die Gleichwertigkeit nachzuweisen und der erforderliche statische Nachweis zu erbringen.
Menge: 6,000 St
Kostengruppe DIN 276 2018-12: 300000000

**02.08.0030 Verwahrkasten/Bewehrungs-Rückbiegeelem. Stahl verz B 10-15cm 2-reihig Durchm. 10mm Abst. 15cm Treppenhauswand Ortbeton**
STLB-Bau 2024-04 013
Verwahrkasten/Bewehrungs-Rückbiegeelement aus Stahl, verzinkt, mit bauaufsichtlicher Zulassung, Breite über 10 bis 15 cm, 2-reihig, Stabdurchmesser 10 mm, Stababstand 15 cm, einschl. Entfernen des Gehäusedeckels und Rückbiegen Anschlussbewehrung nach dem Ausschalen, für Treppenhauswand aus Ortbeton,
Hersteller und Typ'
FERBOX Typ B05'
oder gleichwertig,
'....................................................'
vom Bieter einzutragen,
Ausführung gemäß Zeichnung.
Menge: 6,000 m
Leistungsbereich: 013
Kostengruppe DIN 276 2018-12: 300000000

**02.08.0040 Trittschalldämmelem. tragend Bodenpl. Treppenlauf PE-Schaum Lauf-B 150cm Auflager-B 35cm**
Trittschalldämmelement, tragend, geprüft DIN 7396, zwischen Bodenplatte und Treppenlauf, gerader Lauf, in Ortbetonbauweise, Dämmstoff Polyethylen-Schaum, Baustoffklasse DIN 4102-1 B1 (schwerentflammbar), Breite Treppenlauf 150 cm, Auflagerbreite 35 cm,
Hersteller und Typ gemäß Statik:
Schöck Tronsole Typ B, B-V1-L1500-B350-D15

Einschließlich Schöck Tronsole Typ D
bestehend aus Edelstahldorn und Elastomerkappe
zur konstruktiven Lagesicherung des Treppenfußpunkts

Ausführung gemäß Statik
Menge: 2,000 m
Kostengruppe DIN 276 2018-12: 300000000

**02.08.0050 Trittschalldämmelem. tragend Treppenpodest -lauf PE-Schaum Lauf-B 150cm Platten-D 18cm Platten-D 20cm**
STLB-Bau 2024-04 013
Trittschalldämmelement, tragend, geprüft DIN 7396, zwischen Treppenpodest und -lauf, gerader Lauf, in Ortbetonbauweise, Dämmstoff Polyethylen-Schaum, Baustoffklasse DIN 4102-1 B1 (schwerentflammbar), Breite Treppenlauf 150 cm, Dicke Treppenlaufplatte 18 cm, Dicke Podestplatte 20 cm,
Hersteller und Typ'
gemäß Statik: Schöck Tronsole Typ T, T-V4-H200-L1500' Ausführung gemäß Zeichnung.
Menge: 6,000 m
Leistungsbereich: 013
Kostengruppe DIN 276 2018-12: 300000000

**02.08.0060 Anschlusskorb wärmegedämmt, H 180mm**
Anschlusskorb, wärmegedämmt,
mit Anschlussbewehrung für unterstützte Stahlträger, Bewehrung aus nichtrostendem Stahl, Dicke Anschlusskorb-Höhe 180 mm, Einbau in Außenwand,
Ausführung gemäß Zeichnung.

Ausführung gemäß Statik:
Planungsprodukt:
Schöck Isokorb Typ T-SK-M1-V2-H180

Bei Abweichung zum Planungsprodukt ist die Gleichwertigkeit nachzuweisen und der erforderliche statische Nachweis zu erbringen.
Menge: 8,000 St
Kostengruppe DIN 276 2018-12: 300000000

**02.08.0070 Anschlusskorb wärmegedämmt**
Anschlusskorb, wärmegedämmt,
mit Anschlussbewehrung für unterstützte Stahlträger, Bewehrung aus nichtrostendem Stahl,
Einbau in Außenwand,
Ausführung gemäß Zeichnung.

Ausführung gemäß Statik:
Planungsprodukt:
Schöck Isokorb Typ T-SK-WU-M1-V2

Bei Abweichung zum Planungsprodukt ist die Gleichwertigkeit nachzuweisen und der erforderliche statische Nachweis zu erbringen.
Menge: 6,000 St
Kostengruppe DIN 276 2018-12: 300000000

**02.08.0080 Fugenblech Arbeitsfuge vertikal Stahlblech verz**
STLB-Bau 2024-04 013
Fugenblech für Arbeitsfuge, Einbaulage vertikal, aus verzinktem Stahlblech, Beanspruchung durch Bodenfeuchte, Ausführung gemäß Zeichnung,
Hersteller und Typ'
Pentaflex KB167'
oder gleichwertig,
'....................................................'
vom Bieter einzutragen.
Menge: 12,000 m
Leistungsbereich: 013
Kostengruppe DIN 276 2018-12: 300000000

**02.08.0090 Fugenblech Arbeitsfuge vertikal Stahlblech verz**
STLB-Bau 2024-04 013
Fugenblech für Arbeitsfuge, Einbaulage vertikal, aus verzinktem Stahlblech, Beanspruchung durch Bodenfeuchte, Ausführung gemäß Zeichnung,
Hersteller und Typ'
Pentaflex KB80'
oder gleichwertig,
'....................................................'
vom Bieter einzutragen.
Menge: 12,000 m
Leistungsbereich: 013
Kostengruppe DIN 276 2018-12: 300000000

**02.08.0100 Fugenblech Arbeitsfuge horizontal Stahlblech verz**
STLB-Bau 2024-04 013
Fugenblech für Arbeitsfuge, Einbaulage horizontal, aus verzinktem Stahlblech, Ausführung gemäß Zeichnung.
Menge: 27,000 m
Leistungsbereich: 013
Kostengruppe DIN 276 2018-12: 300000000

**02.08.0110 Abstellelement für durchlaufende Bewehrung - Schalung Deckenpl. Abstellung**
Schalung Boden- und Deckenplatte,
als Abstellung bei durchlaufender Bewehrung,
einschl. Abstellelement als Platte mit Fugenblech
Abstellelement aus konstruktiv verstärktem Streckmetall für Arbeitsfuge in Boden- oder Deckenplatten.
Fugenkategorie "verzahnte Fuge" nach DIN EN 1992-1-1
einschl. eingeschweißtem Fugenblech,
D 1-2 mm, B 150-200 mm
Einbau als verlorene Schalung zwischen den Bewehrungslagen
Fixierung der Elemente durch Einschweißen oder Einbinden in die Bewehrung
Aufstellebene Abstützung waagerecht,
Deckendicke 20 bis 35 cm, Ausführung gemäß Statik
Menge: 27,000 m
Kostengruppe DIN 276 2018-12: 300000000

**02.08.0120 Ankerschiene TA Stahl niro Profil 28/15 einbauen Beton C25/30**
STLB-Bau 2024-04 012
Ankerschiene TA aus nichtrostendem Stahl, kaltgewalzt, Profil 28/15, einbauen in Beton, C 25/30 Ausführung gemäß Zeichnung,
Hersteller und Typ'
Halfen HTA 28/15'
oder gleichwertig,
'....................................................'
vom Bieter einzutragen.
Menge: 260,000 m
Leistungsbereich: 012
Kostengruppe DIN 276 2018-12: 300000000

**02.08.0130 Anker Anschluss Mauerwerk Stahl niro einführen**
STLB-Bau 2024-04 012
Anker für den Anschluss von Mauerwerk (Stumpfstoßanker), aus nichtrostendem Stahl, beim Aufmauern in vorh. Maueranschlussschiene einführen,
Hersteller und Typ'
Halfen ML-180 / MLQ-D-120'
oder gleichwertig,
'....................................................'
vom Bieter einzutragen.
Menge: 1050,000 St
Leistungsbereich: 012
Kostengruppe DIN 276 2018-12: 300000000

**02.08.0140 Anker Anschluss Mauerwerk Stahl niro eindübeln**
STLB-Bau 2024-04 012
Anker für den Anschluss von Mauerwerk (Stumpfstoßanker), aus nichtrostendem Stahl, beim Aufmauern in vorh. Bauteil aus Beton eindübeln.
Menge: 390,000 St
Leistungsbereich: 012
Kostengruppe DIN 276 2018-12: 300000000

**02.08.0150 Anker Anschluss Mauerwerk Stahl niro eindübeln**
STLB-Bau 2024-04 012
Anker für den Anschluss von Mauerwerk (Stumpfstoßanker), aus nichtrostendem Stahl, beim Aufmauern in vorh. Mauerwerk eindübeln.
Menge: 900,000 St
Leistungsbereich: 012
Kostengruppe DIN 276 2018-12: 300000000

**02.08.0160 Trittschalldämmschicht Granulat elastisch geb. 2kN/m2 D 17mm**
STLB-Bau 2024-04 025
Trittschalldämmschicht aus elastischem gebundenen Granulat, lotrechte Nutzlast bis 2 kN/m2, als Bahn, Dicke 17 mm, auf Rohdecke, Ausführung im 2. Obergeschoss.
Menge: 45,000 m2
Leistungsbereich: 025
Kostengruppe DIN 276 2018-12: 300000000

**02.08.0170 Randdämmstreifen elastisch gebundenes Granulat D 15mm H 130mm**
Randdämmstreifen aus elastischem gebundenen Granulat, Dicke 15 mm, Höhe 130 mm, Ausführung im 2. Obergeschoss.
Menge: 30,000 m
Kostengruppe DIN 276 2018-12: 300000000

**02.08.0180 Kleineisenteile für Befestigungen**
Kleineisenteile für Befestigungen
verschiedener Art liefern und in die
Fertigteile und Betonteile einbauen,
feuerverzinkt.
Menge: 500,000 kg
Kostengruppe DIN 276 2018-12: 300000000

**02.08.0190 Betonstahlmatte B500A Lagermatte Bodenplatte**
Bewehrung aus Betonstahlmatten B500A DIN 488-1, DIN 488-4, als Lagermatte, für Bodenplatte aus Ortbeton, BT18 / BT22 / BT33
einschl. Abstandhalter, Auflagerböcke und dergleichen,
schneiden, biegen und verlegen
Ausführung gemäß Statik
Menge: 1,000 t
Kostengruppe DIN 276 2018-12: 300000000

**02.08.0200 Betonstabstahl B500B Durchm. 8-25mm Bodenplatte**
Bewehrung aus Betonstabstahl B500B
DIN 488-1, DIN 488-2, Durchmesser 8 - 25 mm,
Einzellängen 1 - 14 m
für Bodenplatte aus Ortbeton,
einschl. Abstandhalter, Auflagerböcke und dergleichen,
schneiden, biegen und verlegen
Ausführung gemäß Statik
Menge: 30,000 t
Kostengruppe DIN 276 2018-12: 300000000

**02.08.0210 Betonstahlmatte B500A Lagermatte Deckenplatte**
Bewehrung aus Betonstahlmatten B500A DIN 488-1, DIN 488-4, als Lagermatte, für Deckenplatte aus Ortbeton, BT11
einschl. Abstandhalter, Auflagerböcke und dergleichen,
schneiden, biegen und verlegen
Ausführung gemäß Statik in allen Geschossen.
Menge: 2,000 t
Kostengruppe DIN 276 2018-12: 300000000

**02.08.0220 Betonstabstahl B500B Durchm. 8-25mm Deckenplatte**
Bewehrung aus Betonstabstahl B500B
DIN 488-1, DIN 488-2, Durchmesser 8 - 25 mm,
Einzellängen bis 14 m
für Deckenplatte aus Ortbeton,
einschl. Abstandhalter, Auflagerböcke und dergleichen,
schneiden, biegen und verlegen
Ausführung gemäß Statik in allen Geschossen.
Menge: 44,000 t
Kostengruppe DIN 276 2018-12: 300000000

**02.08.0230 Betonstabstahl B500B Durchm. 8-25mm Außen- und Innenwände**
Bewehrung aus Betonstabstahl B500B
DIN 488-1, DIN 488-2, Durchmesser 8 - 25 mm, Einzellängen bis 14 m
für Außen- und Innenwände aus Ortbeton,
einschl. Abstandhalter, Auflagerböcke und dergleichen,
schneiden, biegen und verlegen
Ausführung gemäß Statik in allen Geschossen.
Menge: 19,000 t
Kostengruppe DIN 276 2018-12: 300000000

**02.08.0240 Betonstabstahl B500B Durchm. 8-12mm Ringanker**
Bewehrung aus Betonstabstahl B500B
DIN 488-1, DIN 488-2, Durchmesser 8 - 12 mm, Einzellängen 0,5 - 12,5 m
für Ringanker aus Ortbeton,
einschl. Abstandhalter, Auflagerböcke und dergleichen,
schneiden, biegen und verlegen
Ausführung gemäß Statik im Dachgeschoss.
Menge: 1,000 t
Kostengruppe DIN 276 2018-12: 300000000

**02.08.0250 Betonstabstahl B500B Durchm. 8-12mm Treppenlauf und -podeste**
Bewehrung aus Betonstabstahl B500B
DIN 488-1, DIN 488-2, Durchmesser 8 - 12 mm, Einzellängen bis 3,5 m
für Treppenlauf und Treppenpodeste,
einschl. Abstandhalter, Auflagerböcke und dergleichen,
schneiden, biegen und verlegen
Ausführung gemäß Statik im Treppenhaus.
Menge: 1,000 t
Kostengruppe DIN 276 2018-12: 300000000

#### Untertitel 02.09 Abdichtung Wandsockel

**02.09.0010 Untergrund reinigen Beton - Sockelbereiche der Außenwände**
Reinigen Sockelbereiche der Außenwände zur Verbesserung der Haftung als Vorbereitung der Abdichtungsarbeiten.
Reinigen des Untergrundes aus Beton, von grober Verschmutzung, Untergrund senkrecht, aufgenommene Stoffe sammeln, auf LKW des AN laden, transportieren und entsorgen, Abfall ist nicht gefährlich, nicht schadstoffbelastet.
Ausführungshöhe 1,00 m ab UK Bodenplatte
Menge: 134,000 m2
Kostengruppe DIN 276 2018-12: 300000000

**02.09.0020 Dichtungskehle Wand-Sohle Zementmörtel Haftbrücke**
STLB-Bau 2024-04 012
Dichtungskehle an Wand-Sohlenanschlüssen in wasserundurchlässigem Zementmörtel ausbilden, einschl. Haftbrücke.
Menge: 134,000 m
Leistungsbereich: 012
Kostengruppe DIN 276 2018-12: 300000000

**02.09.0030 Grundierung Kunststoffemulsion Außenwand**
STLB-Bau 2024-04 018
Grundierung für flüssig aufzubringende Abdichtungen, aus Kunststoffemulsion, auf Außenwand, Untergrund Beton.
Menge: 134,000 m2
Leistungsbereich: 018
Kostengruppe DIN 276 2018-12: 300000000

**02.09.0040 Kratzspachtelung PMBC**
STLB-Bau 2024-04 018
Kratzspachtelung, mit kunststoffmodifizierter Bitumendickbeschichtung (PMBC), Untergrund Beton.
Menge: 134,000 m2
Leistungsbereich: 018
Kostengruppe DIN 276 2018-12: 300000000

**02.09.0050 Abdichtung Wandsockel W4-E PMBC D 3mm 2-schichtig Spachtelverf**
STLB-Bau 2024-04 018
Abdichtung Wandsockel DIN 18533-1 und DIN 18533-3, Raumnutzungsklasse RN2-E (übliche Anforderung), Wassereinwirkungsklasse W4-E (Spritzwasser und Bodenfeuchte am Wandsockel sowie Kapillarwasser in und unter Wänden), Rissklasse R2-E (mäßig), Rissüberbrückungsklasse RÜ2-E (mäßige Rissüberbrückung bis 0,5 mm),
mit kunststoffmodifizierter Bitumen-Dickbeschichtung (PMBC), Mindesttrockenschichtdicke 3 mm, 2-schichtig, im Spachtelverfahren aufbringen, Untergrund Beton.
Menge: 134,000 m2
Leistungsbereich: 018
Kostengruppe DIN 276 2018-12: 300000000

**02.09.0060 Schutzschicht Abdichtung XPS D 160mm 0,035W/(mK) ds PW**
STLB-Bau 2024-04 018
Schutzschicht für Abdichtung auf Wänden, aus Dämmplatten aus extrudiertem Polystyrol XPS DIN EN 13164, Dicke 160 mm, Bemessungswert der Wärmeleitfähigkeit max. 0,035 W/(mK), sehr hohe Druckbelastbarkeit - ds, Anwendungsgebiet DIN 4108-10 PW, vollflächig kalt kleben.
Menge: 134,000 m2
Leistungsbereich: 018
Kostengruppe DIN 276 2018-12: 300000000

**02.09.0070 Schutzlage Abdichtung Wandsockel Dränmatte Kunststoff D 15mm lose verlegen**
STLB-Bau 2024-04 018
Schutzlage für Abdichtung Wandsockel DIN 18533-1 und DIN 18533-2, aus Dränmatten aus Kunststoff, Schichtdicke 15 mm, lose verlegen.
Menge: 120,000 m2
Leistungsbereich: 018
Kostengruppe DIN 276 2018-12: 300000000

**02.09.0080 Abdichtungssystem anschließen an Durchdringungen, D 80 - 125 mm**
Anschluss des vorstehenden Abdichtungssystems, bestehend aus Bitumen-Dickbeschichtung, Schutzschicht und Schutzlage, an Durchdringungen wie Kabel- und Rohrdurchführungen
Durchmesser bis 80 - 125 mm
Menge: 10,000 St
Kostengruppe DIN 276 2018-12: 300000000

**02.09.0090 Abdichtungssystem anschließen an Durchdringungen, D 125 - 300 mm**
Anschluss des vorstehenden Abdichtungssystems, bestehend aus Bitumen-Dickbeschichtung, Schutzschicht und Schutzlage, an Durchdringungen wie Kabel- und Rohrdurchführungen
Durchmesser bis 125 - 300 mm
Menge: 10,000 St
Kostengruppe DIN 276 2018-12: 300000000

#### Untertitel 02.10 Estricharbeiten Technikräume

**02.10.0010 Untergrund reinigen Beton**
Reinigen des Untergrundes aus Beton, von grober Verschmutzung, Untergrund waagerecht, aufgenommene Stoffe sammeln, transportieren und entsorgen. Abfall ist nicht gefährlich, nicht schadstoffbelastet.
Menge: 195,000 m2
Kostengruppe DIN 276 2018-12: 300000000

**02.10.0020 Voranstrich Bitumenlösung Boden**
STLB-Bau 2024-04 018
Voranstrich für bahnenförmige Abdichtungen, aus Bitumenlösung, auf Boden, Untergrund Beton.
Menge: 56,000 m2
Leistungsbereich: 018
Kostengruppe DIN 276 2018-12: 300000000

**02.10.0030 Abdichtung Boden innen W1-I Polymerbitumenbahn PYE-KTGKSP2,8 BA**
STLB-Bau 2024-04 018
Abdichtung der Bodenflächen von Innenräumen DIN 18534-1 und DIN 18534-2, Wassereinwirkungsklasse W1-I (mäßig), Rissklasse R2-I (Rissbreitenänderung/-neubildung nach Aufbringen der Abdichtung bis 0,5 mm), einlagig, kaltselbstklebenden Polymerbitumenbahnen mit Trägereinlage PYE - KTG - KSP 2,8 mit Kombinationsträgereinlage mit überwiegendem Glasanteil, Anwendungstyp DIN/TS 20000-202 BA (Bahn für Bauwerksabdichtung), im Kaltselbstklebeverfahren aufbringen.
Menge: 56,000 m2
Leistungsbereich: 018
Kostengruppe DIN 276 2018-12: 300000000

**02.10.0040 Anschluss Abdichtung Bodenplatte Durchführung Durchm. bis 125 mm**
Anschluss der Abdichtung auf der Bodenplatte
an runde Durchführung, Durchmesser bis 125 mm, einschl. Kunststoffmanschette,

Abdichtung der Bodenflächen von Innenräumen DIN 18534-1 und DIN 18534-2, Wassereinwirkungsklasse W1-I (mäßig), Rissklasse R2-I (Rissbreitenänderung/-neubildung nach Aufbringen der Abdichtung bis 0,5 mm), einlagig, kaltselbstklebenden Polymerbitumenbahnen mit Trägereinlage PYE - KTG - KSP 2,8 mit Kombinationsträgereinlage mit überwiegendem Glasanteil, Anwendungstyp DIN/TS 20000-202 BA (Bahn für Bauwerksabdichtung), im Kaltselbstklebeverfahren aufbringen.
Menge: 12,000 St
Kostengruppe DIN 276 2018-12: 300000000

**02.10.0050 Abdichtung auf Bodenplatte anschließen an Mauersperrbahn**
Anschluss der Abdichtung auf der Bodenplatte
an Abdichtung /Mauersperrbahn unter Wänden, Verbreiterung 15 cm, einlagig
im Kaltselbstklebeverfahren anschließen.
Menge: 45,000 m
Kostengruppe DIN 276 2018-12: 300000000

**02.10.0060 Abdichtung auf Bodenplatte anschließen aufgehende Wände**
Anschluss der Abdichtung auf der Bodenplatte
an aufgehende Bauteile, Wände aus Stahlbeton Bitumenbahn an Wandsockelflächen 20 cm hochführen und im Kaltselbstklebeverfahren anschließen.
Menge: 45,000 m
Kostengruppe DIN 276 2018-12: 300000000

**02.10.0070 Randdämmstreifen PE-Schaum D 8mm H 250mm**
STLB-Bau 2024-04 025
Randdämmstreifen aus PE-Schaum, Dicke 8 mm, Höhe 250 mm, für Estrich auf Dämmschicht, Zementestrich.
Menge: 160,000 m
Leistungsbereich: 025
Kostengruppe DIN 276 2018-12: 300000000

**02.10.0080 Wärmedämmschicht Fußboden PS-Hartschaum EPS D 80mm 0,036W/(mK) DEO ds**
STLB-Bau 2024-04 025
Wärmedämmschicht für Fußboden, aus Polystyrol-Hartschaum EPS DIN EN 13163, als Platte, Dicke 80 mm, Bemessungswert der Wärmeleitfähigkeit max. 0,036 W/(mK), Nennwert der Wärmeleitfähigkeit max. 0,034 W/(mK), Anwendungsgebiet DIN 4108-10 DEO, sehr hohe Druckbelastbarkeit - ds, auf Rohdecke, als Unterlage für Trittschalldämmschicht, Ausführung im Erdgeschoss, Ausführung gemäß Zeichnung.
Menge: 56,000 m2
Leistungsbereich: 025
Kostengruppe DIN 276 2018-12: 300000000

**02.10.0090 Wärmedämmschicht Ausgleichsschicht Fußboden PS-Hartschaum EPS D 100mm 0,036W/(mK) DEO ds**
STLB-Bau 2024-04 025
Wärmedämmschicht als Ausgleichsschicht für Fußboden, aus Polystyrol-Hartschaum EPS DIN EN 13163, als Platte, Dicke 100 mm, Bemessungswert der Wärmeleitfähigkeit max. 0,036 W/(mK), Nennwert der Wärmeleitfähigkeit max. 0,034 W/(mK), Anwendungsgebiet DIN 4108-10 DEO, sehr hohe Druckbelastbarkeit - ds, auf Rohdecke, als Unterlage für Trittschalldämmschicht, Ausführung im Erdgeschoss, Ausführung gemäß Zeichnung.
Menge: 130,000 m2
Leistungsbereich: 025
Kostengruppe DIN 276 2018-12: 300000000

**02.10.0100 Wärmedämmschicht Ausgleichsschicht Fußboden PS-Hartschaum EPS D 40mm 0,036W/(mK) DEO ds**
STLB-Bau 2024-04 025
Wärmedämmschicht als Ausgleichsschicht für Fußboden, aus Polystyrol-Hartschaum EPS DIN EN 13163, als Platte, Dicke 40 mm, Bemessungswert der Wärmeleitfähigkeit max. 0,036 W/(mK), Nennwert der Wärmeleitfähigkeit max. 0,034 W/(mK), Anwendungsgebiet DIN 4108-10 DEO, sehr hohe Druckbelastbarkeit - ds, auf Rohdecke, als Unterlage für Trittschalldämmschicht, Ausführung im Erdgeschoss, Ausführung gemäß Zeichnung.
Menge: 13,000 m2
Leistungsbereich: 025
Kostengruppe DIN 276 2018-12: 300000000

**02.10.0110 Trittschalldämmschicht PS-Hartschaum EPS 3kN/m2 30-2mm 20MN/m3 0,034W/(mK) DES**
STLB-Bau 2024-04 025
Trittschalldämmschicht aus Polystyrol-Hartschaum EPS DIN EN 13163, lotrechte Nutzlasten (Einzellasten bis 2 kN, Flächenlasten bis 3 kN/m2), als Platte, Lieferdicke 30 mm, Stufe Zusammendrückbarkeit kleiner gleich 2 mm (CP 2) DIN 4108-10, dynamische Steifigkeit kleiner gleich 20 MN/m3, Bemessungswert der Wärmeleitfähigkeit max. 0,034 W/(mK), Nennwert der Wärmeleitfähigkeit max. 0,033 W/(mK), geringe Zusammendrückbarkeit - sg, Anwendungsgebiet DIN 4108-10 DES, auf Wärmedämmschicht, als Unterlage für Estrich, Ausführung im Erdgeschoss, Ausführung gemäß Zeichnung.
Menge: 195,000 m2
Leistungsbereich: 025
Kostengruppe DIN 276 2018-12: 300000000

**02.10.0120 Abdeck. PE-Folie D 0,2mm**
STLB-Bau 2024-04 025
Abdeckung aus PE-Folie, Dicke 0,2 mm, Stöße überlappen, auf Dämmschichten, am Randdämmstreifen bis Oberkante Estrich hochführen, Estrichnenndicke 65 mm, als Unterlage für Zementestrich, Ausführung gemäß Zeichnung.
Menge: 195,000 m2
Leistungsbereich: 025
Kostengruppe DIN 276 2018-12: 300000000

**02.10.0130 Zementestrich Estrich auf Dämmschicht Zugabe Kunststofffaser Menge 1 kg/m3 2kN/m2 F5 D 65mm**
STLB-Bau 2024-04 025
Zementestrich DIN 18560-1 CT, als Estrich auf Dämmschicht, bewehrt durch Zugabe von Kunststofffasern,
Menge '1'
kg/m3, lotrechte Nutzlast bis 2 kN/m2, Biegezugfestigkeitsklasse F5 DIN EN 13813, Estrichnenndicke 65 mm, für Flächen in Innenräumen, zur Aufnahme von Beschichtungen, Oberfläche von Hand glätten.
Menge: 56,000 m2
Leistungsbereich: 025
Kostengruppe DIN 276 2018-12: 300000000

**02.10.0140 Zementestrich Estrich auf Dämmschicht Zugabe Kunststofffaser Menge 1 kg/m3 2kN/m2 F5 D 70mm**
STLB-Bau 2024-04 025
Zementestrich DIN 18560-1 CT, als Estrich auf Dämmschicht, bewehrt durch Zugabe von Kunststofffasern,
Menge '1'
kg/m3, lotrechte Nutzlast bis 2 kN/m2, Biegezugfestigkeitsklasse F5 DIN EN 13813, Estrichnenndicke 70 mm, für Flächen in Innenräumen, zur Aufnahme von Beschichtungen, Oberfläche von Hand glätten.
Menge: 139,000 m2
Leistungsbereich: 025
Kostengruppe DIN 276 2018-12: 300000000

**02.10.0150 Mehrdicke D 5mm Zementestrich**
STLB-Bau 2024-04 025
Mehrdicke des Estrichs, Ausführung auf Anordnung des AG, je 5 mm Dicke, Zementestrich.
Menge: 15,000 m2
Leistungsbereich: 025
Kostengruppe DIN 276 2018-12: 300000000

**02.10.0160 Randprofil Stahl niro H 180mm, 180x100x8**
Randprofil für Estrich, aus nichtrostendem Stahl, Höhe 180 mm, 180x100x8,
liefern und einbauen an Bodenöffnungen.
Einzellängen von 800mm bis 1200mm
Menge: 10,000 m
Kostengruppe DIN 276 2018-12: 300000000

**02.10.0170 Randprofil Stahl niro H 150mm, 150x75x8**
Randprofil für Estrich, aus nichtrostendem Stahl, Höhe 150 mm, 150x75x8,
liefern und einbauen an Bodenöffnungen.
Einzellängen von 150mm bis 800mm
Menge: 3,000 m
Kostengruppe DIN 276 2018-12: 300000000

**02.10.0180 Estrich anarbeiten an Winkelprofil**
Estrich anarbeiten an Winkelprofil
Kante gerade, einschließlich Anarbeiten der Dämmschichten auf der Rohdecke.
Dämmschicht 2-lagig bestehend aus Trittschall- und Wärmedämmschicht, PS-Hartschaum.
Gesamt-Dämmschichtdicke bis 130 mm
Randdämmstreifen wird gesondert vergütet.

Gesamtaufbauhöhe bis 180 mm
Menge: 12,000 m
Kostengruppe DIN 276 2018-12: 300000000

**02.10.0190 Estrich anpassen an Rohrdurchführungen**
Estrich anpassen an Rohrdurchführungen, bis DN 125
einschl. anpassen Dämmstoffe und PE-Folie
Gesamtaufbauhöhe bis 200 mm
Menge: 12,000 St
Kostengruppe DIN 276 2018-12: 300000000

**02.10.0200 Aussparung in Dämmung und Estrich herstellen**
Anlegen von Aussparungen im Estrich im Bereich von Bodeneinläufen, Rohrdurchführungen u.ä.
Größe ca. 30 x 30 cm,
Aufbauhöhe (Dämmung + Estrich) bis 200mm
Menge: 12,000 St
Kostengruppe DIN 276 2018-12: 300000000

**02.10.0210 Herstellen Scheinfuge**
STLB-Bau 2024-04 025
Herstellen der Scheinfugen, DIN EN 13318, in Estrich, durch Einschneiden in den frischen Estrichmörtel.
Menge: 5,000 m
Leistungsbereich: 025
Kostengruppe DIN 276 2018-12: 300000000

**02.10.0220 Herstellen Bewegungsfuge B 10mm T 65mm**
STLB-Bau 2024-04 025
Herstellen der Bewegungsfuge, DIN EN 13318, in Estrich, durch Einlegen von Fugenband, Fugenbreite 10 mm, Fugentiefe 65 mm.
Menge: 5,000 m
Leistungsbereich: 025
Kostengruppe DIN 276 2018-12: 300000000

#### Untertitel 02.11 Verschließen Durchbrüche und Öffnungen

*Hinweis: Hinweistext zu nachfolgenden Positionen "Durchbruch schließen" / "Schlitz schließen"*
In den nachfolgenden Positionen wird das Schließen von Öffnungen in Decken- und Bodenplatten sowie StB- und Mauerwerks-Wänden beschrieben.
Die im Rahmen der Rohbauarbeiten angelegten Wand- und Deckenöffnungen werden mit technischen Installationen in unterschiedlichem Umfang belegt sein.

Kosten und Aufwand für gesonderte An- und Abfahrten sowie das erneute Einrichten der Baustelle für die nachfolgend beschriebenen, zu einem späteren Zeitpunkt auszuführenden Arbeiten, sind in die Einheitspreise einzukalkulieren

**02.11.0010 Durchbruch schließen Durchdringungen Mörtel MGIII 5000-10000cm2 T 15-20cm**
STLB-Bau 2024-04 012
Durchbruch schließen, Ausführung in Wandfläche, mit Durchdringungen, aus Beton,
mit Mörtel MG III, Querschnitt über 5000 bis 10000 cm2, Gesamtquerschnittsbereich Durchdringungen über 5000 bis 10000 cm2, Tiefe über 15 bis 20 cm, Arbeitshöhe bis 3,5 m.
Menge: 2,000 St
Leistungsbereich: 012
Kostengruppe DIN 276 2018-12: 300000000

**02.11.0020 Durchbruch schließen Durchdringungen Mörtel MGIII 500-2500 cm2 T 15-20cm**
Durchbruch schließen, Ausführung in Wandfläche, mit Durchdringungen, aus Beton,
mit Mörtel MGIII Querschnitt über 500 bis 2500 cm2, Gesamtquerschnittsbereich Durchdringungen über 500 bis 2500 cm2, Tiefe über 15 bis 20 cm, Arbeitshöhe bis 3,5 m.
Menge: 13,000 St
Kostengruppe DIN 276 2018-12: 300000000

**02.11.0030 Durchbruch schließen Durchdringungen Mörtel MGIII 400-500cm2 T 15-20cm**
STLB-Bau 2024-04 012
Durchbruch schließen, Ausführung in Wandfläche, mit Durchdringungen, aus Beton,
mit Mörtel MG III, Querschnitt über 400 bis 500 cm2, Gesamtquerschnittsbereich Durchdringungen über 400 bis 500 cm2, Tiefe über 15 bis 20 cm, Arbeitshöhe bis 3,5 m.
Menge: 2,000 St
Leistungsbereich: 012
Kostengruppe DIN 276 2018-12: 300000000

**02.11.0040 Durchbruch schließen Durchdringungen Beton C25/30 500-700cm2 T 35-40cm**
Durchbruch schließen, Ausführung in der Bodenplatte, mit Durchdringungen, aus Beton,
mit Beton, C 25/30 DIN EN 206, DIN 1045-2, Querschnitt über 500 bis 700 cm2, Gesamtquerschnittsbereich Durchdringungen über 500 bis 650 cm2, Tiefe über 35 bis 40 cm.
Menge: 42,000 St
Kostengruppe DIN 276 2018-12: 300000000

**02.11.0050 Durchbruch schließen Durchdringungen Beton C25/30 400-500cm2 T 35-40cm**
STLB-Bau 2024-04 012
Durchbruch schließen, Ausführung in der Bodenplatte, mit Durchdringungen, aus Beton,
mit Beton, C 25/30 DIN EN 206, DIN 1045-2, Querschnitt über 400 bis 500 cm2, Gesamtquerschnittsbereich Durchdringungen über 400 bis 500 cm2, Tiefe über 35 bis 40 cm, Arbeitshöhe bis 3,5 m.
Menge: 5,000 St
Leistungsbereich: 012
Kostengruppe DIN 276 2018-12: 300000000

**02.11.0060 Durchbruch schließen Durchdringungen Beton C20/25 5000-10000cm2 T 15-20cm**
STLB-Bau 2024-04 012
Durchbruch schließen, Ausführung in Deckenfläche, mit Durchdringungen, aus Beton,
mit Beton, C 20/25 DIN EN 206, DIN 1045-2, Querschnitt über 5000 bis 10000 cm2, Gesamtquerschnittsbereich Durchdringungen über 5000 bis 10000 cm2, Tiefe über 15 bis 20 cm, Arbeitshöhe bis 3,5 m.
Menge: 1,000 St
Leistungsbereich: 012
Kostengruppe DIN 276 2018-12: 300000000

**02.11.0070 Durchbruch schließen Durchdringungen Beton C20/25 2500-5000 cm2 T 15-20cm**
Durchbruch schließen, Ausführung in Deckenfläche, mit Durchdringungen, aus Beton,
mit Beton, C 20/25 DIN EN 206, DIN 1045-2, Querschnitt über 2500 bis 5000 cm2, Gesamtquerschnittsbereich Durchdringungen über 25000 bis 50000 cm2, Tiefe über 15 bis 20 cm, Arbeitshöhe bis 3,5 m.
Menge: 5,000 St
Kostengruppe DIN 276 2018-12: 300000000

**02.11.0080 Durchbruch schließen Durchdringungen Beton C20/25 500-2500 cm2 T 15-20cm**
Durchbruch schließen, Ausführung in Deckenflächen, mit Durchdringungen, aus Beton,
mit Beton, C 20/25 DIN EN 206, DIN 1045-2, Querschnitt über 500 bis 2500 cm2, Gesamtquerschnittsbereich Durchdringungen über 500 bis 2500 cm2, Tiefe über 15 bis 20 cm, Arbeitshöhe bis 3,5 m.
Menge: 7,000 St
Kostengruppe DIN 276 2018-12: 300000000

**02.11.0090 Durchbruch schließen Durchdringungen Beton C25/30 400-500cm2 T 15-20cm**
STLB-Bau 2024-04 012
Durchbruch schließen, Ausführung in Deckenfläche, mit Durchdringungen, aus Beton,
mit Beton, C 25/30 DIN EN 206, DIN 1045-2, Querschnitt über 400 bis 500 cm2, Gesamtquerschnittsbereich Durchdringungen über 400 bis 500 cm2, Tiefe über 15 bis 20 cm, Arbeitshöhe bis 3,5 m.
Menge: 4,000 St
Leistungsbereich: 012
Kostengruppe DIN 276 2018-12: 300000000

**02.11.0100 Durchbruch schließen Durchdringungen Mörtel MGIII Steine KS SFK12 5000-10000cm2 T 20-25cm**
STLB-Bau 2024-04 012
Durchbruch schließen, Ausführung in Wandfläche, mit Durchdringungen, aus Beton,
mit Mörtel MG III und Steinen, Kalksandstein, Festigkeitsklasse 12, Querschnitt über 5000 bis 10000 cm2, Gesamtquerschnittsbereich Durchdringungen über 5000 bis 10000 cm2, Tiefe über 20 bis 25 cm, Arbeitshöhe bis 3,5 m.
Menge: 2,000 St
Leistungsbereich: 012
Kostengruppe DIN 276 2018-12: 300000000

**02.11.0110 Durchbruch schließen Durchdringungen Mörtel MGIII Steine KS SFK12 1000-1500 cm2 T 20-25cm**
Durchbruch schließen, Ausführung in Wandfläche, mit Durchdringungen, aus Beton,
mit Mörtel MG III und Steinen, Kalksandstein, Festigkeitsklasse 12, Querschnitt über 1000 bis 1500 cm2, Gesamtquerschnittsbereich Durchdringungen über 1000 bis 1400 cm2, Tiefe über 20 bis 25 cm, Arbeitshöhe bis 3,5 m.
Menge: 2,000 St
Kostengruppe DIN 276 2018-12: 300000000

**02.11.0120 Durchbruch schließen Durchdringungen Mörtel MGIII Steine KS SFK12 700-800cm2 T 20-25cm**
Durchbruch schließen, Ausführung in Wandfläche, mit Durchdringungen,
mit Mörtel MG III und Steinen, Kalksandstein, Festigkeitsklasse 12, Querschnitt über 700 bis 800 cm2, Gesamtquerschnittsbereich Durchdringungen über 700 bis 800 cm2, Tiefe über 20 bis 25 cm, Arbeitshöhe bis 3,5 m.
Menge: 2,000 St
Kostengruppe DIN 276 2018-12: 300000000

**02.11.0130 Durchbruch schließen Durchdringungen Mörtel MGIII Steine KS SFK12 3000-5000cm2 T 15-20cm**
Durchbruch schließen, Ausführung in Wandfläche, mit Durchdringungen,
mit Mörtel MG III und Steinen, Kalksandstein, Festigkeitsklasse 12, Querschnitt über 3000 bis 5000 cm2, Gesamtquerschnittsbereich Durchdringungen über 3000 bis 5000 cm2, Tiefe über 15 bis 20 cm, Arbeitshöhe bis 3,5 m.
Menge: 3,000 St
Kostengruppe DIN 276 2018-12: 300000000

**02.11.0140 Durchbruch schließen Durchdringungen Mörtel MGIII Steine KS SFK12 500-2500cm2 T 15-20cm**
Durchbruch schließen, Ausführung in Wandfläche, mit Durchdringungen,
mit Mörtel MG III und Steinen, Kalksandstein, Festigkeitsklasse 12, Querschnitt über 500 bis 2500 cm2, Gesamtquerschnittsbereich Durchdringungen über 1000 bis 1500 cm2, Tiefe über 15 bis 20 cm, Arbeitshöhe bis 3,5 m.
Menge: 50,000 St
Kostengruppe DIN 276 2018-12: 300000000

**02.11.0150 Durchbruch schließen Durchdringungen Mörtel MGIII bis 500cm2 T 15-20cm**
Durchbruch schließen, Ausführung in Wandfläche, mit Durchdringungen,
mit Mörtel MG III, Querschnitt bis 500 cm2, Gesamtquerschnittsbereich Durchdringungen bis 500 cm2, Tiefe über 15 bis 20 cm, Arbeitshöhe bis 3,5 m.
Menge: 24,000 St
Kostengruppe DIN 276 2018-12: 300000000

**02.11.0160 Schlitz schließen Mörtel MGIII B bis 5cm T 5-10cm**
STLB-Bau 2024-04 012
Schlitz schließen, Ausführung in Wandfläche,
mit Mörtel MG III, Breite bis 5 cm, Tiefe über 5 bis 10 cm, Arbeitshöhe bis 3,5 m.
Menge: 25,000 m
Leistungsbereich: 012
Kostengruppe DIN 276 2018-12: 300000000

**02.11.0170 Schlitz schließen Mörtel MGIII Steine KS SFK12 B 5-10cm T 5-10cm**
STLB-Bau 2024-04 012
Schlitz schließen, Ausführung in Wandfläche,
mit Mörtel MG III und Steinen, Kalksandstein, Festigkeitsklasse 12, Breite über 5 bis 10 cm, Tiefe über 5 bis 10 cm, Arbeitshöhe bis 3,5 m.
Menge: 25,000 m
Leistungsbereich: 012
Kostengruppe DIN 276 2018-12: 300000000

**02.11.0180 Schlitz schließen Mörtel MGIII Steine KS SFK12 B 10-15cm T 5-10cm**
STLB-Bau 2024-04 012
Schlitz schließen, Ausführung in Wandfläche,
mit Mörtel MG III und Steinen, Kalksandstein, Festigkeitsklasse 12, Breite über 10 bis 15 cm, Tiefe über 5 bis 10 cm, Arbeitshöhe bis 3,5 m.
Menge: 25,000 m
Leistungsbereich: 012
Kostengruppe DIN 276 2018-12: 300000000

**02.11.0190 Öffnung schließen Mörtel MGIII Steine Porenbetonstein SFK4 3000-5000cm2 T 15-20cm**
Aussparung / Auflagertasche ausmauern,
Giebel-Außenwand aus Beton,
Aussparungsform dreieckig
mit Mörtel MG III und Steinen, Porenbetonstein, Festigkeitsklasse 4, Querschnitt über 3000 bis 5000 cm2, Aussparungstiefe 20 cm, Arbeitshöhe bis 3,5 m.
Anschluß an bestehende Holzpfette 16/24 cm
Menge: 6,000 St
Kostengruppe DIN 276 2018-12: 300000000

#### Untertitel 02.12 Stundenlohnarbeiten

**02.12.0010 Baufacharbeiter/-in sämtliche Kosten/Zuschläge**
STLB-Bau 2024-04 091
Stundenlohnarbeiten durch Baufacharbeiter/-in
der Verrechnungssatz für die jeweilige Arbeitskraft umfasst sämtliche Aufwendungen wie Lohn- und Gehaltskosten, Lohn- und Gehaltsnebenkosten, Zuschläge, lohngebundene und lohnabhängige Kosten, sonstige Sozialkosten, Gemeinkosten, Wagnis und Gewinn.
Menge: 10,000 h
Leistungsbereich: 091
Kostengruppe DIN 276 2018-12: 300000000

**02.12.0020 Bauhelfer/-in sämtliche Kosten/Zuschläge**
STLB-Bau 2024-04 091
Stundenlohnarbeiten durch Bauhelfer/-in
der Verrechnungssatz für die jeweilige Arbeitskraft umfasst sämtliche Aufwendungen wie Lohn- und Gehaltskosten, Lohn- und Gehaltsnebenkosten, Zuschläge, lohngebundene und lohnabhängige Kosten, sonstige Sozialkosten, Gemeinkosten, Wagnis und Gewinn.
Menge: 10,000 h
Leistungsbereich: 091
Kostengruppe DIN 276 2018-12: 300000000
